# NH - Hamburg Mitte
Angebotsaufforderung (GAEB DA 2000 1.2, DA83)
Projekt: 59566
Währung: EUR
Erstellt mit: GAEB Toolbox V3.3 G90 R20230829, iTWO_64 V24.0.454, 02.10.2025

## 210 energetische Modernisierung Flachdachsanierung
Datum: 02.10.2025

*Hinweis: Die nachfolgende Zusammenstellung der Leistungstexte*
Die nachfolgende Zusammenstellung der Leistungstexte
basiert auf den technischen Vorgaben der DIN 18531,
Teil 1-5: Ausgabe Juli 2017.

Das nachfolgende Leistungsverzeichnis als Konzept ist
eine Serviceleistung als Zuarbeit der Firma C. Hasse &
Sohn und ersetzt nicht die Leistung eines
verantwortlichen Architekten, Ingenieurs oder
Handwerksmeisters.

Wir bitten um Prüfung der von Ihnen übermittelten
Objektdaten und -vorgaben, die als Grundlage für diese
Serviceleistung berücksichtigt wurden. Sollten hier
Abweichungen vorliegen, informieren Sie uns bitte.

Veränderungen an einzelnen Positionen dieses
Leistungsverzeichnisses können Abweichungen  zu der zuGrunde gelegten DIN 18531 mit sich bringen. Hierdurchkann dieses Leistungsverzeichnis seine Konformität mit der vorgenannten Norm verlieren.

### Bereich 01 Baustelleneinrichtung

#### Abschnitt 01.01 Baustelleneinrichtung, Transport und Gerüst

*Hinweis: Allgemeine Beschreibung zur Position: 01*
Allgemeine Beschreibung zur Position: 01 Baustelleneinrichtung, Transport und Gerüst
Die ausgeschriebenen Leistungen umfassen die vollständige Baustelleneinrichtung, den Transport von Baumaterialien sowie die Gestellung und den Betrieb sämtlicher Gerüstsysteme im Rahmen der geplanten Arbeiten am Objekt Schäferkampsallee 49. Es handelt sich um ein Gebäude in laufender Hotelnutzung, was besondere Anforderungen an Logistik, Zugänglichkeit, Schutzmaßnahmen und Arbeitszeiten stellt.

Hinweise zur Baustellenlogistik und Zugänglichkeit:

Die Baustellenzufahrt erfolgt ausschließlich über die Schäferkampsallee. Der Transportweg ist auf PKW- und Kleintransporter begrenzt.

Ein separater Fahrstreifen vor dem Gebäude kann abschnittsweise für Kranarbeiten freigegeben werden. Entsprechende Genehmigungen und Abstimmungen mit den Behörden (z. B. Polizei, Verkehrsbehörde) sind Bestandteil der Leistung.

Die Baustellenlogistik ist so zu gestalten, dass der Hotelbetrieb zu keiner Zeit gestört wird. Dies betrifft insbesondere Lärm, Sichtachsen, Geruchs- und Staubbelastung sowie die Zugänglichkeit von Verkehrs- und Fluchtwegen.

Gerüstarbeiten:

Die Gerüststellungen umfassen u. a. Treppentürme, Schutzgerüste, Seiten- und Staubschutznetze sowie Dachfangsysteme. Alle Systeme müssen standsicher, verankerungsfrei im Sinne der Bausubstanz (wenn möglich), und angepasst an die Gebäudegeometrie errichtet werden.

Die Aufstellung hat so zu erfolgen, dass Sichtbeeinträchtigungen von Gästezimmern auf ein Minimum reduziert werden.

Neben dem primären Dachrandgerüst sind auch alternative Gerüstlösungen für Staffelgeschosse, Vordächer und Übergänge zu berücksichtigen.

Besondere Leistungen

Kranbereitstellung und Krangestellung

Schrägaufzug mit einer Tragkraft bis 500 kg für Materialtransporte

Temporäre Seitenschutzsysteme der Klasse A

Abdeck- und Einhausungsarbeiten inkl. Gerüstverplanungen

Verlängerungsoptionen für Standzeiten sowie Rückbaukosten

Schutzmaßnahmen für vorhandene Gebäudestrukturen und Personenverkehr (z. B. Schutzdächer)

Einrüstung von Gebäudeecken und Fassadenvorsprüngen mit Sonderlösungen

Aufbau für Lastenaufzüge und ggf. Personenaufzüge

Zusätzliche Hinweise zur Kalkulation:

Alle Maßnahmen sind so zu bemessen, dass ein störungsfreier Hotelbetrieb gewährleistet bleibt. Sperrzeiten, Ruhezeiten und Hotelinterne Vorgaben werden nachgereicht und müssen im Ablauf berücksichtigt werden.

Die Positionen "Verlängerungswochen", "Kopfverplanung" und "Schutzdach" sind als Eventualpositionen zu verstehen und ggf. separat anzubieten.

Abweichungen von Standardmaßen oder -aufbauten (z. B. bei Staffelgeschossen) sind einzukalkulieren.

Eine Vorhaltung von Gerüsten, Materialaufzügen und Absicherungen über mehrere Wochen ist erforderlich.

*Hinweis: Baustelleneinrichtung*

**01.01.0010 Baustelleneinrichtung, Vorhaltung und Abbau**
Baustelle einrichten, Baustelleneinrichtung während der
gesamten Bauzeit vorhalten und nach Beendigung der
Arbeiten wieder entfernen.

Dazu gehört auch das Vorhalten der erforderlichen
Transportgeräte, die Einholung von
Lagerungsgenehmigungen, die Sicherung der Baustelle mit Parkverbots- und Warnschildern, die Lieferung und
Vorhaltung einer Bautoilette und ggf. die Vorhaltung
eines Bauwagens entsprechend den bautechnischen
Anforderungen,gem. der Einrichtung- u. Arbeitsstättenverordnung § 6in Verbindung mit Anhang 4.2 u. 5.2 der Arbeitsstättenrichtline ASR 45 / 1-6, auf den vom AG ausgewiesenen Flächen, sowie die Schaffung einer Materiallagerfläche.

Die Mengen der notwendigen Baustelleneinrichtung sind
an die vom AN geplante Mitarbeiterstärke abzustimmen
und in den EP einzukalkulieren. Die Menge an
Bautoiletten, Bauwagen und Container für Werkzeug und
Material sind an die zu erwartende Größe der Baustelle
anzupassen und in den EP einzukalkulieren.

Ort:
Auf dem Grundstück Zufahrt nur mit PKW und Kleinfahrzeug möglich

Vorhaltezeit 20 Wochen
Menge: 1,000 psch

**01.01.0020 Verlängerung der BE aus Vorposition**
Menge: 1,000 Wo

**01.01.0030 Liefern, aufstellen, vorhalten und rückbauen von mobilen**
Liefern, aufstellen, vorhalten und rückbauen von mobilen Bauzaunelementen aus feuerverzinktem Gitterstahl, ca. 3,50 × 2,00 m je Feld, inkl. Betonstandfuß, Klemmschellen und Aushebesicherung. Aufstellung gemäß Absprache mit der Bauleitung und örtlicher Gegebenheiten. Baustellenzugänge sind mit Torfeldern zu sichern.
Sichtschutzplane mitliefern und befestigen.
Für die Zeit der Baustelle

Vorhaltezeit 20 Wochen
Menge: 30,000 m

**01.01.0040 Verlängerung der Standzeit Bauzaun aus Vorposition**
Verlängerung der Standzeit Bauzaun aus Vorposition m/Wo
Menge: 30,000 Wo

*Hinweis: Kranarbeiten*

**01.01.0050 Schrägaufzug, Tragf. bis 500 kg, Gr.standzeit 6 Wo**
Lastenschrägaufzug bereitstellen, montieren und
vorhalten. Tragfähigkeit bis max. 500 kg (ohne
Personenbeförderung).
- Plattformgröße innen ca. 1,50 m x 1,25 m
- Hub- und Senkgeschwindigkeit 24 m/min
- Förderhöhe max. 20-25 m
- inkl. 1 Stk. Entladestelle
- einschl. Maschinenbruchversicherung
Grundstandzeit: 10 Wochen
Menge: 1,000 psch

**01.01.0060 Bauaufzug (Personen und Lastenaufzug)**
Bauaufzug ( Personen  und Lastenaufzug)
Stromanschluss: 3,0,6,1 KW/400 V/50 Hz / 16A
Steckeranschluss inkl. Schleppkabel, Schaltarmen und Mastankern, inkl. Maschinenbruchversicherung

Tragfähigkeit : 500 KG Personen / Lasten
Eigengewicht : 850 KG
Lastbühne : 1,60 x 1,40 m ( stirnseitige Be- und Entladerampe)
Arbeitshöhe : ca. 12 m
obere Haltestellen 2 St.

Leistung : Mietkosten
Vorhaltung über die gesamte Bauzeit  von 12 Wochen

Anlieferung / Abholung Bauaufzug
Montage und Demontage nach Ende der Bauzeit
Menge: 1,000 psch

**01.01.0070 Bauaufzug wie vorher, jedoch längere Vorhaltung**
*** Bedarfsposition ohne GB
Bauaufzug wie vorher, jedoch längere Vorhaltu
Menge: 1,000 Wo

**01.01.0080 Kranstellung Transport des Materials**
Transport der alten und neuen Abdichtung und
Wärmedämmung auf die und von der Dachfläche.

Standort des Kranes:
Schäferkampsallee 49 auf die Strasengrenzenden Dachflächen 5 und 6. OG.

Die Anlieferung und Abholung erfolgt mit einem max. 150
Tonnen Kran.

Eine Kranstellung auf dem Gelände ist nicht möglich.

Der Aufwand wird durch Nachweise der Kranfirma
nachgewiesen.
Menge: 5,000 psch

*Hinweis: Gerüstarbeiten*

**01.01.0090 Gerüsttreppenturm**
Gerüsttreppenturm
-mit 2 Felder Breiter für Aufzugsmontage
- Fläche muss höhenfrei und gut Zugänglich sein
zur Befahrung mit
Teleskopstapler oder Kranlkw zur
Aufzugsmontage.
Treppenaufgang, am Gerüst anbauen und
verankern, inkl. Aufund
Abbau sowie Transport, Gebrauchsüberlassung
12 Wochen
(Grundeinsatzzeit)
Menge: 2,000 St

**01.01.0100 Gebrauchsüberlassung**
Gebrauchsüberlassung über die
Grundeinsatzzeit hinaus,
vorbeschriebener Treppenaufgang, für weitere 1
Woche vorhalten
Menge: 1,000 Wo

**01.01.0110 Temporäres Seitenschutzsystem Klasse A,**
Temporäres Seitenschutzsystem Klasse A,
nach DIN 13374, befestigt auf der Dachkante,
aufbauen, vorhalten und wieder abbauen.

Liefern, aufbauen, vorhalten und nach Freigabe durch die Bauleitung je Dachfläche wieder abbauen:

Temporäres Seitenschutzsystem der Klasse A gemäß DIN EN 13374, bestehend aus Pfosten, Bordbrett, Zwischenholm und Handlauf,

Befestigung auf der Dachkante (z. B. mittels Klemmen, Bohren oder Auflast - genaue Methode wird vor Ort festgelegt),

Seitenschutzhöhe mindestens 1,00 m über Absturzkante,

Schutz von Personen auf Dachflächen während der Bauarbeiten,

Montage und Demontage erfolgt durch qualifiziertes Fachpersonal unter Beachtung der Unfallverhütungsvorschriften (z. B. DGUV Regel 101-014).

Besondere Ausführungsbedingungen:

Die Reihenfolge der Bearbeitung der Dächer wird durch die Bauleitung festgelegt,

Der Beginn der Standzeit gilt jeweils ab Fertigstellung und Inbetriebnahme des Seitenschutzes auf dem betreffenden Dach,

Die Standzeit endet mit dem durch die Bauleitung bestimmten Abschluss der Arbeiten auf dem jeweiligen Dach,

Die Bauleitung kann den vorzeitigen Rückbau des Seitenschutzes an fertiggestellten Dachbereichen anordnen,

Die Abrechnung erfolgt getrennt je Dachfläche und entsprechend der individuellen Vorhaltezeit.

Leistungsumfang je Dachfläche:

Anlieferung und Montage des Seitenschutzsystems,

Vorhaltung für die jeweilige Bauzeit,

Rückbau nach Freigabe durch die Bauleitung,

Abtransport und ggf. Wiederherstellung der Befestigungspunkte.

Zur INFO
"System Dachrandgerüst-Express" siehe
www.dachrandgeruest.de

Vorhaltedauer Einzeldächer: je 8 Wochen
Menge: 250,000 m

**01.01.0120 Leihgebühr je lfm. / je Folgewoche für**
Leihgebühr je lfm. / je Folgewoche für
Absturzsicherung
Wochen je Meter
Menge: 250,000 Wo

**01.01.0130 Einrüstung an Gebäude-Ecken als Zulage**
Menge: 20,000 St

**01.01.0140 Verbleib der Halteplatte vor Ort**
*** Bedarfsposition ohne GB
Verbleib der Halteplatte vor Ort oder
Entschädigungkosten für die Beschädigung oder
Einklebung mit Bitumen unserer Halteplatten (je
Stück).
Menge: 40,000 psch

**01.01.0150 Staubschutznezt oder Seitenschutznetz**
Staubschutznezt oder Seitenschutznetz mit Zusatzrohr.
8 Wochen Grundvorhaltung
Menge: 250,000 m

**01.01.0160 Verlängerungswochen Seitennetz**
Verlängerungswochen Seitennetz
Meter je Woche
Menge: 250,000 m

*Hinweis: Stahlrahmengerüst als Ergänzung Alternative*

**01.01.0170 Stahlrohrrahmengerüst Gerüstklasse 4**
Stahlrohrrahmengerüst Gerüstklasse 4 nach DIN 4420 Teil 1 und EN 12811-1,
Höhenklasse 1 bis 29 m,
Gerüsthöhe OKT  Dach ca. 20,00 m (Dehnhaide) ca. 16,00 m (Vogelweide)
Nutzlast 3 KN / qm, Breite 90 cm Kl.W09,
Lagenabstand 2,00 m, 3-teiliger Seitenschutz, innenliegender Leitergang, als Arbeits- und Schutzgerüst entsprechend den Vorschriften der BauBG für folgende Leistungen erstellen und unterhalten

Rahmen für Gerüstverbreiterung 1,00 m incl. Rüstlagen und ggf. Diagonalstreben, als Zulage zur Pos. wie vorher, Rahmenausladung : 1,00 m am Hauptgerüst als Verbreiterung der Rüstung
Auf- und Abbau im Zuge Gerüststellung, incl. aller erforderlichen Wiederlager oder Streben zur Aufnahme der außermittigen Hauptgerüstbelastung

Kopfabdeckung des vor beschriebenen Gerüstes als Wetterschutz mit Gerüstplane, einschließlich eventuell
zusätzlicher Gerüstverankerung.

Alle Erschwernisse, z. B. Vordächer, Hanglagen usw. sowie Einrichtungen zur Materialbeförderung sind einzukalkulieren.

Schutzdach im Bereich Kelleraußentreppe (Vogelweide 49) am  angegebenen Gerüst wie vorher nach den Vorschriften der Bau BG herstellen.

Vorhaltezeit : gesamte Bauzeit 26 Wochen
Menge: 100,000 m²

**01.01.0180 Vorhaltung Gerüst wie vorher**
Vorhaltung Gerüst wie vorher, jedoch bei Verlängerung Bauzeit längere Vorhaltung.
Menge: 1,000 Wo

**01.01.0190 Stahlrohrrahmengerüst Dachfläche Staffelgeschoss**
Stahlrohrrahmengerüst wie vorher, jedoch Montage auf Dachgeschoss, Höhe Gerüst ca. 6,0 m.

Vorhaltung: 8 Wochen
Menge: 80,000 m²

**01.01.0200 Vorhaltung Gerüst Dachfläche wie vorher**
Vorhaltung Gerüst wie vorher, jedoch bei Verlängerung Bauzeit längere Vorhaltung.
Menge: 1,000 Wo

**01.01.0210 Gerüstabfangungen**
Herstellen von Gerüstabfangungen mit Gitterträgern für die Überbauung nicht belastbarere Bereiche und Bauteile bzw. Balkone Eingangsvordach, Vorbauten, oder anderen nach statischen und konstruktiven Erfordernissen. Auf  und Abbau im Zuge der Gerüststellung liefern, montieren, vorhalten, abbauen und abfahren.

Vorhaltung für die gesamte Bauzeit.
Menge: 20,000 m

**01.01.0220 Straßenschutzdach**
*** Bedarfsposition ohne GB
Schutzdach gemäß DIN 4420-1 und DIN 18451

Auf-, Abbau und Vorhaltung eines Schutzdaches nach DIN 4420-1 und DIN 18451-Gerüstarbeiten, sowie den geltenden Sicherheitsvorschriften.

Vorhaltezeit: 26 Wochen
Menge: 20,000 m

**01.01.0230 Straßenschutzdach längere Vorhaltung**
*** Bedarfsposition ohne GB
Straßenschutzdach  wie vorher jedoch längere Vorhaltung.
Menge: 1,000 Wo

**01.01.0240 Schutzdach Hauseingang/ Tordurchfahrt**
Passantenschutzdach im Bereich Hauseingang/ Tordurchfahrt.
Gerüst wie vorher nach den Vorschriften der Bau BG herstellen.

Vorhaltung: gesamte Bauzeit
Menge: 2,000 St

#### Abschnitt 01.02 Besondere Leistungen Rückbauarbeiten

**01.02.0010 Vorhandeses Geländer demontieren udn entsorgen**
Vorhandeses Geländer demontieren udn entsorgen
Material Stahl mit Sützen alle 100 cm auf einer Fussplatte
Menge: 50,000 m

**01.02.0020 Betonplatten die als Kabellschutz verwendet worden sind**
Betonplatten die als Kabellschutz verwendet worden sind aufnehmen, tranportieren und entsorgen
Menge: 100,000 St

**01.02.0030 Rückbau und Entsorgung für Blitzschutzleitungen ca 110**
Rückbau und Entsorgung für Blitzschutzleitungen ca 110 m mit Füssen
Menge: 1,000 psch

**01.02.0040 Dach 4 Betonplatten als Gehweg aufnehmen**
Dach 4 Betonplatten als Gehweg aufnemhen seiltlich lagern und nach den Arbeiten auf einer geigenten Unterlage Z.B. EPDM wieder verlegen
Menge: 50,000 St

**01.02.0050 Rampenkonstruktion aufnehmen Masse ca 3,00 x 1,00 m**
Rampenkonstruktion mit Geländer aufnehmen Masse ca. 3,00 x 1,00 m aufnehmen seitlich lagern Zuwegung Dach Nr. 3
Menge: 1,000 psch

**01.02.0060 Gehwegplatten aus Gummigranulat aufnehmen und**
Gehwegplatten aus einem eleastischen Gummigranulat aufnehmen und seitlich lagern. Reinigen und nach den Arbeiten wieder einbauen. Abmessungen 500 x 500 x45 mm
Menge: 24,000 St

**01.02.0070 Liefern und verlegen von Gehwegplatten aus elastischem**
*** Bedarfsposition ohne GB
Liefern und verlegen von Gehwegplatten aus elastischem Gummigranulat, Format ca. 500 × 500 × 45 mm, Farbe rotbraun, als Schutz- und Trittbelag auf Flachdächern. Platten lose auf Verlegeplan gemäß Ausführungsplanung verlegen. Untergrund: bestehende Dachabdichtung mit Trennlage bzw. Bautenschutzmatte.
Stöße bündig, formschlüssig ausrichten. Ecken ggf. passend zuschneiden. Platten ggf. mit Steckverbindern (Hersteller-System) verbinden. Keine Verklebung erforderlich.
Verlegung entsprechend den Herstellerrichtlinien.
Entsorgung von Verschnitt inklusive.
Menge: 1,000 St

### Bereich 02 Dach Dämmung & Abdichtung

*Hinweis: Vortext zur Leistungsbeschreibung*
Vortext zur Leistungsbeschreibung - Sanierung der Flachdachflächen NH Hotel Schäferkampsallee 49

Die nachfolgenden Positionen beschreiben die auszuführenden Leistungen zur Sanierung der Flachdachflächen des Gebäudes Schäferkampsallee 49 in Hamburg. Die Maßnahme umfasst insgesamt sechs Einzeldächer, die sich auf unterschiedlichen Geschosshöhen befinden. Die Dachflächen sind belegt mit technischer Kältetechnik, Leitungstrassen, Verkehrswegen, Absturzsicherungen (Sekuranten) sowie einem Rettungsweg. Die Ausführung erfolgt unter Berücksichtigung der Vorgaben aus GEG, Brandschutz, Wärmeschutz und den spezifischen baulichen Gegebenheiten.

Leistungsumfang:
Rückbau der vorhandenen Abdichtungs- und Dämmschichten

Herstellung eines neuen, funktionalen Dachaufbaus mit Gefälledämmung, Dampfsperre, Bitumenabdichtung und allen erforderlichen Anschlüssen

Wiederherstellung bzw. Anpassung von Attikaanschlüssen, Wandanschlüssen, Terrassenabschlüssen, Blitzschutz und Entwässerung

Besondere Hinweise:
Alle Dachflächen sind einzeln zu behandeln, gesondert aufzumessen und mit eigenen Titeln im Leistungsverzeichnis zu erfassen.

Die Dachflächen im 5. Obergeschoss befinden sich über technischen Aufbauten, die teilweise Gästezimmer beherbergen. Es ist bei der Ausführung besonderes Augenmerk auf Schutzmaßnahmen, Schallschutz und Staubvermeidung zu legen.

Vorhandene Glasverkleidungen im Bereich dieser Aufbauten müssen zur Herstellung fachgerechter Abdichtungsanschlüsse vollständig demontiert werden.
? Die Demontage und spätere Wiederherstellung der Glaselemente erfolgt bauseits.
? Die fachgerechte Abstimmung und Koordination ist jedoch zwingend durch das ausführende Unternehmen sicherzustellen.

Technische Aufbauten (z. B. Klimageräte, Leitungen) werden durch den Eigentümer separat beauftragt. Diese Arbeiten sind in den Ablauf einzubinden, um eine abschnittsweise Dachsanierung mit funktionalen Zwischenzuständen zu ermöglichen.

Der Rettungsweg auf Dach 2 ist durchgehend freizuhalten und mit abgestimmten Schutzmaßnahmen abzusichern.

Die Baustelle befindet sich im laufenden Hotelbetrieb. Entsprechend sind:

alle Arbeiten lärm- und staubarm durchzuführen,

Zugang und Sicherheit der Hotelgäste jederzeit sicherzustellen,

Transporte und Zwischenlagerungen präzise zu planen,

die Baustelleneinrichtungsflächen jederzeit sauber und ordentlich zu führen, und

alle sichtbaren Dachbereiche (z. B. Dach 3) mit optisch sauberen Zwischenzuständen abzusichern und abzudecken.

#### Abschnitt 02.01 Dach 1

**02.01.0010 Voruntersuchung**
Voruntersuchung des vorhandenen Bestandes als
Bestandsaufnahme, Zustandsfeststellung und bei
vorliegenden Schäden zur Ursachenermittlung in Bezug
auf die Ziele und die Art der geplanten Maßnahme in
Bezug auf den Abschnitt 5.3 der
DIN 18531-4:2005-11.

Das Ergebnis ist unter Berücksichtigung des Abschnittes
5.4 der
DIN 18531-4:2005-11 schriftlich zu protokollieren und
mit aussagekräftigen und nachvollziehbaren Bildern zu
versehen.

Vor Beginn der Arbeiten ist die vorhandene Situation in
Bezug auf das Protokoll dem Bauherren ausführlich zu
erläutern. Hierüber
ist im Anschluss an die Erläuterung das Protokoll
seitens des Bauherren zu unterzeichnen.

Bei Bedarf sind nach der Erläuterung notwendige
Änderungen zu der nachfolgend beschriebenen Ausführung
dem Bauherren anzubieten.

Aus den Änderungen resultierende Mehr- oder
Minderkosten sind gesondert abzurechnen und nicht
Bestandteil dieses Angebotes.
Menge: 1,000 psch

**02.01.0020 Untersuchung auf PAK-Gehalt in der Abdichtung**
Untersuchung auf PAK-Gehalt
Notwendige Beprobungen und Analysen zur Deklarierung
von
vorgesehenem Abbruchmaterial aus bituminösen
Abdichtungen
gemäß der am Abfallort geltenden behördlichen Vorgaben,
nach Herkunft bzw. Vorgaben des Entsorgers mit
Probennahmeprotokoll,
Analyse und gutachterlichem Bericht mit
abfallrechtlicher Einstufung.
Ausführung von Probennahme, Untersuchung und Bewertung
durch ein für diese Tätigkeiten akkreditiertes
Institut, mit Akkreditierung durch eine zugelassene
Akkreditierungsstelle.
Protokoll 2-fach, Übergabe an die Bauleitung.

Die Abdichtung der Probeentnahmestellen gegen
Eindringen von Niederschlagswasser nach Probenahme ist in den Einheitspreis dieser Position einzurechnen und
wird nicht gesondert vergütet.
Menge: 1,000 psch

**02.01.0030 Zulage Entsorgung PAK**
*** Bedarfsposition ohne GB
Menge: 1,000 kg

**02.01.0040 Attikaabdeckung demontieren und entsorgen**
Vorhandene Attikaabdeckung  komplett demontieren, den anfallenden Schutt heruntertransportieren, abfahren und entsorgen.
Menge: 55,000 m

**02.01.0050 Vorhandenen Attika-Dachrandabschluss demontieren und entsorgen**
Vorhandenen Attika-Dachrandabschluss,
mehrlagig, aus Bitumenbahnen,
Dicke:  ca. 1 cm,
Abwicklung:  bis 70 cm,
demontieren, den anfallenden Schutt
heruntertransportieren, abfahren und entsorgen.
Menge: 55,000 m

**02.01.0060 Vorhandenen Wandanschluss aus Bitumenbahnen demontieren und entsorgen**
Vorhandenen Wandanschluss aus Bitumenbahnen,
Dicke ca. 1 cm, Anschlusshöhe 40 cm,
inkl. Wandanschlussprofil,
komplett demontieren, den anfallenden Schutt
heruntertransportieren, abfahren und entsorgen.
Menge: 15,000 m

**02.01.0070 Vorhandenen Flachdachablaufsystem, DN 100, demontieren und entsorgen**
Vorhandenen Flachdachablaufsystem, DN 100,
aus Ablauf- und Aufstockelement,
komplett demontieren, den anfallenden Schutt
heruntertransportieren, abfahren und entsorgen.
Menge: 2,000 Stk

**02.01.0080 Vorhandenes Dunstrohr, DN 100, demontieren und entsorgen**
Vorhandenes Dunstrohr, DN 100,
komplett demontieren, den anfallenden Schutt
heruntertransportieren, abfahren und entsorgen.
Menge: 3,000 Stk

**02.01.0090 Vorhandenen Edelstahl-Anschlagpunkt demontieren und entsorgen**
Vorhandenen Edelstahl-Anschlagpunkt,
Höhe komplett demontieren,
heruntertransportieren, abfahren und entsorgen.
Menge: 1,000 Stk

**02.01.0100 Vorhandenen Abdichtungsaufbau demontieren und entsorgen**
Vorhandenen Abdichtungsaufbau auf
Beton-Unterkonstruktion,
bestehend aus:
- Abdichtungsschicht aus Bitumenbahnen, Dicke ca.30 mm,
- Wärmedämmung, EPS, Dicke ca. 120 mm,
- Bitumendampfsperre,
bis auf die Unterkonstruktion abtragen,
heruntertransportieren, als Schutt abfahren und
entsorgen.

Der Nachweis über eine Entsorgung mit ordentlichem
Recycling ist nachweislich schriftlich zu erbringen.
Andere Entsorgungsarten sind nicht zulässig.
Menge: 220,000 m²

**02.01.0110 Mehrpreis Mehrdicke Dämmung**
*** Bedarfsposition ohne GB
Mehrpreis zur Vorposition je 10 mm Mehrdicke
EPS-Dämmung.
Menge: 1,000 m²

**02.01.0120 Mehrpreis Mehrdicke Abdichtung**
*** Bedarfsposition ohne GB
Mehrpreis zur Vorposition je zusätzlicher Lage (4 mm
Mehrdicke) der Abdichtungsschicht aus Bitumenbahnen.
Menge: 1,000 m²

**02.01.0130 Untergrundvorbereitung: Stahlbetondeckenfläche vorbereiten**
Untergrundvorbereitung.
Stahlbetondeckenfläche als Abdichtungsuntergrund
auf Tauglichkeit prüfen, sorgfältig reinigen, losen
Schmutz abfegen, den anfallenden Schutt
heruntertransportieren, ggf. in Container
zwischenlagern, abfahren und entsorgen.
Menge: 220,000 m²

**02.01.0140 Untergrundbehandlung Haftbrücke Hasserol V50**
Untergrundbehandlung Haftbrücke
Hasserol V50
Bitumenvoranstrich, lösungsmittelhaltig,
im Streich- oder Rollverfahren satt deckend auf den
sauberen und trockenen Untergrund aufbringen.
Verbrauch:  ca. 0,3 l/m²
Der Voranstrich muss vor dem Aufbringen der nächsten
Lage vollständig abtrocknen.
Menge: 220,000 m²

**02.01.0150 Hasse Vapor / Elastomerbitumen-Dampfsperre, vollfl.**
Dampfsperre.
HASSE VAPOR
Elastomerbitumen-Dampfsperrbahn gemäß DIN EN 13970,
oberseitig mit einer feuchtigkeitsbeständigen
Granulatbestreuung versehen und mit einem Nahtstreifen
aus Schnellschweißfolie kaschiert, unterseitig mit
einer Schnellschweißfolie kaschiert, Einlage aus
Kombinationsträger KTG und Aluminium,
Länge:  5,0 m,
Breite:  1,0 m,
Dicke:  4,0 mm,
max. Zugkraft:  längs/quer 1100/1100 N/50 mm,
Dehnung:  längs/quer >3/>3 %,
Kaltbiegeverhalten:  - 30° C,
Wärmestandfestigkeit:  + 120° C,
sd - Wert:  sd > 1500 m,
Wasserdichtheit:  > 400 kPa/24 h,
auf den vorbereiteten und behandelten Untergrund mit
mind. 8 cm Längs- und 12 cm Quernahtüberdeckung
vollflächig aufschweißen.

Die Dampfsperre ist an allen An- und Abschlüssen bis
Oberkante Dämmstoff hochzuführen. Diese Leistung wird
bis zu einer Höhe/Breite von 0,5 m nicht gesondert
vergütet und ist in den Einheitspreis dieser Position
einzurechnen.

Bei einer fachgerechten Verarbeitung ist die
Tauglichkeit der fertig verlegten Dampfsperre für die
Funktion einer behelfsmäßigen Abdichtung
(Notabdichtung) für einen Zeitraum von mind. 6 Wochen
gegeben.
Menge: 220,000 m²

**02.01.0160 Steinwolle-Dachdämmplatten**
Wärmedämmschicht, erste Lage.
Rockwool Durock 038
Wärmedämmung aus Steinwolle-Dachdämmplatten
mit integrierter Zweischichtencharakteristik und hoch
verdichteter, lastverteilender Oberlage, nach
RAL-Gütesiegel Nr. 388,
Güteüberwachung:  Keymark,
Anwendung:  DAA nach DIN 4108-10,
Wärmeleitfähigkeit
(Bemessungswert):  0,038 W/(m*K) nach DIN 4108-4,
Brandverhalten:  Nichtbrennbar, A1 nach DIN EN
13501-1,
Druckspannung
bei 10% Stauchung:  60 KPa nach DIN EN 826,
Punktlast
bei 5 mm Stauchung:  650 N  nach DIN EN 12 430,
Zugfestigkeit senkrecht
zur Plattenebene
(Abreißfestigkeit):  10 kPa nach DIN EN 1607,
Plattenformat:  1000 x 600 / 2000 x 1200 mm,
Dicke:  100 mm,
auf der Dampfsperre, dicht gestoßen im Verband,
mit HassoStick PU-Dämmstoffkleber windsogsicher
streifenweise verklebt verlegen.
Die harte Oberseite ist durch einen Schriftzug
gekennzeichnet und muss oben liegen.
Kleberverbrauch:  ca. __ ml/m²

Leitfabrikat:  Rockwool Durock 038, o.glw.,

angeb. Fabrikat:

.....................................................
Menge: 220,000 m²

**02.01.0170 Wärmedämmschicht Rockwool Georock 038**
Wärmedämmschicht, zweite Lage.
Rockwool Georock 038
Gefälledach aus keilförmig geschnittenen
Steinwolle-Dachdämmplatten mit integrierter
Zweischichtencharakteristik und hoch verdichteter,
lastverteilender Oberlage, nach RAL-Gütesiegel Nr. 388,

Güteüberwachung:  Keymark,
Anwendung:  DAA nach DIN 4108-10,
Wärmeleitfähigkeit:  0,038 W/mK (Bemessungswert),
Brandverhalten:  Nichtbrennbar, A1 nach DIN EN
13501-1,
Druckspannung
bei 10% Stauchung:  70 KPa nach DIN EN 826,
Punktlast
bei 5 mm Stauchung:  800 N  nach DIN EN 12 430,
Zugfestigkeit senkrecht
zur Plattenebene
(Abreißfestigkeit):  10 kPa nach DIN EN 1607,
Gefälle  2,0 %,
Anfangsdicke:  40 mm,
mittlere Dicke:  ca. 106,5 mm (geometrisch),
Enddicke:  ca. 200 mm, (einlagig max. 160 mm)
gemäß Hersteller-Verlegeplan auf der Dämmstofflage der
Vorposition im Plattenversatz, dicht gestoßen im
Verband mit HassoStick
PU-Dämmstoffkleber windsogsicher streifenweise verklebt
verlegen.
Kleberverbrauch:  i.M. __ ml/m²
Menge: 220,000 m²

**02.01.0180 Abdichtungsschicht Hasse Fusion MF 35**
Abdichtungsschicht, untere Lage / erste
Abdichtungslage.
HASSE FUSION MF 35
Selbstklebende Elastomerbitumen-Unterlagsbahn
gemäß DIN SPEC 20000-201 und DIN/TS 20000-202,
Anwendungstyp:  DU / BA, Typ T,
Eigenschaftsklasse:  E1,
Bahnentyp:  PYE-KTG KSP - 3,5,
oberseitig mit einer überschweißbaren Spezialfolie
kaschiert, unterseitig mit einer abflämmbaren
Schutzfolie versehen,
Länge:  7,0 m,
Breite:  1,0 m,
Dicke:  3,5 mm,
Trägereinlage:  Kombinationsträger KTG,
max. Zugkraft:  längs/quer 1100/1100 N/50 mm,
Dehnung:  längs/quer 4/4 %,
Wärmestandsfestigkeit:  + 110° C,
Kaltbiegeverhalten:  - 30° C,
nach Herstellervorgaben, stets in einer Anlegerichtung,
mit mind.
8 cm Längs- und 12 cm Quernahtüberdeckung unter
Abflämmen der unterseitigen Schutzfolie auf die
Dämmstofflage der Vorposition vollflächig aufkleben.
Die Längs- und Quernahtüberdeckungen voll verschweißen.

Die Klebkraft zum Untergrund (Dämmstoff) ist vor Beginn
der Arbeiten sowie in regelmäßigen Abständen während
der Verarbeitung zu prüfen und zu beurteilen.

Bei einer fachgerechten Verarbeitung ist die
Tauglichkeit der fertig verlegten Unterlagsbahn für die
Funktion einer behelfsmäßigen Abdichtung
(Notabdichtung) gemäß der Verarbeitungsanweisungen für
einen Zeitraum von mind. 6 Wochen gegeben.
Menge: 220,000 m²

**02.01.0190 Abdichtungsschicht Kubidritt Classic**
Abdichtungsschicht, Oberlage / zweite Abdichtungslage.
KUBIDRITT CLASSIC
Premium-Elastomerbitumen-Schweißbahn
gemäß DIN/TS 20000-201 und DIN/TS 20000-202,
Anwendungstyp:  DO / BA, Typ T,
Eigenschaftsklasse:  E1,
Bahnentyp:  PYE-PV 300 S5,
oberseitig beschiefert, unterseitig mit einer
Spezialfolie kaschiert,
Trägereinlage aus fadenverstärktem Polyestervlies > 300
g/m² mit zusätzlicher Längs- und Querverstärkung,
Farbe:  basaltschwarz,
Länge:  5,0 m,
Breite:  1,0 m,
Dicke:  5,3 mm,
Brand von außen:  Broof(t1) im Systemaufbau nach
  Herstellerangaben,
max. Zugkraft:  längs/quer 1300/1300 N/50 mm,
Dehnung:  längs/quer 60/60 %,
Kaltbiegeverhalten:  - 40° C,
Wärmestandfestigkeit:  + 123° C,
auf die Abdichtungslage der Vorposition im
Lagenversatz,
mit mind. 8 cm Längs- und 10 cm Quernahtüberdeckung,
vollflächig aufschweißen.
Menge: 220,000 m²

**02.01.0200 Wandanschluss herstellen mit WA-Profil**
Wandanschluss, ungedämmt, starr, wie folgt herstellen:

- Haftbrücke auf Wandfläche und Oberlagsbahn im
Anschlussbereich
  mit Bitumenvoranstrich HASSEROL V50 herstellen.

- Dämmstoffkeil aus EPS, 6 x 6 cm, am Übergang zum
aufgehenden
  Bauteil verlegen und mit einem Schleppstreifen aus
HASSOTEKT V13
  abdecken.

- KUBIPREN SN, Zuschnitt 35 cm,
  auf die erste Lage der Flächenabdichtung, über den
Dämmstoffkeil
  bis 15 cm über Oberkante Belag an der Wand hoch unter
Abziehen
  der Schutzfolie und vollflächiger thermischer
Aktivierung mit einem
  geeigneten Brenner vollflächig verschweißt/aufgeklebt
verlegen.

- KUBIDRITT Classic, basaltschwarz beschiefert,
Zuschnitt 50 cm,
  im Lagenrückversatz auf der obersten Lage der
Flächenabdichtung
  und vorstehendem Zuschnitt vollflächig verschweißt
verlegen.

- Aluminium-Wandanschlussprofil mit Schrauben und
Dübeln
  montieren und mit elastischem Material HASSOFIX
versiegeln.
Menge: 11,390 m

**02.01.0210 Anschluss an Terrassentürelementen**
*** Bedarfsposition ohne GB
Anschluss an Terrassentürelement,
Untergrund:  __/bestreute Bitumenbahn,
Anschlussabwicklung:  ca. 26 cm,
mit 1-komponentigem, lösemittelfreien
Flüssigkunststoffsystem auf Basis SMP Hassolit 1K ECO,
mit Prüfung nach den europäischen Richtlinien für
flüssig aufzubringende Dachabdichtungen in den höchsten
Leistungsstufen gemäß EAD 030350-00-0402, sowie nach
den PG-FLK, PG-FBB und mit allgemeinen
bauaufsichtlichen Prüfzeugnissen (abP's) für
Bauwerksabdichtungen, auch im erdberührten Bereich,
Basis:  Silanmodifizierte Polymere (SMP),
Farbe:  anthrazit,
Verbrauch:  ca. 2,8 kg/m² bei 2,2 mm Schichtdicke,
Armierung:  FK Vlies, 120 g/m²,
Brandverhalten:  Klasse E,
Brand von außen:  Broof(t1),
EMICODE:  EC 1 Plus,
nach Herstellervorgaben.

Bei der Verarbeitung sind alle Verarbeitungshinweise
des
Herstellers sowie die gültigen Richtlinien und Normen
zu
beachten.

Der Detailanschluss Terrassentüren ist vom Planer mit
dem
Tür-/Fensterelementhersteller und dem Verarbeiter
individuell im Detail vor Beginn der Fertigung der
Tür-/Fensterelemente abzustimmen. Die Abdichtung allein
kann die Dichtigkeitsfunktion
der Bauteilkombination Fenster/Dachabdichtung nicht
übernehmen!

Die vorstehende Leistungsbeschreibung stellt hier nur
eine Annäherung an die wirklich zu erbringende Leistung
dar und ist nicht abgestimmt !
Menge: 1,000 m

**02.01.0220 Attika-Dachrandabschluss herstellen**
Dachrandabschluss Attika, gedämmt,
wie folgt herstellen:

- Haftbrücke auf Attikafläche und Oberlagsbahn im
Anschlussbereich
  mit Bitumenvoranstrich HASSEROL V50 herstellen.

- Hohlkehle/Abschrägung am Übergang zur aufgehenden
Attika
  herstellen.

- Dampfsperre HASSE VAPOR, Zuschnitt 20 cm,
  auf die Flächendampfsperre, über die
Hohlkehle/Abschrägung
  und die Senkrechte bis Außenkante Attika vollflächig
aufgeschweißt
  verlegen.

- Steinwolle-Wärmedämmplatte, nichtbrennbar A1, mit
oberseitiger
  anorganischer, faserverstärkter Beschichtung,
  Dicke:  __ mm,
  Höhe:  __ mm,
  mit HASSOSTICK PU-Dämmstoffkleber senkrecht an der
Attika
  verlegen und zusätzlich mechanisch befestigen.

- Steinwolle-Dämmstoffkeil, 6 x 6 cm, am Übergang zur
Senkrechten
  verlegen.

- Steinwolle-Wärmedämmplatte, nichtbrennbar A1, mit
oberseitiger
  anorganischer, faserverstärkter Beschichtung,

  mit HASSOSTICK PU-Dämmstoffkleber waagerecht
innenbündig auf
  der Attikakrone verlegen und zusätzlich mechanisch
befestigen.

- Zementgebundene Spanplatte, nach DIN EN 634-2 Klasse
2,
  nichtbrennbar, Klasse A2-s1, d0 nach EN 13501-1,
  ungeschliffen (z.B. Duripaneel A2),
  Plattendicke:  28 / 32 mm,
  Breite:  __ mm,
  mechanisch befestigt auf der Attikakrone einbauen.

- Hasse Fusion MF 35, Zuschnitt __ cm,
  auf die erste Lage der Flächenabdichtung, über den
Keil
  und die Senkrechte bis 5 cm über Außenkante Attika
vollflächig
  aufschweißen und außen stirnseitig mechanisch
befestigen.

- KUBIDRITT Classic, basaltschwarz beschiefert,
Zuschnitt __ cm,
  im Lagenrückversatz auf die oberste Lage der
Flächenabdichtung
  und vorstehenden Zuschnitt bis Außenkante vollflächig
verschweißt
  verlegen.
Menge: 55,000 m

**02.01.0230 Alu-Mauerabdeckung herstellen**
Aluminium-Mauerabdeckung, __-fach gekantet,
Komplettsystem aus Abdeckblechen sowie Haltern und
Verbindungsstücken,
Abdeckblech-Dicke:  1,5 / 2,0 / 2,5 mm,
äußere Abkantung:  100 mm,
waagerechte Breite:  400 mm,
hintere Abkantung:  100 mm,
Gesamtabwicklung:  ca. 600 mm,
Oberflächen-Ausführung:  alu natur /
  kunststoffbeschichtet,
  RAL-Ton nach Wahl des AG /
  technisch farblos eloxiert nach E6/EV1,

angeb. Fabrikat:
.......................................................
...,
nach Herstellervorgaben höhen- und fluchtgerecht
montieren.
Menge: 55,000 m

**02.01.0240 Aussen-/Innenecke montieren**
Aussen-/Innenecke 90 Grad, zur Vorposition
Mauerabdeckung,
nach Herstellervorgaben montieren.
Menge: 6,000 Stk

**02.01.0250 Endstück montieren**
Endstück, zur Vorposition Mauerabdeckung,
nach Herstellervorgaben montieren.
Menge: 2,000 Stk

**02.01.0260 Endstück mit Aufkantung montieren**
Endstück mit Aufkantung, zur Vorposition
Mauerabdeckung,
vor aufgehendem Bauteil nach Herstellervorgaben
montieren.
Menge: 2,000 Stk

**02.01.0270 Lüftersystem zur Strangentlüftung**
Lüftersystem zur Strangentlüftung von
Schmutzwasserleitungen,
Grundkörper und Grundplatte aus Polyurethan, jeweils
mit  Anschlussmanschette aus
Elastomerbitumen-Schweißbahn,
mit PE-Anschlussrohr und Schutzgitter aus Polyamid,
Nennweite:  DN 100,

angeb. Fabrikat:
.......................................................
,
nach Herstellervorgaben einbauen und an die Dampfsperre
und die Abdichtungsschicht anschließen.
Menge: 2,000 Stk

#### Abschnitt 02.02 Dach 1.2

**02.02.0010 Voruntersuchung**
Voruntersuchung des vorhandenen Bestandes als
Bestandsaufnahme, Zustandsfeststellung und bei
vorliegenden Schäden zur Ursachenermittlung in Bezug
auf die Ziele und die Art der geplanten Maßnahme in
Bezug auf den Abschnitt 5.3 der
DIN 18531-4:2005-11.

Das Ergebnis ist unter Berücksichtigung des Abschnittes
5.4 der
DIN 18531-4:2005-11 schriftlich zu protokollieren und
mit aussagekräftigen und nachvollziehbaren Bildern zu
versehen.

Vor Beginn der Arbeiten ist die vorhandene Situation in
Bezug auf das Protokoll dem Bauherren ausführlich zu
erläutern. Hierüber
ist im Anschluss an die Erläuterung das Protokoll
seitens des Bauherren zu unterzeichnen.

Bei Bedarf sind nach der Erläuterung notwendige
Änderungen zu der nachfolgend beschriebenen Ausführung
dem Bauherren anzubieten.

Aus den Änderungen resultierende Mehr- oder
Minderkosten sind gesondert abzurechnen und nicht
Bestandteil dieses Angebotes.
Menge: 1,000 psch

**02.02.0020 Untersuchung auf PAK-Gehalt in der Abdichtung**
Untersuchung auf PAK-Gehalt
Notwendige Beprobungen und Analysen zur Deklarierung
von
vorgesehenem Abbruchmaterial aus bituminösen
Abdichtungen
gemäß der am Abfallort geltenden behördlichen Vorgaben,
nach Herkunft bzw. Vorgaben des Entsorgers mit
Probennahmeprotokoll,
Analyse und gutachterlichem Bericht mit
abfallrechtlicher Einstufung.
Ausführung von Probennahme, Untersuchung und Bewertung
durch ein für diese Tätigkeiten akkreditiertes
Institut, mit Akkreditierung durch eine zugelassene
Akkreditierungsstelle.
Protokoll 2-fach, Übergabe an die Bauleitung.

Die Abdichtung der Probeentnahmestellen gegen
Eindringen von Niederschlagswasser nach Probenahme ist
in den Einheitspreis dieser Position einzurechnen und
wird nicht gesondert vergütet.
Menge: 1,000 psch

**02.02.0030 Zulage Entsorgung PAK**
*** Bedarfsposition ohne GB
Menge: 1,000 kg

**02.02.0040 Vorhandene Attikaabdeckung demontieren und entsorgen**
Vorhandene Attikaabdeckung  komplett demontieren, den anfallenden Schutt heruntertransportieren, abfahren und entsorgen.
Menge: 25,000 m

**02.02.0050 Vorhandenen Attika-Dachrandabschluss demontieren und enstorgen**
Vorhandenen Attika-Dachrandabschluss,
mehrlagig, aus Bitumenbahnen,
demontieren, den anfallenden Schutt
heruntertransportieren, abfahren und entsorgen.
Menge: 25,000 m

**02.02.0060 Vorhandenen Wandanschluss aus Bitumenbahnen demontieren und entsorgen**
Vorhandenen Wandanschluss aus Bitumenbahnen,
inkl. Wandanschlussprofil,
komplett demontieren, den anfallenden Schutt
heruntertransportieren, abfahren und entsorgen.
Menge: 1,000 m

**02.02.0070 Vorhandenen Flachdachablaufsystem, DN 100, demontieren und enstorgen**
Vorhandenen Flachdachablaufsystem, DN 100,
aus Ablauf- und Aufstockelement,
komplett demontieren, den anfallenden Schutt
heruntertransportieren, abfahren und entsorgen.
Menge: 1,000 Stk

**02.02.0080 Vorhandenes Dunstrohr, DN 100,demontieren und entsorgen**
Vorhandenes Dunstrohr, DN 100,
komplett demontieren, den anfallenden Schutt
heruntertransportieren, abfahren und entsorgen.
Menge: 1,000 Stk

**02.02.0090 Vorhandenen Edelstahl-Anschlagpunkt demontieren und entsorgen**
Vorhandenen Edelstahl-Anschlagpunkt,
Höhe 500 mm, komplett demontieren,
heruntertransportieren, abfahren und entsorgen.
Menge: 1,000 Stk

**02.02.0100 Vorhandenen Abdichtungsaufbau demontieren und entsorgen**
Vorhandenen Abdichtungsaufbau auf
Beton-Unterkonstruktion,
bestehend aus:
- Abdichtungsschicht aus Bitumenbahnen, Dicke ca.30 mm,
- Wärmedämmung, EPS, Dicke ca. 120 mm,
- Bitumendampfsperre,
bis auf die Unterkonstruktion abtragen,
heruntertransportieren, als Schutt abfahren und
entsorgen.

Der Nachweis über eine Entsorgung mit ordentlichem
Recycling ist nachweislich schriftlich zu erbringen.
Andere Entsorgungsarten sind nicht zulässig.
Menge: 25,000 m²

**02.02.0110 Mehrpreis Mehrdicke Dämmung**
*** Bedarfsposition ohne GB
Mehrpreis zur Vorposition je 10 mm Mehrdicke
EPS-Dämmung.
Menge: 1,000 m²

**02.02.0120 Mehrpreis Mehrdicke Abdichtung**
*** Bedarfsposition ohne GB
Mehrpreis zur Vorposition je zusätzlicher Lage (4 mm
Mehrdicke) der Abdichtungsschicht aus Bitumenbahnen.
Menge: 1,000 m²

**02.02.0130 Untergrundvorbereitung: Stahlbetondeckenfläche vorbereiten**
Untergrundvorbereitung.
Stahlbetondeckenfläche als Abdichtungsuntergrund
auf Tauglichkeit prüfen, sorgfältig reinigen, losen
Schmutz abfegen, den anfallenden Schutt
heruntertransportieren, ggf. in Container
zwischenlagern, abfahren und entsorgen.
Menge: 25,000 m²

**02.02.0140 Untergrundbehandlung Haftbrücke Hasserol V50**
Untergrundbehandlung. Haftbrücke.
Hasserol V50
Bitumenvoranstrich, lösungsmittelhaltig,
im Streich- oder Rollverfahren satt deckend auf den
sauberen und trockenen Untergrund aufbringen.
Verbrauch:  ca. 0,3 l/m²
Der Voranstrich muss vor dem Aufbringen der nächsten
Lage vollständig abtrocknen.
Menge: 25,000 m²

**02.02.0150 Hasse Vapor / Elastomerbitumen-Dampfsperre, vollfl.**
Dampfsperre.
HASSE VAPOR
Elastomerbitumen-Dampfsperrbahn gemäß DIN EN 13970,
oberseitig mit einer feuchtigkeitsbeständigen
Granulatbestreuung versehen und mit einem Nahtstreifen
aus Schnellschweißfolie kaschiert, unterseitig mit
einer Schnellschweißfolie kaschiert, Einlage aus
Kombinationsträger KTG und Aluminium,
Länge:  5,0 m,
Breite:  1,0 m,
Dicke:  4,0 mm,
max. Zugkraft:  längs/quer 1100/1100 N/50 mm,
Dehnung:  längs/quer >3/>3 %,
Kaltbiegeverhalten:  - 30° C,
Wärmestandfestigkeit:  + 120° C,
sd - Wert:  sd > 1500 m,
Wasserdichtheit:  > 400 kPa/24 h,
auf den vorbereiteten und behandelten Untergrund mit
mind. 8 cm Längs- und 12 cm Quernahtüberdeckung
vollflächig aufschweißen.

Die Dampfsperre ist an allen An- und Abschlüssen bis
Oberkante Dämmstoff hochzuführen. Diese Leistung wird
bis zu einer Höhe/Breite von 0,5 m nicht gesondert
vergütet und ist in den Einheitspreis dieser Position
einzurechnen.

Bei einer fachgerechten Verarbeitung ist die
Tauglichkeit der fertig verlegten Dampfsperre für die
Funktion einer behelfsmäßigen Abdichtung
(Notabdichtung) für einen Zeitraum von mind. 6 Wochen
gegeben.
Menge: 25,000 m²

**02.02.0160 Steinwolle-Dachdämmplatten**
Wärmedämmschicht, erste Lage.
Rockwool Durock 038
Wärmedämmung aus Steinwolle-Dachdämmplatten
mit integrierter Zweischichtencharakteristik und hoch
verdichteter, lastverteilender Oberlage, nach
RAL-Gütesiegel Nr. 388,
Güteüberwachung:  Keymark,
Anwendung:  DAA nach DIN 4108-10,
Wärmeleitfähigkeit
(Bemessungswert):  0,038 W/(m*K) nach DIN 4108-4,
Brandverhalten:  Nichtbrennbar, A1 nach DIN EN
13501-1,
Druckspannung
bei 10% Stauchung:  60 KPa nach DIN EN 826,
Punktlast
bei 5 mm Stauchung:  650 N  nach DIN EN 12 430,
Zugfestigkeit senkrecht
zur Plattenebene
(Abreißfestigkeit):  10 kPa nach DIN EN 1607,
Plattenformat:  1000 x 600 / 2000 x 1200 mm,
Dicke:  100 mm,
auf der Dampfsperre, dicht gestoßen im Verband,
mit HassoStick PU-Dämmstoffkleber windsogsicher
streifenweise verklebt verlegen.
Die harte Oberseite ist durch einen Schriftzug
gekennzeichnet und muss oben liegen.
Kleberverbrauch:  ca. 100 ml/m²

Leitfabrikat:  Rockwool Durock 038, o.glw.,

angeb. Fabrikat:
.....................................................
Menge: 25,000 m²

**02.02.0170 Wärmedämmschicht Rockwool Georock 038**
Wärmedämmschicht, zweite Lage.
Rockwool Georock 038
Gefälledach aus keilförmig geschnittenen
Steinwolle-Dachdämmplatten mit integrierter
Zweischichtencharakteristik und hoch verdichteter,
lastverteilender Oberlage, nach RAL-Gütesiegel Nr. 388,

Güteüberwachung:  Keymark,
Anwendung:  DAA nach DIN 4108-10,
Wärmeleitfähigkeit:  0,038 W/mK (Bemessungswert),
Brandverhalten:  Nichtbrennbar, A1 nach DIN EN
13501-1,
Druckspannung
bei 10% Stauchung:  70 KPa nach DIN EN 826,
Punktlast
bei 5 mm Stauchung:  800 N  nach DIN EN 12 430,
Zugfestigkeit senkrecht
zur Plattenebene
(Abreißfestigkeit):  10 kPa nach DIN EN 1607,
Gefälle  2,0 %,
Anfangsdicke:  40 mm,
mittlere Dicke:  ca. 160 mm (geometrisch),
Enddicke:  ca. __ mm, (einlagig max. 160 mm)
gemäß Hersteller-Verlegeplan auf der Dämmstofflage der
Vorposition im Plattenversatz, dicht gestoßen im
Verband mit HassoStick
PU-Dämmstoffkleber windsogsicher streifenweise verklebt
verlegen.
Kleberverbrauch:  i.M. __ ml/m²
Menge: 25,000 m²

**02.02.0180 Abdichtungsschicht Hasse Fusion MF 35.**
Abdichtungsschicht, untere Lage / erste
Abdichtungslage.
HASSE FUSION MF 35
Selbstklebende Elastomerbitumen-Unterlagsbahn
gemäß DIN SPEC 20000-201 und DIN/TS 20000-202,
Anwendungstyp:  DU / BA, Typ T,
Eigenschaftsklasse:  E1,
Bahnentyp:  PYE-KTG KSP - 3,5,
oberseitig mit einer überschweißbaren Spezialfolie
kaschiert, unterseitig mit einer abflämmbaren
Schutzfolie versehen,
Länge:  7,0 m,
Breite:  1,0 m,
Dicke:  3,5 mm,
Trägereinlage:  Kombinationsträger KTG,
max. Zugkraft:  längs/quer 1100/1100 N/50 mm,
Dehnung:  längs/quer 4/4 %,
Wärmestandsfestigkeit:  + 110° C,
Kaltbiegeverhalten:  - 30° C,
nach Herstellervorgaben, stets in einer Anlegerichtung,
mit mind.
8 cm Längs- und 12 cm Quernahtüberdeckung unter
Abflämmen der unterseitigen Schutzfolie auf die
Dämmstofflage der Vorposition vollflächig aufkleben.
Die Längs- und Quernahtüberdeckungen voll verschweißen.

Die Klebkraft zum Untergrund (Dämmstoff) ist vor Beginn
der Arbeiten sowie in regelmäßigen Abständen während
der Verarbeitung zu prüfen und zu beurteilen.

Bei einer fachgerechten Verarbeitung ist die
Tauglichkeit der fertig verlegten Unterlagsbahn für die
Funktion einer behelfsmäßigen Abdichtung
(Notabdichtung) gemäß der Verarbeitungsanweisungen für
einen Zeitraum von mind. 6 Wochen gegeben.
Menge: 25,000 m²

**02.02.0190 Abdichtungsschicht Kubidritt Classic**
Abdichtungsschicht, Oberlage / zweite Abdichtungslage.
KUBIDRITT CLASSIC
Premium-Elastomerbitumen-Schweißbahn
gemäß DIN/TS 20000-201 und DIN/TS 20000-202,
Anwendungstyp:  DO / BA, Typ T,
Eigenschaftsklasse:  E1,
Bahnentyp:  PYE-PV 300 S5,
oberseitig beschiefert, unterseitig mit einer
Spezialfolie kaschiert,
Trägereinlage aus fadenverstärktem Polyestervlies > 300
g/m² mit zusätzlicher Längs- und Querverstärkung,
Farbe:  basaltschwarz,
Länge:  5,0 m,
Breite:  1,0 m,
Dicke:  5,3 mm,
Brand von außen:  Broof(t1) im Systemaufbau nach
  Herstellerangaben,
max. Zugkraft:  längs/quer 1300/1300 N/50 mm,
Dehnung:  längs/quer 60/60 %,
Kaltbiegeverhalten:  - 40° C,
Wärmestandfestigkeit:  + 123° C,
auf die Abdichtungslage der Vorposition im
Lagenversatz,
mit mind. 8 cm Längs- und 10 cm Quernahtüberdeckung,
vollflächig aufschweißen.
Menge: 25,000 m²

**02.02.0200 Wandanschluss herstellen mit WA-Profil**
Wandanschluss, ungedämmt, starr, wie folgt herstellen:

- Haftbrücke auf Wandfläche und Oberlagsbahn im
Anschlussbereich
  mit Bitumenvoranstrich HASSEROL V50 herstellen.

- Dämmstoffkeil aus EPS, 6 x 6 cm, am Übergang zum
aufgehenden
  Bauteil verlegen und mit einem Schleppstreifen aus
HASSOTEKT V13
  abdecken.

- KUBIPREN SN, Zuschnitt 35 cm,
  auf die erste Lage der Flächenabdichtung, über den
Dämmstoffkeil
  bis 15 cm über Oberkante Belag an der Wand hoch unter
Abziehen
  der Schutzfolie und vollflächiger thermischer
Aktivierung mit einem
  geeigneten Brenner vollflächig verschweißt/aufgeklebt
verlegen.

- KUBIDRITT Classic, basaltschwarz beschiefert,
Zuschnitt 50 cm,
  im Lagenrückversatz auf der obersten Lage der
Flächenabdichtung
  und vorstehendem Zuschnitt vollflächig verschweißt
verlegen.

- Aluminium-Wandanschlussprofil mit Schrauben und
Dübeln
  montieren und mit elastischem Material HASSOFIX
versiegeln.
Menge: 60,000 m

**02.02.0210 Attika-Dachrandabschluss herstellen**
Dachrandabschluss Attika, gedämmt,
Abwicklung __ + __ cm (h + b), wie folgt herstellen:

- Haftbrücke auf Attikafläche und Oberlagsbahn im
Anschlussbereich
  mit Bitumenvoranstrich HASSEROL V50 herstellen.

- Hohlkehle/Abschrägung am Übergang zur aufgehenden
Attika
  herstellen.

- Dampfsperre HASSE VAPOR, Zuschnitt 10 cm,
  auf die Flächendampfsperre, über die
Hohlkehle/Abschrägung
  und die Senkrechte bis Außenkante Attika vollflächig
aufgeschweißt
  verlegen.

- Steinwolle-Wärmedämmplatte, nichtbrennbar A1, mit
oberseitiger
  anorganischer, faserverstärkter Beschichtung,
  Dicke:  __ mm,
  Höhe:  __ mm,
  mit HASSOSTICK PU-Dämmstoffkleber senkrecht an der
Attika
  verlegen und zusätzlich mechanisch befestigen.

- Steinwolle-Dämmstoffkeil, 6 x 6 cm, am Übergang zur
Senkrechten
  verlegen.

- Steinwolle-Wärmedämmplatte, nichtbrennbar A1, mit
oberseitiger
  anorganischer, faserverstärkter Beschichtung,
  Dicke:  __ mm,
  Breite:  __ mm,
  mit HASSOSTICK PU-Dämmstoffkleber waagerecht
innenbündig auf
  der Attikakrone verlegen und zusätzlich mechanisch
befestigen.

- Zementgebundene Spanplatte, nach DIN EN 634-2 Klasse
2,
  nichtbrennbar, Klasse A2-s1, d0 nach EN 13501-1,
  ungeschliffen (z.B. Duripaneel A2),
  Plattendicke:  28 / 32 mm,
  Breite:  __ mm,
  mechanisch befestigt auf der Attikakrone einbauen.

- Hasse Fusion MF 35, Zuschnitt __ cm,
  auf die erste Lage der Flächenabdichtung, über den
Keil
  und die Senkrechte bis 5 cm über Außenkante Attika
vollflächig
  aufschweißen und außen stirnseitig mechanisch
befestigen.

- KUBIDRITT Classic, basaltschwarz beschiefert,
Zuschnitt __ cm,
  im Lagenrückversatz auf die oberste Lage der
Flächenabdichtung
  und vorstehenden Zuschnitt bis Außenkante vollflächig
verschweißt
  verlegen.
Menge: 25,000 m

**02.02.0220 Alu-Mauerabdeckung herstellen**
Aluminium-Mauerabdeckung, gekantet,
Komplettsystem aus Abdeckblechen sowie Haltern und
Verbindungsstücken,
Abdeckblech-Dicke:  1,5 / 2,0 / 2,5 mm,
äußere Abkantung:  100 mm,
waagerechte Breite:  400 mm,
hintere Abkantung:  100  mm,
Gesamtabwicklung:  ca. 600 mm,
Oberflächen-Ausführung:  alu natur /
  kunststoffbeschichtet,
  RAL-Ton nach Wahl des AG /
  technisch farblos eloxiert nach E6/EV1,

angeb. Fabrikat:
.......................................................
...,
nach Herstellervorgaben höhen- und fluchtgerecht
montieren.
Menge: 25,000 m

**02.02.0230 Aussen-/Innenecke montieren**
Aussen-/Innenecke 90 Grad, zur Vorposition
Mauerabdeckung,
nach Herstellervorgaben montieren.
Menge: 4,000 Stk

**02.02.0240 Endstück montieren**
Endstück, zur Vorposition Mauerabdeckung,
nach Herstellervorgaben montieren.
Menge: 2,000 Stk

**02.02.0250 Endstück mit Aufkantung montieren**
Endstück mit Aufkantung, zur Vorposition
Mauerabdeckung,
vor aufgehendem Bauteil nach Herstellervorgaben
montieren.
Menge: 2,000 Stk

**02.02.0260 Lüftersystem zur Strangentlüftung**
Lüftersystem zur Strangentlüftung von
Schmutzwasserleitungen,
Grundkörper und Grundplatte aus Polyurethan, jeweils
mit  Anschlussmanschette aus
Elastomerbitumen-Schweißbahn,
mit PE-Anschlussrohr und Schutzgitter aus Polyamid,
Nennweite:  DN 100,

angeb. Fabrikat:
.......................................................
,
nach Herstellervorgaben einbauen und an die Dampfsperre
und die Abdichtungsschicht anschließen.
Menge: 1,000 Stk

#### Abschnitt 02.03 Dach 2

**02.03.0010 Voruntersuchung**
Voruntersuchung des vorhandenen Bestandes als
Bestandsaufnahme, Zustandsfeststellung und bei
vorliegenden Schäden zur Ursachenermittlung in Bezug
auf die Ziele und die Art der geplanten Maßnahme in
Bezug auf den Abschnitt 5.3 der
DIN 18531-4:2005-11.

Das Ergebnis ist unter Berücksichtigung des Abschnittes
5.4 der
DIN 18531-4:2005-11 schriftlich zu protokollieren und
mit aussagekräftigen und nachvollziehbaren Bildern zu
versehen.

Vor Beginn der Arbeiten ist die vorhandene Situation in
Bezug auf das Protokoll dem Bauherren ausführlich zu
erläutern. Hierüber
ist im Anschluss an die Erläuterung das Protokoll
seitens des Bauherren zu unterzeichnen.

Bei Bedarf sind nach der Erläuterung notwendige
Änderungen zu der nachfolgend beschriebenen Ausführung
dem Bauherren anzubieten.

Aus den Änderungen resultierende Mehr- oder
Minderkosten sind gesondert abzurechnen und nicht
Bestandteil dieses Angebotes.
Menge: 1,000 psch

**02.03.0020 Untersuchung auf PAK-Gehalt in der Abdichtung**
Untersuchung auf PAK-Gehalt
Notwendige Beprobungen und Analysen zur Deklarierung
von
vorgesehenem Abbruchmaterial aus bituminösen
Abdichtungen
gemäß der am Abfallort geltenden behördlichen Vorgaben,
nach Herkunft bzw. Vorgaben des Entsorgers mit
Probennahmeprotokoll,
Analyse und gutachterlichem Bericht mit
abfallrechtlicher Einstufung.
Ausführung von Probennahme, Untersuchung und Bewertung
durch ein für diese Tätigkeiten akkreditiertes
Institut, mit Akkreditierung durch eine zugelassene
Akkreditierungsstelle.
Protokoll 2-fach, Übergabe an die Bauleitung.

Die Abdichtung der Probeentnahmestellen gegen
Eindringen von Niederschlagswasser nach Probenahme ist
in den Einheitspreis dieser Position einzurechnen und
wird nicht gesondert vergütet.
Menge: 1,000 psch

**02.03.0030 Zulage Entsorgung PAK**
*** Bedarfsposition ohne GB
Menge: 1,000 kg

**02.03.0040 Vorhandene Attikaabdeckung aus demontieren und entsorgen**
Vorhandene Attikaabdeckung  komplett demontieren, den anfallenden Schutt heruntertransportieren, abfahren und entsorgen.
Menge: 50,000 m

**02.03.0050 Vorhandenen Attika-Dachrandabschluss demontieren und entsorgen**
Vorhandenen Attika-Dachrandabschluss,
mehrlagig, aus Bitumenbahnen,
demontieren, den anfallenden Schutt
heruntertransportieren, abfahren und entsorgen.
Menge: 50,000 m

**02.03.0060 Vorhandenen Wandanschluss aus Bitumenbahnen demontieren und entsorgen**
Vorhandenen Wandanschluss aus Bitumenbahnen,
inkl. Wandanschlussprofil,
komplett demontieren, den anfallenden Schutt
heruntertransportieren, abfahren und entsorgen.
Menge: 20,000 m

**02.03.0070 Vorhandenen Flachdachablaufsystem, DN 100, demontieren und entorgen**
Vorhandenen Flachdachablaufsystem, DN 100,
aus Ablauf- und Aufstockelement,
komplett demontieren, den anfallenden Schutt
heruntertransportieren, abfahren und entsorgen.
Menge: 2,000 Stk

**02.03.0080 Vorhandenes Dunstrohr, DN 100, demontieren und entsorgen**
Vorhandenes Dunstrohr, DN 100,
komplett demontieren, den anfallenden Schutt
heruntertransportieren, abfahren und entsorgen.
Menge: 4,000 Stk

**02.03.0090 Vorhandenen Abdichtungsaufbau demontieren und entsorgung**
Vorhandenen Abdichtungsaufbau auf
Beton-Unterkonstruktion,
bestehend aus:
- Abdichtungsschicht aus Bitumenbahnen, Dicke ca.30 mm,
- Wärmedämmung, EPS, Dicke ca. 120 mm,
- Bitumendampfsperre,
bis auf die Unterkonstruktion abtragen,
heruntertransportieren, als Schutt abfahren und
entsorgen.

Der Nachweis über eine Entsorgung mit ordentlichem
Recycling ist nachweislich schriftlich zu erbringen.
Andere Entsorgungsarten sind nicht zulässig.
Menge: 218,000 m²

**02.03.0100 Mehrpreis Mehrdicke Dämmung**
*** Bedarfsposition ohne GB
Mehrpreis zur Vorposition je 10 mm Mehrdicke
EPS-Dämmung.
Menge: 1,000 m²

**02.03.0110 Mehrpreis Mehrdicke Abdichtung**
*** Bedarfsposition ohne GB
Mehrpreis zur Vorposition je zusätzlicher Lage (4 mm
Mehrdicke) der Abdichtungsschicht aus Bitumenbahnen.
Menge: 1,000 m²

**02.03.0120 Untergrundvorbereitung Stahlbetondecke vorbereiten**
Untergrundvorbereitung.
Stahlbetondeckenfläche als Abdichtungsuntergrund
auf Tauglichkeit prüfen, sorgfältig reinigen, losen
Schmutz abfegen, den anfallenden Schutt
heruntertransportieren, ggf. in Container
zwischenlagern, abfahren und entsorgen.
Menge: 218,000 m²

**02.03.0130 Untergrundbehandlung Haftbrücke Hasserol V50**
Untergrundbehandlung. Haftbrücke.
Hasserol V50
Bitumenvoranstrich, lösungsmittelhaltig,
im Streich- oder Rollverfahren satt deckend auf den
sauberen und trockenen Untergrund aufbringen.
Verbrauch:  ca. 0,3 l/m²
Der Voranstrich muss vor dem Aufbringen der nächsten
Lage vollständig abtrocknen.
Menge: 218,000 m²

**02.03.0140 Hasse Vapor / Elastomerbitumen-Dampfsperre, vollfl.**
Dampfsperre.
HASSE VAPOR
Elastomerbitumen-Dampfsperrbahn gemäß DIN EN 13970,
oberseitig mit einer feuchtigkeitsbeständigen
Granulatbestreuung versehen und mit einem Nahtstreifen
aus Schnellschweißfolie kaschiert, unterseitig mit
einer Schnellschweißfolie kaschiert, Einlage aus
Kombinationsträger KTG und Aluminium,
Länge:  5,0 m,
Breite:  1,0 m,
Dicke:  4,0 mm,
max. Zugkraft:  längs/quer 1100/1100 N/50 mm,
Dehnung:  längs/quer >3/>3 %,
Kaltbiegeverhalten:  - 30° C,
Wärmestandfestigkeit:  + 120° C,
sd - Wert:  sd > 1500 m,
Wasserdichtheit:  > 400 kPa/24 h,
auf den vorbereiteten und behandelten Untergrund mit
mind. 8 cm Längs- und 12 cm Quernahtüberdeckung
vollflächig aufschweißen.

Die Dampfsperre ist an allen An- und Abschlüssen bis
Oberkante Dämmstoff hochzuführen. Diese Leistung wird
bis zu einer Höhe/Breite von 0,5 m nicht gesondert
vergütet und ist in den Einheitspreis dieser Position
einzurechnen.

Bei einer fachgerechten Verarbeitung ist die
Tauglichkeit der fertig verlegten Dampfsperre für die
Funktion einer behelfsmäßigen Abdichtung
(Notabdichtung) für einen Zeitraum von mind. 6 Wochen
gegeben.
Menge: 218,000 m²

**02.03.0150 Steinwolle-Dachdämmplatten**
Wärmedämmschicht, erste Lage.
Rockwool Durock 038
Wärmedämmung aus Steinwolle-Dachdämmplatten
mit integrierter Zweischichtencharakteristik und hoch
verdichteter, lastverteilender Oberlage, nach
RAL-Gütesiegel Nr. 388,
Güteüberwachung:  Keymark,
Anwendung:  DAA nach DIN 4108-10,
Wärmeleitfähigkeit
(Bemessungswert):  0,038 W/(m*K) nach DIN 4108-4,
Brandverhalten:  Nichtbrennbar, A1 nach DIN EN
13501-1,
Druckspannung bei 10% Stauchung:  60 KPa nach DIN EN 826,
Punktlast
bei 5 mm Stauchung:  650 N  nach DIN EN 12 430,
Zugfestigkeit senkrecht zur Plattenebene
(Abreißfestigkeit):  10 kPa nach DIN EN 1607,
Plattenformat:  1000 x 600 / 2000 x 1200 mm,
Dicke:  100 mm,
auf der Dampfsperre, dicht gestoßen im Verband,
mit HassoStick PU-Dämmstoffkleber windsogsicher
streifenweise verklebt verlegen.
Die harte Oberseite ist durch einen Schriftzug
gekennzeichnet und muss oben liegen.
Kleberverbrauch:  ca. __ ml/m²

Leitfabrikat:  Rockwool Durock 038, o.glw.,

angeb. Fabrikat:
.....................................................
Menge: 218,000 m²

**02.03.0160 Wärmedämmschicht Rockwool Georock 038**
Wärmedämmschicht, zweite Lage.
Rockwool Georock 038
Gefälledach aus keilförmig geschnittenen
Steinwolle-Dachdämmplatten mit integrierter
Zweischichtencharakteristik und hoch verdichteter,
lastverteilender Oberlage, nach RAL-Gütesiegel Nr. 388,

Güteüberwachung:  Keymark,
Anwendung:  DAA nach DIN 4108-10,
Wärmeleitfähigkeit:  0,038 W/mK (Bemessungswert),
Brandverhalten:  Nichtbrennbar, A1 nach DIN EN
13501-1,
Druckspannung
bei 10% Stauchung:  70 KPa nach DIN EN 826,
Punktlast
bei 5 mm Stauchung:  800 N  nach DIN EN 12 430,
Zugfestigkeit senkrecht
zur Plattenebene
(Abreißfestigkeit):  10 kPa nach DIN EN 1607,
Gefälle  2,0 %,
Anfangsdicke:  40 mm,
mittlere Dicke:  ca. 118 mm (geometrisch),
Enddicke:  ca. 200 mm, (einlagig max. 160 mm)
gemäß Hersteller-Verlegeplan auf der Dämmstofflage der
Vorposition im Plattenversatz, dicht gestoßen im
Verband mit HassoStick
PU-Dämmstoffkleber windsogsicher streifenweise verklebt
verlegen.
Kleberverbrauch:  i.M. 100 ml/m²
Menge: 218,000 m²

**02.03.0170 Abdichtungsschicht Hasse Fusion MF 35**
Abdichtungsschicht, untere Lage / erste
Abdichtungslage.
HASSE FUSION MF 35
Selbstklebende Elastomerbitumen-Unterlagsbahn
gemäß DIN SPEC 20000-201 und DIN/TS 20000-202,
Anwendungstyp:  DU / BA, Typ T,
Eigenschaftsklasse:  E1,
Bahnentyp:  PYE-KTG KSP - 3,5,
oberseitig mit einer überschweißbaren Spezialfolie
kaschiert, unterseitig mit einer abflämmbaren
Schutzfolie versehen,
Länge:  7,0 m,
Breite:  1,0 m,
Dicke:  3,5 mm,
Trägereinlage:  Kombinationsträger KTG,
max. Zugkraft:  längs/quer 1100/1100 N/50 mm,
Dehnung:  längs/quer 4/4 %,
Wärmestandsfestigkeit:  + 110° C,
Kaltbiegeverhalten:  - 30° C,
nach Herstellervorgaben, stets in einer Anlegerichtung,
mit mind.
8 cm Längs- und 12 cm Quernahtüberdeckung unter
Abflämmen der unterseitigen Schutzfolie auf die
Dämmstofflage der Vorposition vollflächig aufkleben.
Die Längs- und Quernahtüberdeckungen voll verschweißen.

Die Klebkraft zum Untergrund (Dämmstoff) ist vor Beginn
der Arbeiten sowie in regelmäßigen Abständen während
der Verarbeitung zu prüfen und zu beurteilen.

Bei einer fachgerechten Verarbeitung ist die
Tauglichkeit der fertig verlegten Unterlagsbahn für die
Funktion einer behelfsmäßigen Abdichtung
(Notabdichtung) gemäß der Verarbeitungsanweisungen für
einen Zeitraum von mind. 6 Wochen gegeben.
Menge: 218,000 m²

**02.03.0180 Abdichtungsschicht Kubidritt Classic**
Abdichtungsschicht, Oberlage / zweite Abdichtungslage.
KUBIDRITT CLASSIC
Premium-Elastomerbitumen-Schweißbahn
gemäß DIN/TS 20000-201 und DIN/TS 20000-202,
Anwendungstyp:  DO / BA, Typ T,
Eigenschaftsklasse:  E1,
Bahnentyp:  PYE-PV 300 S5,
oberseitig beschiefert, unterseitig mit einer
Spezialfolie kaschiert,
Trägereinlage aus fadenverstärktem Polyestervlies > 300
g/m² mit zusätzlicher Längs- und Querverstärkung,
Farbe:  basaltschwarz,
Länge:  5,0 m,
Breite:  1,0 m,
Dicke:  5,3 mm,
Brand von außen:  Broof(t1) im Systemaufbau nach
  Herstellerangaben,
max. Zugkraft:  längs/quer 1300/1300 N/50 mm,
Dehnung:  längs/quer 60/60 %,
Kaltbiegeverhalten:  - 40° C,
Wärmestandfestigkeit:  + 123° C,
auf die Abdichtungslage der Vorposition im
Lagenversatz,
mit mind. 8 cm Längs- und 10 cm Quernahtüberdeckung,
vollflächig aufschweißen.
Menge: 218,000 m²

**02.03.0190 Anschluss an Terassentürelementen**
Anschluss an Terrassentürelement,
Untergrund:  __/bestreute Bitumenbahn,
Anschlussabwicklung:  ca. 26 cm,
mit 1-komponentigem, lösemittelfreien
Flüssigkunststoffsystem auf Basis SMP Hassolit 1K ECO,
mit Prüfung nach den europäischen Richtlinien für
flüssig aufzubringende Dachabdichtungen in den höchsten
Leistungsstufen gemäß EAD 030350-00-0402, sowie nach
den PG-FLK, PG-FBB und mit allgemeinen
bauaufsichtlichen Prüfzeugnissen (abP's) für
Bauwerksabdichtungen, auch im erdberührten Bereich,
Basis:  Silanmodifizierte Polymere (SMP),
Farbe:  anthrazit,
Verbrauch:  ca. 2,8 kg/m² bei 2,2 mm Schichtdicke,
Armierung:  FK Vlies, 120 g/m²,
Brandverhalten:  Klasse E,
Brand von außen:  Broof(t1),
EMICODE:  EC 1 Plus,
nach Herstellervorgaben.

Bei der Verarbeitung sind alle Verarbeitungshinweise
des
Herstellers sowie die gültigen Richtlinien und Normen
zu
beachten.

Der Detailanschluss Terrassentüren ist vom Planer mit
dem
Tür-/Fensterelementhersteller und dem Verarbeiter
individuell im Detail vor Beginn der Fertigung der
Tür-/Fensterelemente abzustimmen. Die Abdichtung allein
kann die Dichtigkeitsfunktion
der Bauteilkombination Fenster/Dachabdichtung nicht
übernehmen!

Die vorstehende Leistungsbeschreibung stellt hier nur
eine Annäherung an die wirklich zu erbringende Leistung
dar und ist nicht abgestimmt !
Menge: 2,000 m

**02.03.0200 Wandanschluss herstellen mit WA-Profil**
Wandanschluss, ungedämmt, starr, wie folgt herstellen:

- Haftbrücke auf Wandfläche und Oberlagsbahn im
Anschlussbereich
  mit Bitumenvoranstrich HASSEROL V50 herstellen.

- Dämmstoffkeil aus EPS, 6 x 6 cm, am Übergang zum
aufgehenden
  Bauteil verlegen und mit einem Schleppstreifen aus
HASSOTEKT V13
  abdecken.

- KUBIPREN SN, Zuschnitt 35 cm,
  auf die erste Lage der Flächenabdichtung, über den
Dämmstoffkeil
  bis 15 cm über Oberkante Belag an der Wand hoch unter
Abziehen
  der Schutzfolie und vollflächiger thermischer
Aktivierung mit einem
  geeigneten Brenner vollflächig verschweißt/aufgeklebt
verlegen.

- KUBIDRITT Classic, basaltschwarz beschiefert,
Zuschnitt 50 cm,
  im Lagenrückversatz auf der obersten Lage der
Flächenabdichtung
  und vorstehendem Zuschnitt vollflächig verschweißt
verlegen.

- Aluminium-Wandanschlussprofil mit Schrauben und
Dübeln
  montieren und mit elastischem Material HASSOFIX
versiegeln.
Menge: 20,000 m

**02.03.0210 Attika-Dachrandabschluss herstellen**
Dachrandabschluss Attika, gedämmt, wie folgt herstellen:

- Haftbrücke auf Attikafläche und Oberlagsbahn im
Anschlussbereich
  mit Bitumenvoranstrich HASSEROL V50 herstellen.

- Hohlkehle/Abschrägung am Übergang zur aufgehenden
Attika
  herstellen.

- Dampfsperre HASSE VAPOR, Zuschnitt 20 cm,
  auf die Flächendampfsperre, über die
Hohlkehle/Abschrägung
  und die Senkrechte bis Außenkante Attika vollflächig
aufgeschweißt
  verlegen.

- Steinwolle-Wärmedämmplatte, nichtbrennbar A1, mit
oberseitiger
  anorganischer, faserverstärkter Beschichtung,

  mit HASSOSTICK PU-Dämmstoffkleber senkrecht an der
Attika
  verlegen und zusätzlich mechanisch befestigen.

- Steinwolle-Dämmstoffkeil, 6 x 6 cm, am Übergang zur
Senkrechten
  verlegen.

- Steinwolle-Wärmedämmplatte, nichtbrennbar A1, mit
oberseitiger
  anorganischer, faserverstärkter Beschichtung,
  Dicke:  __ mm,
  Breite:  __ mm,
  mit HASSOSTICK PU-Dämmstoffkleber waagerecht
innenbündig auf
  der Attikakrone verlegen und zusätzlich mechanisch
befestigen.

- Zementgebundene Spanplatte, nach DIN EN 634-2 Klasse
2,
  nichtbrennbar, Klasse A2-s1, d0 nach EN 13501-1,
  ungeschliffen (z.B. Duripaneel A2),
  Plattendicke:  28 / 32 mm,
  Breite:  __ mm,
  mechanisch befestigt auf der Attikakrone einbauen.

- Hasse Fusion MF 35, Zuschnitt __ cm,
  auf die erste Lage der Flächenabdichtung, über den
Keil
  und die Senkrechte bis 5 cm über Außenkante Attika
vollflächig
  aufschweißen und außen stirnseitig mechanisch
befestigen.

- KUBIDRITT Classic, basaltschwarz beschiefert,
Zuschnitt __ cm,
  im Lagenrückversatz auf die oberste Lage der
Flächenabdichtung
  und vorstehenden Zuschnitt bis Außenkante vollflächig
verschweißt
  verlegen.
Menge: 50,000 m

**02.03.0220 Alu-Mauerabdeckung herstellen**
Aluminium-Mauerabdeckung, gekantet,
Komplettsystem aus Abdeckblechen sowie Haltern und
Verbindungsstücken,
Abdeckblech-Dicke:  1,5 / 2,0 / 2,5 mm,
äußere Abkantung:  100 mm,
waagerechte Breite:  400 mm,
hintere Abkantung:  100 mm,
Gesamtabwicklung:  ca. 600 mm,
Oberflächen-Ausführung:  alu natur /
  kunststoffbeschichtet,
  RAL-Ton nach Wahl des AG /
  technisch farblos eloxiert nach E6/EV1,

angeb. Fabrikat:
.......................................................
...,
nach Herstellervorgaben höhen- und fluchtgerecht
montieren.
Menge: 50,000 m

**02.03.0230 Aussen-/Innenecke montieren**
Aussen-/Innenecke 90 Grad, zur Vorposition
Mauerabdeckung,
nach Herstellervorgaben montieren.
Menge: 8,000 Stk

**02.03.0240 Endstück montieren**
Endstück, zur Vorposition Mauerabdeckung,
nach Herstellervorgaben montieren.
Menge: 4,000 Stk

**02.03.0250 Endstück mit Aufkantung montieren**
Endstück mit Aufkantung, zur Vorposition
Mauerabdeckung,
vor aufgehendem Bauteil nach Herstellervorgaben
montieren.
Menge: 2,000 Stk

**02.03.0260 Lüftersystem zur Strangentlüftung**
Lüftersystem zur Strangentlüftung von
Schmutzwasserleitungen,
Grundkörper und Grundplatte aus Polyurethan, jeweils
mit  Anschlussmanschette aus
Elastomerbitumen-Schweißbahn,
mit PE-Anschlussrohr und Schutzgitter aus Polyamid,
Nennweite:  DN 100,

angeb. Fabrikat:
.......................................................
,
nach Herstellervorgaben einbauen und an die Dampfsperre
und die Abdichtungsschicht anschließen.
Menge: 4,000 Stk

#### Abschnitt 02.04 Dach 3

**02.04.0010 Voruntersuchung**
Voruntersuchung des vorhandenen Bestandes als
Bestandsaufnahme, Zustandsfeststellung und bei
vorliegenden Schäden zur Ursachenermittlung in Bezug
auf die Ziele und die Art der geplanten Maßnahme in
Bezug auf den Abschnitt 5.3 der
DIN 18531-4:2005-11.

Das Ergebnis ist unter Berücksichtigung des Abschnittes
5.4 der
DIN 18531-4:2005-11 schriftlich zu protokollieren und
mit aussagekräftigen und nachvollziehbaren Bildern zu
versehen.

Vor Beginn der Arbeiten ist die vorhandene Situation in
Bezug auf das Protokoll dem Bauherren ausführlich zu
erläutern. Hierüber
ist im Anschluss an die Erläuterung das Protokoll
seitens des Bauherren zu unterzeichnen.

Bei Bedarf sind nach der Erläuterung notwendige
Änderungen zu der nachfolgend beschriebenen Ausführung
dem Bauherren anzubieten.

Aus den Änderungen resultierende Mehr- oder
Minderkosten sind gesondert abzurechnen und nicht
Bestandteil dieses Angebotes.
Menge: 1,000 psch

**02.04.0020 Untersuchung auf PAK-Gehalt in der Abdichtung**
Untersuchung auf PAK-Gehalt
Notwendige Beprobungen und Analysen zur Deklarierung
von
vorgesehenem Abbruchmaterial aus bituminösen
Abdichtungen
gemäß der am Abfallort geltenden behördlichen Vorgaben,
nach Herkunft bzw. Vorgaben des Entsorgers mit
Probennahmeprotokoll,
Analyse und gutachterlichem Bericht mit
abfallrechtlicher Einstufung.
Ausführung von Probennahme, Untersuchung und Bewertung
durch ein für diese Tätigkeiten akkreditiertes
Institut, mit Akkreditierung durch eine zugelassene
Akkreditierungsstelle.
Protokoll 2-fach, Übergabe an die Bauleitung.

Die Abdichtung der Probeentnahmestellen gegen
Eindringen von Niederschlagswasser nach Probenahme ist
in den Einheitspreis dieser Position einzurechnen und
wird nicht gesondert vergütet.
Menge: 1,000 psch

**02.04.0030 Zulage Entsorgung PAK**
*** Bedarfsposition ohne GB
Menge: 1,000 kg

**02.04.0040 Vorhandene Attikaabdeckung aus demontieren und entsorgen**
Vorhandene Attikaabdeckung  komplett demontieren, den anfallenden Schutt heruntertransportieren, abfahren und entsorgen.
Menge: 40,000 m

**02.04.0050 Vorhandenen Attika-Dachrandabschluss demontieren und entsorgen**
Vorhandenen Attika-Dachrandabschluss,
mehrlagig, aus Bitumenbahnen,
demontieren, den anfallenden Schutt
heruntertransportieren, abfahren und entsorgen.
Menge: 40,000 m

**02.04.0060 Vorhandenen Wandanschluss aus Bitumenbahnen demontieren und entsorgen**
Vorhandenen Wandanschluss aus Bitumenbahnen,
inkl. Wandanschlussprofil,
komplett demontieren, den anfallenden Schutt
heruntertransportieren, abfahren und entsorgen.
Menge: 40,000 m

**02.04.0070 Vorhandenen Flachdachablaufsystem, DN 100, demontieren und entorgen**
Vorhandenen Flachdachablaufsystem, DN 100,
aus Ablauf- und Aufstockelement,
komplett demontieren, den anfallenden Schutt
heruntertransportieren, abfahren und entsorgen.
Menge: 2,000 Stk

**02.04.0080 Vorhandenes Dunstrohr, DN 100, demontieren und entsorgen**
Vorhandenes Dunstrohr, DN 100,
komplett demontieren, den anfallenden Schutt
heruntertransportieren, abfahren und entsorgen.
Menge: 1,000 Stk

**02.04.0090 Vorhandenen Abdichtungsaufbau demontieren und entsorgung**
Vorhandenen Abdichtungsaufbau auf
Beton-Unterkonstruktion,
bestehend aus:
- Abdichtungsschicht aus Bitumenbahnen, Dicke ca.30 mm,
- Wärmedämmung, EPS, Dicke ca. 120 mm,
- Bitumendampfsperre,
bis auf die Unterkonstruktion abtragen,
heruntertransportieren, als Schutt abfahren und
entsorgen.

Der Nachweis über eine Entsorgung mit ordentlichem
Recycling ist nachweislich schriftlich zu erbringen.
Andere Entsorgungsarten sind nicht zulässig.
Menge: 155,000 m²

**02.04.0100 Mehrpreis Mehrdicke Dämmung**
*** Bedarfsposition ohne GB
Mehrpreis zur Vorposition je 10 mm Mehrdicke
EPS-Dämmung.
Menge: 1,000 m²

**02.04.0110 Mehrpreis Mehrdicke Abdichtung**
*** Bedarfsposition ohne GB
Mehrpreis zur Vorposition je zusätzlicher Lage (4 mm
Mehrdicke) der Abdichtungsschicht aus Bitumenbahnen.
Menge: 1,000 m²

**02.04.0120 Untergrundvorbereitung Stahlbetondecke vorbereiten**
Untergrundvorbereitung.
Stahlbetondeckenfläche als Abdichtungsuntergrund
auf Tauglichkeit prüfen, sorgfältig reinigen, losen
Schmutz abfegen, den anfallenden Schutt
heruntertransportieren, ggf. in Container
zwischenlagern, abfahren und entsorgen.
Menge: 155,000 m²

**02.04.0130 Untergrundbehandlung Haftbrücke Hasserol V50**
Untergrundbehandlung. Haftbrücke.
Hasserol V50
Bitumenvoranstrich, lösungsmittelhaltig,
im Streich- oder Rollverfahren satt deckend auf den
sauberen und trockenen Untergrund aufbringen.
Verbrauch:  ca. 0,3 l/m²
Der Voranstrich muss vor dem Aufbringen der nächsten
Lage vollständig abtrocknen.
Menge: 155,000 m²

**02.04.0140 Hasse Vapor / Elastomerbitumen-Dampfsperre, vollfl.**
Dampfsperre.
HASSE VAPOR
Elastomerbitumen-Dampfsperrbahn gemäß DIN EN 13970,
oberseitig mit einer feuchtigkeitsbeständigen
Granulatbestreuung versehen und mit einem Nahtstreifen
aus Schnellschweißfolie kaschiert, unterseitig mit
einer Schnellschweißfolie kaschiert, Einlage aus
Kombinationsträger KTG und Aluminium,
Länge:  5,0 m,
Breite:  1,0 m,
Dicke:  4,0 mm,
max. Zugkraft:  längs/quer 1100/1100 N/50 mm,
Dehnung:  längs/quer >3/>3 %,
Kaltbiegeverhalten:  - 30° C,
Wärmestandfestigkeit:  + 120° C,
sd - Wert:  sd > 1500 m,
Wasserdichtheit:  > 400 kPa/24 h,
auf den vorbereiteten und behandelten Untergrund mit
mind. 8 cm Längs- und 12 cm Quernahtüberdeckung
vollflächig aufschweißen.

Die Dampfsperre ist an allen An- und Abschlüssen bis
Oberkante Dämmstoff hochzuführen. Diese Leistung wird
bis zu einer Höhe/Breite von 0,5 m nicht gesondert
vergütet und ist in den Einheitspreis dieser Position
einzurechnen.

Bei einer fachgerechten Verarbeitung ist die
Tauglichkeit der fertig verlegten Dampfsperre für die
Funktion einer behelfsmäßigen Abdichtung
(Notabdichtung) für einen Zeitraum von mind. 6 Wochen
gegeben.
Menge: 155,000 m²

**02.04.0150 Wärmedämmschicht**
Wärmedämmschicht, erste Lage.
Rockwool Durock 038
Wärmedämmung aus Steinwolle-Dachdämmplatten
mit integrierter Zweischichtencharakteristik und hoch
verdichteter, lastverteilender Oberlage, nach
RAL-Gütesiegel Nr. 388,
Güteüberwachung:  Keymark,
Anwendung:  DAA nach DIN 4108-10,
Wärmeleitfähigkeit
(Bemessungswert):  0,038 W/(m*K) nach DIN 4108-4,
Brandverhalten:  Nichtbrennbar, A1 nach DIN EN
13501-1,
Druckspannung
bei 10% Stauchung:  60 KPa nach DIN EN 826,
Punktlast
bei 5 mm Stauchung:  650 N  nach DIN EN 12 430,
Zugfestigkeit senkrecht
zur Plattenebene
(Abreißfestigkeit):  10 kPa nach DIN EN 1607,
Plattenformat:  1000 x 600 / 2000 x 1200 mm,
Dicke:  100 mm,
auf der Dampfsperre, dicht gestoßen im Verband,
mit HassoStick PU-Dämmstoffkleber windsogsicher
streifenweise verklebt verlegen.
Die harte Oberseite ist durch einen Schriftzug
gekennzeichnet und muss oben liegen.
Kleberverbrauch:  ca. __ ml/m²

Leitfabrikat:  Rockwool Durock 038, o.glw.,

angeb. Fabrikat:
.....................................................
Menge: 155,000 m²

**02.04.0160 Wärmedämmschicht Rockwool Georock 038**
Wärmedämmschicht, zweite Lage.
Rockwool Georock 038
Gefälledach aus keilförmig geschnittenen
Steinwolle-Dachdämmplatten mit integrierter
Zweischichtencharakteristik und hoch verdichteter,
lastverteilender Oberlage, nach RAL-Gütesiegel Nr. 388,

Güteüberwachung:  Keymark,
Anwendung:  DAA nach DIN 4108-10,
Wärmeleitfähigkeit:  0,038 W/mK (Bemessungswert),
Brandverhalten:  Nichtbrennbar, A1 nach DIN EN
13501-1,
Druckspannung
bei 10% Stauchung:  70 KPa nach DIN EN 826,
Punktlast
bei 5 mm Stauchung:  800 N  nach DIN EN 12 430,
Zugfestigkeit senkrecht
zur Plattenebene
(Abreißfestigkeit):  10 kPa nach DIN EN 1607,
Gefälle  2,0 %,
Anfangsdicke:  40 mm,
mittlere Dicke:  ca. 107 mm (geometrisch),
Enddicke:  ca. 200 mm, (einlagig max. 160 mm)
gemäß Hersteller-Verlegeplan auf der Dämmstofflage der
Vorposition im Plattenversatz, dicht gestoßen im
Verband mit HassoStick
PU-Dämmstoffkleber windsogsicher streifenweise verklebt
verlegen.
Kleberverbrauch:  i.M. __ ml/m²
Menge: 155,000 m²

**02.04.0170 Abdichtungsschicht Hasse Fusion MF 35**
Abdichtungsschicht, untere Lage / erste
Abdichtungslage.
HASSE FUSION MF 35
Selbstklebende Elastomerbitumen-Unterlagsbahn
gemäß DIN SPEC 20000-201 und DIN/TS 20000-202,
Anwendungstyp:  DU / BA, Typ T,
Eigenschaftsklasse:  E1,
Bahnentyp:  PYE-KTG KSP - 3,5,
oberseitig mit einer überschweißbaren Spezialfolie
kaschiert, unterseitig mit einer abflämmbaren
Schutzfolie versehen,
Länge:  7,0 m,
Breite:  1,0 m,
Dicke:  3,5 mm,
Trägereinlage:  Kombinationsträger KTG,
max. Zugkraft:  längs/quer 1100/1100 N/50 mm,
Dehnung:  längs/quer 4/4 %,
Wärmestandsfestigkeit:  + 110° C,
Kaltbiegeverhalten:  - 30° C,
nach Herstellervorgaben, stets in einer Anlegerichtung,
mit mind.
8 cm Längs- und 12 cm Quernahtüberdeckung unter
Abflämmen der unterseitigen Schutzfolie auf die
Dämmstofflage der Vorposition vollflächig aufkleben.
Die Längs- und Quernahtüberdeckungen voll verschweißen.

Die Klebkraft zum Untergrund (Dämmstoff) ist vor Beginn
der Arbeiten sowie in regelmäßigen Abständen während
der Verarbeitung zu prüfen und zu beurteilen.

Bei einer fachgerechten Verarbeitung ist die
Tauglichkeit der fertig verlegten Unterlagsbahn für die
Funktion einer behelfsmäßigen Abdichtung
(Notabdichtung) gemäß der Verarbeitungsanweisungen für
einen Zeitraum von mind. 6 Wochen gegeben.
Menge: 155,000 m²

**02.04.0180 Abdichtungsschicht Kubidritt Classic**
Abdichtungsschicht, Oberlage / zweite Abdichtungslage.
KUBIDRITT CLASSIC
Premium-Elastomerbitumen-Schweißbahn
gemäß DIN/TS 20000-201 und DIN/TS 20000-202,
Anwendungstyp:  DO / BA, Typ T,
Eigenschaftsklasse:  E1,
Bahnentyp:  PYE-PV 300 S5,
oberseitig beschiefert, unterseitig mit einer
Spezialfolie kaschiert,
Trägereinlage aus fadenverstärktem Polyestervlies > 300
g/m² mit zusätzlicher Längs- und Querverstärkung,
Farbe:  basaltschwarz,
Länge:  5,0 m,
Breite:  1,0 m,
Dicke:  5,3 mm,
Brand von außen:  Broof(t1) im Systemaufbau nach
  Herstellerangaben,
max. Zugkraft:  längs/quer 1300/1300 N/50 mm,
Dehnung:  längs/quer 60/60 %,
Kaltbiegeverhalten:  - 40° C,
Wärmestandfestigkeit:  + 123° C,
auf die Abdichtungslage der Vorposition im
Lagenversatz,
mit mind. 8 cm Längs- und 10 cm Quernahtüberdeckung,
vollflächig aufschweißen.
Menge: 155,000 m²

**02.04.0190 Anschluss an Terassentürelementen**
Anschluss an Terrassentürelement,
Untergrund:  __/bestreute Bitumenbahn,
Anschlussabwicklung:  ca. 26 cm,
mit 1-komponentigem, lösemittelfreien
Flüssigkunststoffsystem auf Basis SMP Hassolit 1K ECO,
mit Prüfung nach den europäischen Richtlinien für
flüssig aufzubringende Dachabdichtungen in den höchsten
Leistungsstufen gemäß EAD 030350-00-0402, sowie nach
den PG-FLK, PG-FBB und mit allgemeinen
bauaufsichtlichen Prüfzeugnissen (abP's) für
Bauwerksabdichtungen, auch im erdberührten Bereich,
Basis:  Silanmodifizierte Polymere (SMP),
Farbe:  anthrazit,
Verbrauch:  ca. 2,8 kg/m² bei 2,2 mm Schichtdicke,
Armierung:  FK Vlies, 120 g/m²,
Brandverhalten:  Klasse E,
Brand von außen:  Broof(t1),
EMICODE:  EC 1 Plus,
nach Herstellervorgaben.

Bei der Verarbeitung sind alle Verarbeitungshinweise
des
Herstellers sowie die gültigen Richtlinien und Normen
zu
beachten.

Der Detailanschluss Terrassentüren ist vom Planer mit
dem
Tür-/Fensterelementhersteller und dem Verarbeiter
individuell im Detail vor Beginn der Fertigung der
Tür-/Fensterelemente abzustimmen. Die Abdichtung allein
kann die Dichtigkeitsfunktion
der Bauteilkombination Fenster/Dachabdichtung nicht
übernehmen!

Die vorstehende Leistungsbeschreibung stellt hier nur
eine Annäherung an die wirklich zu erbringende Leistung
dar und ist nicht abgestimmt !
Menge: 1,000 m

**02.04.0200 Wandanschluss herstellen mit WA-Profil**
Wandanschluss, ungedämmt, starr, wie folgt herstellen:

- Haftbrücke auf Wandfläche und Oberlagsbahn im
Anschlussbereich
  mit Bitumenvoranstrich HASSEROL V50 herstellen.

- Dämmstoffkeil aus EPS, 6 x 6 cm, am Übergang zum
aufgehenden
  Bauteil verlegen und mit einem Schleppstreifen aus
HASSOTEKT V13
  abdecken.

- KUBIPREN SN, Zuschnitt 35 cm,
  auf die erste Lage der Flächenabdichtung, über den
Dämmstoffkeil
  bis 15 cm über Oberkante Belag an der Wand hoch unter
Abziehen
  der Schutzfolie und vollflächiger thermischer
Aktivierung mit einem
  geeigneten Brenner vollflächig verschweißt/aufgeklebt
verlegen.

- KUBIDRITT Classic, basaltschwarz beschiefert,
Zuschnitt 50 cm,
  im Lagenrückversatz auf der obersten Lage der
Flächenabdichtung
  und vorstehendem Zuschnitt vollflächig verschweißt
verlegen.

- Aluminium-Wandanschlussprofil mit Schrauben und
Dübeln
  montieren und mit elastischem Material HASSOFIX
versiegeln.
Menge: 40,000 m

**02.04.0210 Attika-Dachrandabschluss herstellen**
Dachrandabschluss Attika, gedämmt,
wie folgt herstellen:

- Haftbrücke auf Attikafläche und Oberlagsbahn im
Anschlussbereich
  mit Bitumenvoranstrich HASSEROL V50 herstellen.

- Hohlkehle/Abschrägung am Übergang zur aufgehenden
Attika
  herstellen.

- Dampfsperre HASSE VAPOR, Zuschnitt 20 cm,
  auf die Flächendampfsperre, über die
Hohlkehle/Abschrägung
  und die Senkrechte bis Außenkante Attika vollflächig
aufgeschweißt
  verlegen.

- Steinwolle-Wärmedämmplatte, nichtbrennbar A1, mit
oberseitiger
  anorganischer, faserverstärkter Beschichtung,
  Dicke:  __ mm,
  Höhe:  __ mm,
  mit HASSOSTICK PU-Dämmstoffkleber senkrecht an der
Attika
  verlegen und zusätzlich mechanisch befestigen.

- Steinwolle-Dämmstoffkeil, 6 x 6 cm, am Übergang zur
Senkrechten
  verlegen.

- Steinwolle-Wärmedämmplatte, nichtbrennbar A1, mit
oberseitiger
  anorganischer, faserverstärkter Beschichtung,
  Dicke:  __ mm,
  Breite:  __ mm,
  mit HASSOSTICK PU-Dämmstoffkleber waagerecht
innenbündig auf
  der Attikakrone verlegen und zusätzlich mechanisch
befestigen.

- Zementgebundene Spanplatte, nach DIN EN 634-2 Klasse
2,
  nichtbrennbar, Klasse A2-s1, d0 nach EN 13501-1,
  ungeschliffen (z.B. Duripaneel A2),
  Plattendicke:  28 / 32 mm,
  Breite:  __ mm,
  mechanisch befestigt auf der Attikakrone einbauen.

- Hasse Fusion MF 35, Zuschnitt __ cm,
  auf die erste Lage der Flächenabdichtung, über den
Keil
  und die Senkrechte bis 5 cm über Außenkante Attika
vollflächig
  aufschweißen und außen stirnseitig mechanisch
befestigen.

- KUBIDRITT Classic, basaltschwarz beschiefert,
Zuschnitt __ cm,
  im Lagenrückversatz auf die oberste Lage der
Flächenabdichtung
  und vorstehenden Zuschnitt bis Außenkante vollflächig
verschweißt
  verlegen.
Menge: 40,000 m

**02.04.0220 Alu-Mauerabdeckung herstellen**
Aluminium-Mauerabdeckung, gekantet,
Komplettsystem aus Abdeckblechen sowie Haltern und
Verbindungsstücken,
Abdeckblech-Dicke:  1,5 / 2,0 / 2,5 mm,
äußere Abkantung:  100 mm,
waagerechte Breite:  400 mm,
hintere Abkantung:  100 mm,
Gesamtabwicklung:  ca. 600 mm,
Oberflächen-Ausführung:  alu natur /
  kunststoffbeschichtet,
  RAL-Ton nach Wahl des AG /
  technisch farblos eloxiert nach E6/EV1,

angeb. Fabrikat:
.......................................................
...,
nach Herstellervorgaben höhen- und fluchtgerecht
montieren.
Menge: 40,000 m

**02.04.0230 Aussen-/Innenecke montieren**
Aussen-/Innenecke 90 Grad, zur Vorposition
Mauerabdeckung,
nach Herstellervorgaben montieren.
Menge: 6,000 Stk

**02.04.0240 Endstück montieren**
Endstück, zur Vorposition Mauerabdeckung,
nach Herstellervorgaben montieren.
Menge: 4,000 Stk

**02.04.0250 Endstück mit Aufkantung montieren**
Endstück mit Aufkantung, zur Vorposition
Mauerabdeckung,
vor aufgehendem Bauteil nach Herstellervorgaben
montieren.
Menge: 4,000 Stk

**02.04.0260 Lüftersystem zur Strangentlüftung**
Lüftersystem zur Strangentlüftung von
Schmutzwasserleitungen,
Grundkörper und Grundplatte aus Polyurethan, jeweils
mit  Anschlussmanschette aus
Elastomerbitumen-Schweißbahn,
mit PE-Anschlussrohr und Schutzgitter aus Polyamid,
Nennweite:  DN 100,

angeb. Fabrikat:
.......................................................
,
nach Herstellervorgaben einbauen und an die Dampfsperre
und die Abdichtungsschicht anschließen.
Menge: 4,000 Stk

#### Abschnitt 02.05 Dach 4

**02.05.0010 Voruntersuchung**
Voruntersuchung des vorhandenen Bestandes als
Bestandsaufnahme, Zustandsfeststellung und bei
vorliegenden Schäden zur Ursachenermittlung in Bezug
auf die Ziele und die Art der geplanten Maßnahme in
Bezug auf den Abschnitt 5.3 der
DIN 18531-4:2005-11.

Das Ergebnis ist unter Berücksichtigung des Abschnittes
5.4 der
DIN 18531-4:2005-11 schriftlich zu protokollieren und
mit aussagekräftigen und nachvollziehbaren Bildern zu
versehen.

Vor Beginn der Arbeiten ist die vorhandene Situation in
Bezug auf das Protokoll dem Bauherren ausführlich zu
erläutern. Hierüber
ist im Anschluss an die Erläuterung das Protokoll
seitens des Bauherren zu unterzeichnen.

Bei Bedarf sind nach der Erläuterung notwendige
Änderungen zu der nachfolgend beschriebenen Ausführung
dem Bauherren anzubieten.

Aus den Änderungen resultierende Mehr- oder
Minderkosten sind gesondert abzurechnen und nicht
Bestandteil dieses Angebotes.
Menge: 1,000 psch

**02.05.0020 Untersuchung auf PAK-Gehalt in der Abdichtung**
Untersuchung auf PAK-Gehalt
Notwendige Beprobungen und Analysen zur Deklarierung
von
vorgesehenem Abbruchmaterial aus bituminösen
Abdichtungen
gemäß der am Abfallort geltenden behördlichen Vorgaben,
nach Herkunft bzw. Vorgaben des Entsorgers mit
Probennahmeprotokoll,
Analyse und gutachterlichem Bericht mit
abfallrechtlicher Einstufung.
Ausführung von Probennahme, Untersuchung und Bewertung
durch ein für diese Tätigkeiten akkreditiertes
Institut, mit Akkreditierung durch eine zugelassene
Akkreditierungsstelle.
Protokoll 2-fach, Übergabe an die Bauleitung.

Die Abdichtung der Probeentnahmestellen gegen
Eindringen von Niederschlagswasser nach Probenahme ist
in den Einheitspreis dieser Position einzurechnen und
wird nicht gesondert vergütet.
Menge: 1,000 psch

**02.05.0030 Zulage Entsorgung PAK**
*** Bedarfsposition ohne GB
Menge: 1,000 kg

**02.05.0040 Vorhandene Attikaabdeckung aus demontieren und entsorgen**
Vorhandene Attikaabdeckung  komplett demontieren, den anfallenden Schutt heruntertransportieren, abfahren und entsorgen.
Menge: 70,000 m

**02.05.0050 Vorhandenen Attika-Dachrandabschluss demontieren und entsorgen**
Vorhandenen Attika-Dachrandabschluss,
mehrlagig, aus Bitumenbahnen,
demontieren, den anfallenden Schutt
heruntertransportieren, abfahren und entsorgen.
Menge: 70,000 m

**02.05.0060 Vorhandenen Wandanschluss aus Bitumenbahnen demontieren und entsorgen**
Vorhandenen Wandanschluss aus Bitumenbahnen,
inkl. Wandanschlussprofil,
komplett demontieren, den anfallenden Schutt
heruntertransportieren, abfahren und entsorgen.
Menge: 30,000 m

**02.05.0070 Vorhandenen Flachdachablaufsystem, DN 100, demontieren und entorgen**
Vorhandenen Flachdachablaufsystem, DN 100,
aus Ablauf- und Aufstockelement,
komplett demontieren, den anfallenden Schutt
heruntertransportieren, abfahren und entsorgen.
Menge: 6,000 Stk

**02.05.0080 Vorhandenes Dunstrohr, DN 100, demontieren und entsorgen**
Vorhandenes Dunstrohr, DN 100,
komplett demontieren, den anfallenden Schutt
heruntertransportieren, abfahren und entsorgen.
Menge: 6,000 Stk

**02.05.0090 Vorhandenen Abdichtungsaufbau demontieren und entsorgung**
Vorhandenen Abdichtungsaufbau auf
Beton-Unterkonstruktion,
bestehend aus:
- Abdichtungsschicht aus Bitumenbahnen, Dicke ca.30 mm,
- Wärmedämmung, EPS, Dicke ca. 120 mm,
- Bitumendampfsperre,
bis auf die Unterkonstruktion abtragen,
heruntertransportieren, als Schutt abfahren und
entsorgen.

Der Nachweis über eine Entsorgung mit ordentlichem
Recycling ist nachweislich schriftlich zu erbringen.
Andere Entsorgungsarten sind nicht zulässig.
Menge: 260,000 m²

**02.05.0100 Mehrpreis Mehrdicke Dämmung**
*** Bedarfsposition ohne GB
Mehrpreis zur Vorposition je 10 mm Mehrdicke
EPS-Dämmung.
Menge: 1,000 m²

**02.05.0110 Mehrpreis Mehrdicke Abdichtung**
*** Bedarfsposition ohne GB
Mehrpreis zur Vorposition je zusätzlicher Lage (4 mm
Mehrdicke) der Abdichtungsschicht aus Bitumenbahnen.
Menge: 1,000 m²

**02.05.0120 Untergrundvorbereitung Stahlbetondecke vorbereiten**
Untergrundvorbereitung.
Stahlbetondeckenfläche als Abdichtungsuntergrund
auf Tauglichkeit prüfen, sorgfältig reinigen, losen
Schmutz abfegen, den anfallenden Schutt
heruntertransportieren, ggf. in Container
zwischenlagern, abfahren und entsorgen.
Menge: 260,000 m²

**02.05.0130 Untergrundbehandlung Haftbrücke Hasserol V50**
Untergrundbehandlung. Haftbrücke.
Hasserol V50
Bitumenvoranstrich, lösungsmittelhaltig,
im Streich- oder Rollverfahren satt deckend auf den
sauberen und trockenen Untergrund aufbringen.
Verbrauch:  ca. 0,3 l/m²
Der Voranstrich muss vor dem Aufbringen der nächsten
Lage vollständig abtrocknen.
Menge: 260,000 m²

**02.05.0140 Hasse Vapor / Elastomerbitumen-Dampfsperre, vollfl.**
Dampfsperre.
HASSE VAPOR
Elastomerbitumen-Dampfsperrbahn gemäß DIN EN 13970,
oberseitig mit einer feuchtigkeitsbeständigen
Granulatbestreuung versehen und mit einem Nahtstreifen
aus Schnellschweißfolie kaschiert, unterseitig mit
einer Schnellschweißfolie kaschiert, Einlage aus
Kombinationsträger KTG und Aluminium,
Länge:  5,0 m,
Breite:  1,0 m,
Dicke:  4,0 mm,
max. Zugkraft:  längs/quer 1100/1100 N/50 mm,
Dehnung:  längs/quer >3/>3 %,
Kaltbiegeverhalten:  - 30° C,
Wärmestandfestigkeit:  + 120° C,
sd - Wert:  sd > 1500 m,
Wasserdichtheit:  > 400 kPa/24 h,
auf den vorbereiteten und behandelten Untergrund mit
mind. 8 cm Längs- und 12 cm Quernahtüberdeckung
vollflächig aufschweißen.

Die Dampfsperre ist an allen An- und Abschlüssen bis
Oberkante Dämmstoff hochzuführen. Diese Leistung wird
bis zu einer Höhe/Breite von 0,5 m nicht gesondert
vergütet und ist in den Einheitspreis dieser Position
einzurechnen.

Bei einer fachgerechten Verarbeitung ist die
Tauglichkeit der fertig verlegten Dampfsperre für die
Funktion einer behelfsmäßigen Abdichtung
(Notabdichtung) für einen Zeitraum von mind. 6 Wochen
gegeben.
Menge: 260,000 m²

**02.05.0150 Steinwolle-Dachdämmplatten**
Wärmedämmschicht, erste Lage.
Rockwool Durock 038
Wärmedämmung aus Steinwolle-Dachdämmplatten
mit integrierter Zweischichtencharakteristik und hoch
verdichteter, lastverteilender Oberlage, nach
RAL-Gütesiegel Nr. 388,
Güteüberwachung:  Keymark,
Anwendung:  DAA nach DIN 4108-10,
Wärmeleitfähigkeit
(Bemessungswert):  0,038 W/(m*K) nach DIN 4108-4,
Brandverhalten:  Nichtbrennbar, A1 nach DIN EN
13501-1,
Druckspannung
bei 10% Stauchung:  60 KPa nach DIN EN 826,
Punktlast
bei 5 mm Stauchung:  650 N  nach DIN EN 12 430,
Zugfestigkeit senkrecht
zur Plattenebene
(Abreißfestigkeit):  10 kPa nach DIN EN 1607,
Plattenformat:  1000 x 600 / 2000 x 1200 mm,
Dicke:  100 mm,
auf der Dampfsperre, dicht gestoßen im Verband,
mit HassoStick PU-Dämmstoffkleber windsogsicher
streifenweise verklebt verlegen.
Die harte Oberseite ist durch einen Schriftzug
gekennzeichnet und muss oben liegen.
Kleberverbrauch:  ca. 100 ml/m²

Leitfabrikat:  Rockwool Durock 038, o.glw.,

angeb. Fabrikat:
.....................................................
Menge: 260,000 m²

**02.05.0160 Zusätzliche Steinwolle-Dachdämmplatten zur Erreichung Standard BAFA**
Wärmedämmschicht, erste Lage.
Rockwool Durock 038
Wärmedämmung aus Steinwolle-Dachdämmplatten
mit integrierter Zweischichtencharakteristik und hoch
verdichteter, lastverteilender Oberlage, nach
RAL-Gütesiegel Nr. 388,
Güteüberwachung:  Keymark,
Anwendung:  DAA nach DIN 4108-10,
Wärmeleitfähigkeit
(Bemessungswert):  0,038 W/(m*K) nach DIN 4108-4,
Brandverhalten:  Nichtbrennbar, A1 nach DIN EN
13501-1,
Druckspannung
bei 10% Stauchung:  60 KPa nach DIN EN 826,
Punktlast
bei 5 mm Stauchung:  650 N  nach DIN EN 12 430,
Zugfestigkeit senkrecht
zur Plattenebene
(Abreißfestigkeit):  10 kPa nach DIN EN 1607,
Plattenformat:  1000 x 600 / 2000 x 1200 mm,
Dicke:  100 mm,
auf der Dampfsperre, dicht gestoßen im Verband,
mit HassoStick PU-Dämmstoffkleber windsogsicher
streifenweise verklebt verlegen.
Die harte Oberseite ist durch einen Schriftzug
gekennzeichnet und muss oben liegen.
Kleberverbrauch:  ca. 100 ml/m²

Leitfabrikat:  Rockwool Durock 038, o.glw.,

angeb. Fabrikat:
.....................................................
Menge: 260,000 m²

**02.05.0170 Wärmedämmschicht Rockwool Georock 038**
Wärmedämmschicht, zweite Lage.
Rockwool Georock 038
Gefälledach aus keilförmig geschnittenen
Steinwolle-Dachdämmplatten mit integrierter
Zweischichtencharakteristik und hoch verdichteter,
lastverteilender Oberlage, nach RAL-Gütesiegel Nr. 388,

Güteüberwachung:  Keymark,
Anwendung:  DAA nach DIN 4108-10,
Wärmeleitfähigkeit:  0,038 W/mK (Bemessungswert),
Brandverhalten:  Nichtbrennbar, A1 nach DIN EN
13501-1,
Druckspannung
bei 10% Stauchung:  70 KPa nach DIN EN 826,
Punktlast
bei 5 mm Stauchung:  800 N  nach DIN EN 12 430,
Zugfestigkeit senkrecht
zur Plattenebene
(Abreißfestigkeit):  10 kPa nach DIN EN 1607,
Gefälle  2,0 %,
Anfangsdicke:  40 mm,
mittlere Dicke:  ca. 123 mm (geometrisch),
Enddicke:  ca. 220 mm, (einlagig max. 160 mm)
gemäß Hersteller-Verlegeplan auf der Dämmstofflage der
Vorposition im Plattenversatz, dicht gestoßen im
Verband mit HassoStick
PU-Dämmstoffkleber windsogsicher streifenweise verklebt
verlegen.
Kleberverbrauch:  i.M. 100 ml/m²
Menge: 260,000 m²

**02.05.0180 Abdichtungsschicht Hasse Fusion MF 35**
Abdichtungsschicht, untere Lage / erste
Abdichtungslage.
HASSE FUSION MF 35
Selbstklebende Elastomerbitumen-Unterlagsbahn
gemäß DIN SPEC 20000-201 und DIN/TS 20000-202,
Anwendungstyp:  DU / BA, Typ T,
Eigenschaftsklasse:  E1,
Bahnentyp:  PYE-KTG KSP - 3,5,
oberseitig mit einer überschweißbaren Spezialfolie
kaschiert, unterseitig mit einer abflämmbaren
Schutzfolie versehen,
Länge:  7,0 m,
Breite:  1,0 m,
Dicke:  3,5 mm,
Trägereinlage:  Kombinationsträger KTG,
max. Zugkraft:  längs/quer 1100/1100 N/50 mm,
Dehnung:  längs/quer 4/4 %,
Wärmestandsfestigkeit:  + 110° C,
Kaltbiegeverhalten:  - 30° C,
nach Herstellervorgaben, stets in einer Anlegerichtung,
mit mind.
8 cm Längs- und 12 cm Quernahtüberdeckung unter
Abflämmen der unterseitigen Schutzfolie auf die
Dämmstofflage der Vorposition vollflächig aufkleben.
Die Längs- und Quernahtüberdeckungen voll verschweißen.

Die Klebkraft zum Untergrund (Dämmstoff) ist vor Beginn
der Arbeiten sowie in regelmäßigen Abständen während
der Verarbeitung zu prüfen und zu beurteilen.

Bei einer fachgerechten Verarbeitung ist die
Tauglichkeit der fertig verlegten Unterlagsbahn für die
Funktion einer behelfsmäßigen Abdichtung
(Notabdichtung) gemäß der Verarbeitungsanweisungen für
einen Zeitraum von mind. 6 Wochen gegeben.
Menge: 260,000 m²

**02.05.0190 Abdichtungsschicht Kubidritt Classic**
Abdichtungsschicht, Oberlage / zweite Abdichtungslage.
KUBIDRITT CLASSIC
Premium-Elastomerbitumen-Schweißbahn
gemäß DIN/TS 20000-201 und DIN/TS 20000-202,
Anwendungstyp:  DO / BA, Typ T,
Eigenschaftsklasse:  E1,
Bahnentyp:  PYE-PV 300 S5,
oberseitig beschiefert, unterseitig mit einer
Spezialfolie kaschiert,
Trägereinlage aus fadenverstärktem Polyestervlies > 300
g/m² mit zusätzlicher Längs- und Querverstärkung,
Farbe:  basaltschwarz,
Länge:  5,0 m,
Breite:  1,0 m,
Dicke:  5,3 mm,
Brand von außen:  Broof(t1) im Systemaufbau nach
  Herstellerangaben,
max. Zugkraft:  längs/quer 1300/1300 N/50 mm,
Dehnung:  längs/quer 60/60 %,
Kaltbiegeverhalten:  - 40° C,
Wärmestandfestigkeit:  + 123° C,
auf die Abdichtungslage der Vorposition im
Lagenversatz,
mit mind. 8 cm Längs- und 10 cm Quernahtüberdeckung,
vollflächig aufschweißen.
Menge: 260,000 m²

**02.05.0200 Anschluss an Terassentürelementen**
Anschluss an Terrassentürelement,
Untergrund:  __/bestreute Bitumenbahn,
Anschlussabwicklung:  ca. 26 cm,
mit 1-komponentigem, lösemittelfreien
Flüssigkunststoffsystem auf Basis SMP Hassolit 1K ECO,
mit Prüfung nach den europäischen Richtlinien für
flüssig aufzubringende Dachabdichtungen in den höchsten
Leistungsstufen gemäß EAD 030350-00-0402, sowie nach
den PG-FLK, PG-FBB und mit allgemeinen
bauaufsichtlichen Prüfzeugnissen (abP's) für
Bauwerksabdichtungen, auch im erdberührten Bereich,
Basis:  Silanmodifizierte Polymere (SMP),
Farbe:  anthrazit,
Verbrauch:  ca. 2,8 kg/m² bei 2,2 mm Schichtdicke,
Armierung:  FK Vlies, 120 g/m²,
Brandverhalten:  Klasse E,
Brand von außen:  Broof(t1),
EMICODE:  EC 1 Plus,
nach Herstellervorgaben.

Bei der Verarbeitung sind alle Verarbeitungshinweise
des
Herstellers sowie die gültigen Richtlinien und Normen
zu
beachten.

Der Detailanschluss Terrassentüren ist vom Planer mit
dem
Tür-/Fensterelementhersteller und dem Verarbeiter
individuell im Detail vor Beginn der Fertigung der
Tür-/Fensterelemente abzustimmen. Die Abdichtung allein
kann die Dichtigkeitsfunktion
der Bauteilkombination Fenster/Dachabdichtung nicht
übernehmen!

Die vorstehende Leistungsbeschreibung stellt hier nur
eine Annäherung an die wirklich zu erbringende Leistung
dar und ist nicht abgestimmt !
Menge: 1,000 m

**02.05.0210 Wandanschluss herstellen mit WA-Profil**
Wandanschluss, ungedämmt, starr, wie folgt herstellen:

- Haftbrücke auf Wandfläche und Oberlagsbahn im
Anschlussbereich
  mit Bitumenvoranstrich HASSEROL V50 herstellen.

- Dämmstoffkeil aus EPS, 6 x 6 cm, am Übergang zum
aufgehenden
  Bauteil verlegen und mit einem Schleppstreifen aus
HASSOTEKT V13
  abdecken.

- KUBIPREN SN, Zuschnitt 35 cm,
  auf die erste Lage der Flächenabdichtung, über den
Dämmstoffkeil
  bis 15 cm über Oberkante Belag an der Wand hoch unter
Abziehen
  der Schutzfolie und vollflächiger thermischer
Aktivierung mit einem
  geeigneten Brenner vollflächig verschweißt/aufgeklebt
verlegen.

- KUBIDRITT Classic, basaltschwarz beschiefert,
Zuschnitt 50 cm,
  im Lagenrückversatz auf der obersten Lage der
Flächenabdichtung
  und vorstehendem Zuschnitt vollflächig verschweißt
verlegen.

- Aluminium-Wandanschlussprofil mit Schrauben und
Dübeln
  montieren und mit elastischem Material HASSOFIX
versiegeln.
Menge: 20,000 m

**02.05.0220 Attika-Dachrandabschluss herstellen**
Dachrandabschluss Attika, gedämmt,
Abwicklung 10 + 40 cm (h + b), wie folgt herstellen:

- Haftbrücke auf Attikafläche und Oberlagsbahn im
Anschlussbereich
  mit Bitumenvoranstrich HASSEROL V50 herstellen.

- Hohlkehle/Abschrägung am Übergang zur aufgehenden
Attika
  herstellen.

- Dampfsperre HASSE VAPOR, Zuschnitt 20 cm,
  auf die Flächendampfsperre, über die
Hohlkehle/Abschrägung
  und die Senkrechte bis Außenkante Attika vollflächig
aufgeschweißt
  verlegen.

- Steinwolle-Wärmedämmplatte, nichtbrennbar A1, mit
oberseitiger
  anorganischer, faserverstärkter Beschichtung,
  Dicke:  __ mm,
  Höhe:  __ mm,
  mit HASSOSTICK PU-Dämmstoffkleber senkrecht an der
Attika
  verlegen und zusätzlich mechanisch befestigen.

- Steinwolle-Dämmstoffkeil, 6 x 6 cm, am Übergang zur
Senkrechten
  verlegen.

- Steinwolle-Wärmedämmplatte, nichtbrennbar A1, mit
oberseitiger
  anorganischer, faserverstärkter Beschichtung,
  Dicke:  __ mm,
  Breite:  __ mm,
  mit HASSOSTICK PU-Dämmstoffkleber waagerecht
innenbündig auf
  der Attikakrone verlegen und zusätzlich mechanisch
befestigen.

- Zementgebundene Spanplatte, nach DIN EN 634-2 Klasse
2,
  nichtbrennbar, Klasse A2-s1, d0 nach EN 13501-1,
  ungeschliffen (z.B. Duripaneel A2),
  Plattendicke:  28 / 32 mm,
  Breite:  __ mm,
  mechanisch befestigt auf der Attikakrone einbauen.

- Hasse Fusion MF 35, Zuschnitt __ cm,
  auf die erste Lage der Flächenabdichtung, über den
Keil
  und die Senkrechte bis 5 cm über Außenkante Attika
vollflächig
  aufschweißen und außen stirnseitig mechanisch
befestigen.

- KUBIDRITT Classic, basaltschwarz beschiefert,
Zuschnitt __ cm,
  im Lagenrückversatz auf die oberste Lage der
Flächenabdichtung
  und vorstehenden Zuschnitt bis Außenkante vollflächig
verschweißt
  verlegen.
Menge: 70,000 m

**02.05.0230 Aufdoppeln der vorhandenen Attikakonstruktion um 200 mm**
Aufdoppeln der bestehenden Attika durch Lieferung und Montage einer tragfähigen Holzkonstruktion in einer Breite von ca. 400 mm und einer Erhöhung von 200 mm.

Die Konstruktion besteht aus einer mehrlagigen, witterungsbeständigen Mehrschichtplatte (z. B. Siebdruck- oder BFU-Platte), zugeschnitten auf die erforderlichen Längen und Höhen. Die Platten sind vollflächig kraftschlüssig mit der vorhandenen Attika zu verbinden - z. B. durch Verschraubung mit Dübelankern oder zugelassenen Befestigungsmitteln.

Aufbau:

Mehrlagige Holzplatte (min. 21 mm), mehrfach verleimt, witterungsbeständig

Unterkonstruktion aus Kanthölzern/KVH als Stützkörper (z. B. 60×80 mm)

Verschraubung gemäß statischer Erfordernisse

Fugen und Übergänge ggf. mit PU-Kleber oder Dichtband schließen

Die Konstruktion ist so auszuführen, dass eine fachgerechte Anarbeitung der Dachabdichtung an die neue Höhe sichergestellt ist. Der Abschluss erhält bauseits ein Attikablech. Die Oberfläche ist eben und aufnahmebereit für Abdichtungsanschlüsse aus Bitumen oder Kunststoffbahnen.

Besonderheiten:

Alle Holzbauteile sind gegen Feuchtigkeit zu schützen (z. B. mit Voranstrich)

Genaue Höhenlage vor Ort mit Bauleitung abstimmen

Montage erfolgt unter Berücksichtigung der bestehenden Dachaufbauten
Menge: 70,000 m

**02.05.0240 Alu-Mauerabdeckung herstellen**
Aluminium-Mauerabdeckung, gekantet,
Komplettsystem aus Abdeckblechen sowie Haltern und
Verbindungsstücken,
Abdeckblech-Dicke:  1,5 / 2,0 / 2,5 mm,
äußere Abkantung:  100mm,
waagerechte Breite:  400 mm,
hintere Abkantung:  100 mm,
Gesamtabwicklung:  ca. 600 mm,
Oberflächen-Ausführung:  alu natur /
  kunststoffbeschichtet,
  RAL-Ton nach Wahl des AG /
  technisch farblos eloxiert nach E6/EV1,

angeb. Fabrikat:
.......................................................
...,
nach Herstellervorgaben höhen- und fluchtgerecht
montieren.
Menge: 70,000 m

**02.05.0250 Zulage für die Verbreiterung des äußeren Abkantungsschenkels**
Zulage für die Ausführung der Mauerabdeckung mit einem verlängerten Außenschenkel. Verlängerung der äußeren senkrechten Abkantung um zusätzlich 200 mm, Ausführung gemäß Hauptposition.

Anpassung der Abwicklung auf die erweiterte Gesamtlänge

Berücksichtigung der erforderlichen Kantung und Tropfkante

Material: identisch zur Hauptposition (1,5 / 2,0 / 2,5 mm Aluminium)

Oberfläche: wie Hauptposition (alu natur / beschichtet / eloxiert)

Montage: höhen- und fluchtgerecht gemäß Systemvorgabe

Inkl. Anpassung der Halterkonstruktion, sofern erforderlich

Hinweis:
Die Verlängerung kann zur Abdeckung eines außenliegenden Wärmedämmverbundsystems oder für eine tiefere Fassadenversprung-Situation erforderlich sein.
Menge: 70,000 m

**02.05.0260 Aussen-/Innenecke montieren**
Aussen-/Innenecke 90 Grad, zur Vorposition
Mauerabdeckung,
nach Herstellervorgaben montieren.
Menge: 6,000 Stk

**02.05.0270 Endstück montieren**
Endstück, zur Vorposition Mauerabdeckung,
nach Herstellervorgaben montieren.
Menge: 2,000 Stk

**02.05.0280 Endstück mit Aufkantung montieren**
Endstück mit Aufkantung, zur Vorposition
Mauerabdeckung,
vor aufgehendem Bauteil nach Herstellervorgaben
montieren.
Menge: 2,000 Stk

**02.05.0290 Lüftersystem zur Strangentlüftung**
Lüftersystem zur Strangentlüftung von
Schmutzwasserleitungen,
Grundkörper und Grundplatte aus Polyurethan, jeweils
mit  Anschlussmanschette aus
Elastomerbitumen-Schweißbahn,
mit PE-Anschlussrohr und Schutzgitter aus Polyamid,
Nennweite:  DN 100,

angeb. Fabrikat:
.......................................................
,
nach Herstellervorgaben einbauen und an die Dampfsperre
und die Abdichtungsschicht anschließen.
Menge: 6,000 Stk

#### Abschnitt 02.06 Dach 4.1

**02.06.0010 Voruntersuchung**
Voruntersuchung des vorhandenen Bestandes als
Bestandsaufnahme, Zustandsfeststellung und bei
vorliegenden Schäden zur Ursachenermittlung in Bezug
auf die Ziele und die Art der geplanten Maßnahme in
Bezug auf den Abschnitt 5.3 der
DIN 18531-4:2005-11.

Das Ergebnis ist unter Berücksichtigung des Abschnittes
5.4 der
DIN 18531-4:2005-11 schriftlich zu protokollieren und
mit aussagekräftigen und nachvollziehbaren Bildern zu
versehen.

Vor Beginn der Arbeiten ist die vorhandene Situation in
Bezug auf das Protokoll dem Bauherren ausführlich zu
erläutern. Hierüber
ist im Anschluss an die Erläuterung das Protokoll
seitens des Bauherren zu unterzeichnen.

Bei Bedarf sind nach der Erläuterung notwendige
Änderungen zu der nachfolgend beschriebenen Ausführung
dem Bauherren anzubieten.

Aus den Änderungen resultierende Mehr- oder
Minderkosten sind gesondert abzurechnen und nicht
Bestandteil dieses Angebotes.
Menge: 1,000 psch

**02.06.0020 Untersuchung auf PAK-Gehalt in der Abdichtung**
Untersuchung auf PAK-Gehalt
Notwendige Beprobungen und Analysen zur Deklarierung
von
vorgesehenem Abbruchmaterial aus bituminösen
Abdichtungen
gemäß der am Abfallort geltenden behördlichen Vorgaben,
nach Herkunft bzw. Vorgaben des Entsorgers mit
Probennahmeprotokoll,
Analyse und gutachterlichem Bericht mit
abfallrechtlicher Einstufung.
Ausführung von Probennahme, Untersuchung und Bewertung
durch ein für diese Tätigkeiten akkreditiertes
Institut, mit Akkreditierung durch eine zugelassene
Akkreditierungsstelle.
Protokoll 2-fach, Übergabe an die Bauleitung.

Die Abdichtung der Probeentnahmestellen gegen
Eindringen von Niederschlagswasser nach Probenahme ist
in den Einheitspreis dieser Position einzurechnen und
wird nicht gesondert vergütet.
Menge: 1,000 psch

**02.06.0030 Zulage Entsorgung PAK**
*** Bedarfsposition ohne GB
Menge: 1,000 kg

**02.06.0040 Vorhandene Attikaabdeckung komplett demontieren**
Vorhandene Attikaabdeckung  komplett demontieren, den anfallenden Schutt heruntertransportieren, abfahren und entsorgen.
Menge: 20,000 m

**02.06.0050 Vorhandenen Attika-Dachrandabschluss demontieren und entsorgen**
Vorhandenen Attika-Dachrandabschluss,
mehrlagig, aus Bitumenbahnen,
demontieren, den anfallenden Schutt
heruntertransportieren, abfahren und entsorgen.
Menge: 20,000 m

**02.06.0060 Vorhandenen Wandanschluss aus Bitumenbahnen demontieren und entsorgen**
Vorhandenen Wandanschluss aus Bitumenbahnen,
inkl. Wandanschlussprofil,
komplett demontieren, den anfallenden Schutt
heruntertransportieren, abfahren und entsorgen.
Menge: 10,000 m

**02.06.0070 Vorhandenen Flachdachablaufsystem, DN 100, demontieren und entorgen**
Vorhandenen Flachdachablaufsystem, DN 100,
aus Ablauf- und Aufstockelement,
komplett demontieren, den anfallenden Schutt
heruntertransportieren, abfahren und entsorgen.
Menge: 2,000 Stk

**02.06.0080 Vorhandenes Dunstrohr, DN 100, demontieren und entsorgen**
Vorhandenes Dunstrohr, DN 100,
komplett demontieren, den anfallenden Schutt
heruntertransportieren, abfahren und entsorgen.
Menge: 1,000 Stk

**02.06.0090 Vorhandenen Abdichtungsaufbau demontieren und entsorgung**
Vorhandenen Abdichtungsaufbau auf
Beton-Unterkonstruktion,
bestehend aus:
- Abdichtungsschicht aus Bitumenbahnen, Dicke ca.30 mm,
- Wärmedämmung, EPS, Dicke ca. 120 mm,
- Bitumendampfsperre,
bis auf die Unterkonstruktion abtragen,
heruntertransportieren, als Schutt abfahren und
entsorgen.

Der Nachweis über eine Entsorgung mit ordentlichem
Recycling ist nachweislich schriftlich zu erbringen.
Andere Entsorgungsarten sind nicht zulässig.
Menge: 20,000 m²

**02.06.0100 Mehrpreis Mehrdicke Dämmung**
*** Bedarfsposition ohne GB
Mehrpreis zur Vorposition je 10 mm Mehrdicke
EPS-Dämmung.
Menge: 1,000 m²

**02.06.0110 Mehrpreis Mehrdicke Abdichtung**
*** Bedarfsposition ohne GB
Mehrpreis zur Vorposition je zusätzlicher Lage (4 mm
Mehrdicke) der Abdichtungsschicht aus Bitumenbahnen.
Menge: 1,000 m²

**02.06.0120 Untergrundvorbereitung Stahlbetondecke vorbereiten**
Untergrundvorbereitung.
Stahlbetondeckenfläche als Abdichtungsuntergrund
auf Tauglichkeit prüfen, sorgfältig reinigen, losen
Schmutz abfegen, den anfallenden Schutt
heruntertransportieren, ggf. in Container
zwischenlagern, abfahren und entsorgen.
Menge: 20,000 m²

**02.06.0130 Untergrundbehandlung Haftbrücke Hasserol V50**
Untergrundbehandlung. Haftbrücke.
Hasserol V50
Bitumenvoranstrich, lösungsmittelhaltig,
im Streich- oder Rollverfahren satt deckend auf den
sauberen und trockenen Untergrund aufbringen.
Verbrauch:  ca. 0,3 l/m²
Der Voranstrich muss vor dem Aufbringen der nächsten
Lage vollständig abtrocknen.
Menge: 20,000 m²

**02.06.0140 Hasse Vapor / Elastomerbitumen-Dampfsperre, vollfl.**
Dampfsperre.
HASSE VAPOR
Elastomerbitumen-Dampfsperrbahn gemäß DIN EN 13970,
oberseitig mit einer feuchtigkeitsbeständigen
Granulatbestreuung versehen und mit einem Nahtstreifen
aus Schnellschweißfolie kaschiert, unterseitig mit
einer Schnellschweißfolie kaschiert, Einlage aus
Kombinationsträger KTG und Aluminium,
Länge:  5,0 m,
Breite:  1,0 m,
Dicke:  4,0 mm,
max. Zugkraft:  längs/quer 1100/1100 N/50 mm,
Dehnung:  längs/quer >3/>3 %,
Kaltbiegeverhalten:  - 30° C,
Wärmestandfestigkeit:  + 120° C,
sd - Wert:  sd > 1500 m,
Wasserdichtheit:  > 400 kPa/24 h,
auf den vorbereiteten und behandelten Untergrund mit
mind. 8 cm Längs- und 12 cm Quernahtüberdeckung
vollflächig aufschweißen.

Die Dampfsperre ist an allen An- und Abschlüssen bis
Oberkante Dämmstoff hochzuführen. Diese Leistung wird
bis zu einer Höhe/Breite von 0,5 m nicht gesondert
vergütet und ist in den Einheitspreis dieser Position
einzurechnen.

Bei einer fachgerechten Verarbeitung ist die
Tauglichkeit der fertig verlegten Dampfsperre für die
Funktion einer behelfsmäßigen Abdichtung
(Notabdichtung) für einen Zeitraum von mind. 6 Wochen
gegeben.
Menge: 20,000 m²

**02.06.0150 Steinwolle-Dachdämmplatten**
Wärmedämmschicht, erste Lage.
Rockwool Durock 038
Wärmedämmung aus Steinwolle-Dachdämmplatten
mit integrierter Zweischichtencharakteristik und hoch
verdichteter, lastverteilender Oberlage, nach
RAL-Gütesiegel Nr. 388,
Güteüberwachung:  Keymark,
Anwendung:  DAA nach DIN 4108-10,
Wärmeleitfähigkeit
(Bemessungswert):  0,038 W/(m*K) nach DIN 4108-4,
Brandverhalten:  Nichtbrennbar, A1 nach DIN EN
13501-1,
Druckspannung
bei 10% Stauchung:  60 KPa nach DIN EN 826,
Punktlast
bei 5 mm Stauchung:  650 N  nach DIN EN 12 430,
Zugfestigkeit senkrecht
zur Plattenebene
(Abreißfestigkeit):  10 kPa nach DIN EN 1607,
Plattenformat:  1000 x 600 / 2000 x 1200 mm,
Dicke:  100 mm,
auf der Dampfsperre, dicht gestoßen im Verband,
mit HassoStick PU-Dämmstoffkleber windsogsicher
streifenweise verklebt verlegen.
Die harte Oberseite ist durch einen Schriftzug
gekennzeichnet und muss oben liegen.
Kleberverbrauch:  ca. __ ml/m²

Leitfabrikat:  Rockwool Durock 038, o.glw.,

angeb. Fabrikat:
.....................................................
Menge: 20,000 m²

**02.06.0160 Wärmedämmschicht Rockwool Georock 038**
Wärmedämmschicht, zweite Lage.
Rockwool Georock 038
Gefälledach aus keilförmig geschnittenen
Steinwolle-Dachdämmplatten mit integrierter
Zweischichtencharakteristik und hoch verdichteter,
lastverteilender Oberlage, nach RAL-Gütesiegel Nr. 388,

Güteüberwachung:  Keymark,
Anwendung:  DAA nach DIN 4108-10,
Wärmeleitfähigkeit:  0,038 W/mK (Bemessungswert),
Brandverhalten:  Nichtbrennbar, A1 nach DIN EN
13501-1,
Druckspannung
bei 10% Stauchung:  70 KPa nach DIN EN 826,
Punktlast
bei 5 mm Stauchung:  800 N  nach DIN EN 12 430,
Zugfestigkeit senkrecht
zur Plattenebene
(Abreißfestigkeit):  10 kPa nach DIN EN 1607,
Gefälle  2,0 %,
Anfangsdicke:  40 mm,
mittlere Dicke:  ca. 123 mm (geometrisch),
Enddicke:  ca. 220 mm, (einlagig max. 160 mm)
gemäß Hersteller-Verlegeplan auf der Dämmstofflage der
Vorposition im Plattenversatz, dicht gestoßen im
Verband mit HassoStick
PU-Dämmstoffkleber windsogsicher streifenweise verklebt
verlegen.
Kleberverbrauch:  i.M. __ ml/m²
Menge: 20,000 m²

**02.06.0170 Abdichtungsschicht Hasse Fusion MF 35**
Abdichtungsschicht, untere Lage / erste
Abdichtungslage.
HASSE FUSION MF 35
Selbstklebende Elastomerbitumen-Unterlagsbahn
gemäß DIN SPEC 20000-201 und DIN/TS 20000-202,
Anwendungstyp:  DU / BA, Typ T,
Eigenschaftsklasse:  E1,
Bahnentyp:  PYE-KTG KSP - 3,5,
oberseitig mit einer überschweißbaren Spezialfolie
kaschiert, unterseitig mit einer abflämmbaren
Schutzfolie versehen,
Länge:  7,0 m,
Breite:  1,0 m,
Dicke:  3,5 mm,
Trägereinlage:  Kombinationsträger KTG,
max. Zugkraft:  längs/quer 1100/1100 N/50 mm,
Dehnung:  längs/quer 4/4 %,
Wärmestandsfestigkeit:  + 110° C,
Kaltbiegeverhalten:  - 30° C,
nach Herstellervorgaben, stets in einer Anlegerichtung,
mit mind.
8 cm Längs- und 12 cm Quernahtüberdeckung unter
Abflämmen der unterseitigen Schutzfolie auf die
Dämmstofflage der Vorposition vollflächig aufkleben.
Die Längs- und Quernahtüberdeckungen voll verschweißen.

Die Klebkraft zum Untergrund (Dämmstoff) ist vor Beginn
der Arbeiten sowie in regelmäßigen Abständen während
der Verarbeitung zu prüfen und zu beurteilen.

Bei einer fachgerechten Verarbeitung ist die
Tauglichkeit der fertig verlegten Unterlagsbahn für die
Funktion einer behelfsmäßigen Abdichtung
(Notabdichtung) gemäß der Verarbeitungsanweisungen für
einen Zeitraum von mind. 6 Wochen gegeben.
Menge: 20,000 m²

**02.06.0180 Abdichtungsschicht Kubidritt Classic**
Abdichtungsschicht, Oberlage / zweite Abdichtungslage.
KUBIDRITT CLASSIC
Premium-Elastomerbitumen-Schweißbahn
gemäß DIN/TS 20000-201 und DIN/TS 20000-202,
Anwendungstyp:  DO / BA, Typ T,
Eigenschaftsklasse:  E1,
Bahnentyp:  PYE-PV 300 S5,
oberseitig beschiefert, unterseitig mit einer
Spezialfolie kaschiert,
Trägereinlage aus fadenverstärktem Polyestervlies > 300
g/m² mit zusätzlicher Längs- und Querverstärkung,
Farbe:  basaltschwarz,
Länge:  5,0 m,
Breite:  1,0 m,
Dicke:  5,3 mm,
Brand von außen:  Broof(t1) im Systemaufbau nach
  Herstellerangaben,
max. Zugkraft:  längs/quer 1300/1300 N/50 mm,
Dehnung:  längs/quer 60/60 %,
Kaltbiegeverhalten:  - 40° C,
Wärmestandfestigkeit:  + 123° C,
auf die Abdichtungslage der Vorposition im
Lagenversatz,
mit mind. 8 cm Längs- und 10 cm Quernahtüberdeckung,
vollflächig aufschweißen.
Menge: 20,000 m²

**02.06.0190 Anschluss an Terassentürelementen**
Wandanschluss, ungedämmt, starr, wie folgt herstellen:

- Haftbrücke auf Wandfläche und Oberlagsbahn im
Anschlussbereich
  mit Bitumenvoranstrich HASSEROL V50 herstellen.

- Dämmstoffkeil aus EPS, 6 x 6 cm, am Übergang zum
aufgehenden
  Bauteil verlegen und mit einem Schleppstreifen aus
HASSOTEKT V13
  abdecken.

- KUBIPREN SN, Zuschnitt 35 cm,
  auf die erste Lage der Flächenabdichtung, über den
Dämmstoffkeil
  bis 15 cm über Oberkante Belag an der Wand hoch unter
Abziehen
  der Schutzfolie und vollflächiger thermischer
Aktivierung mit einem
  geeigneten Brenner vollflächig verschweißt/aufgeklebt
verlegen.

- KUBIDRITT Classic, basaltschwarz beschiefert,
Zuschnitt 50 cm,
  im Lagenrückversatz auf der obersten Lage der
Flächenabdichtung
  und vorstehendem Zuschnitt vollflächig verschweißt
verlegen.

- Aluminium-Wandanschlussprofil mit Schrauben und
Dübeln
  montieren und mit elastischem Material HASSOFIX
versiegeln.
Menge: 6,000 m

**02.06.0200 Wandanschluss herstellen mit WA-Profil**
Anschluss an Terrassentürelement,
Untergrund:  __/bestreute Bitumenbahn,
Anschlussabwicklung:  ca. 26 cm,
mit 1-komponentigem, lösemittelfreien
Flüssigkunststoffsystem auf Basis SMP Hassolit 1K ECO,
mit Prüfung nach den europäischen Richtlinien für
flüssig aufzubringende Dachabdichtungen in den höchsten
Leistungsstufen gemäß EAD 030350-00-0402, sowie nach
den PG-FLK, PG-FBB und mit allgemeinen
bauaufsichtlichen Prüfzeugnissen (abP's) für
Bauwerksabdichtungen, auch im erdberührten Bereich,
Basis:  Silanmodifizierte Polymere (SMP),
Farbe:  anthrazit,
Verbrauch:  ca. 2,8 kg/m² bei 2,2 mm Schichtdicke,
Armierung:  FK Vlies, 120 g/m²,
Brandverhalten:  Klasse E,
Brand von außen:  Broof(t1),
EMICODE:  EC 1 Plus,
nach Herstellervorgaben.

Bei der Verarbeitung sind alle Verarbeitungshinweise
des
Herstellers sowie die gültigen Richtlinien und Normen
zu
beachten.

Der Detailanschluss Terrassentüren ist vom Planer mit
dem
Tür-/Fensterelementhersteller und dem Verarbeiter
individuell im Detail vor Beginn der Fertigung der
Tür-/Fensterelemente abzustimmen. Die Abdichtung allein
kann die Dichtigkeitsfunktion
der Bauteilkombination Fenster/Dachabdichtung nicht
übernehmen!

Die vorstehende Leistungsbeschreibung stellt hier nur
eine Annäherung an die wirklich zu erbringende Leistung
dar und ist nicht abgestimmt !
Menge: 10,000 m

**02.06.0210 Attika-Dachrandabschluss herstellen**
Dachrandabschluss Attika, gedämmt,
wie folgt herstellen:

- Haftbrücke auf Attikafläche und Oberlagsbahn im
Anschlussbereich
  mit Bitumenvoranstrich HASSEROL V50 herstellen.

- Hohlkehle/Abschrägung am Übergang zur aufgehenden
Attika
  herstellen.

- Dampfsperre HASSE VAPOR, Zuschnitt 20 cm,
  auf die Flächendampfsperre, über die
Hohlkehle/Abschrägung
  und die Senkrechte bis Außenkante Attika vollflächig
aufgeschweißt
  verlegen.

- Steinwolle-Wärmedämmplatte, nichtbrennbar A1, mit
oberseitiger
  anorganischer, faserverstärkter Beschichtung,
  Dicke:  __ mm,
  Höhe:  __ mm,
  mit HASSOSTICK PU-Dämmstoffkleber senkrecht an der
Attika
  verlegen und zusätzlich mechanisch befestigen.

- Steinwolle-Dämmstoffkeil, 6 x 6 cm, am Übergang zur
Senkrechten
  verlegen.

- Steinwolle-Wärmedämmplatte, nichtbrennbar A1, mit
oberseitiger
  anorganischer, faserverstärkter Beschichtung,
  Dicke:  __ mm,
  Breite:  __ mm,
  mit HASSOSTICK PU-Dämmstoffkleber waagerecht
innenbündig auf
  der Attikakrone verlegen und zusätzlich mechanisch
befestigen.

- Zementgebundene Spanplatte, nach DIN EN 634-2 Klasse
2,
  nichtbrennbar, Klasse A2-s1, d0 nach EN 13501-1,
  ungeschliffen (z.B. Duripaneel A2),
  Plattendicke:  28 / 32 mm,
  Breite:  __ mm,
  mechanisch befestigt auf der Attikakrone einbauen.

- Hasse Fusion MF 35, Zuschnitt __ cm,
  auf die erste Lage der Flächenabdichtung, über den
Keil
  und die Senkrechte bis 5 cm über Außenkante Attika
vollflächig
  aufschweißen und außen stirnseitig mechanisch
befestigen.

- KUBIDRITT Classic, basaltschwarz beschiefert,
Zuschnitt __ cm,
  im Lagenrückversatz auf die oberste Lage der
Flächenabdichtung
  und vorstehenden Zuschnitt bis Außenkante vollflächig
verschweißt
  verlegen.
Menge: 20,000 m

**02.06.0220 Alu-Mauerabdeckung herstellen**
Aluminium-Mauerabdeckung, 3 fach gekantet,
Komplettsystem aus Abdeckblechen sowie Haltern und
Verbindungsstücken,
Abdeckblech-Dicke:  1,5 / 2,0 / 2,5 mm,
äußere Abkantung:  100 mm,
waagerechte Breite:  400 mm,
hintere Abkantung:  100 mm,
Gesamtabwicklung:  ca. 600 mm,
Oberflächen-Ausführung:  alu natur /
  kunststoffbeschichtet,
  RAL-Ton nach Wahl des AG /
  technisch farblos eloxiert nach E6/EV1,

angeb. Fabrikat:
.......................................................
...,
nach Herstellervorgaben höhen- und fluchtgerecht
montieren.
Menge: 20,000 m

**02.06.0230 Aussen-/Innenecke montieren**
Aussen-/Innenecke 90 Grad, zur Vorposition
Mauerabdeckung,
nach Herstellervorgaben montieren.
Menge: 4,000 Stk

**02.06.0240 Endstück montieren**
Endstück, zur Vorposition Mauerabdeckung,
nach Herstellervorgaben montieren.
Menge: 2,000 Stk

**02.06.0250 Endstück mit Aufkantung montieren**
Endstück mit Aufkantung, zur Vorposition
Mauerabdeckung,
vor aufgehendem Bauteil nach Herstellervorgaben
montieren.
Menge: 2,000 Stk

**02.06.0260 Lüftersystem zur Strangentlüftung**
Lüftersystem zur Strangentlüftung von
Schmutzwasserleitungen,
Grundkörper und Grundplatte aus Polyurethan, jeweils
mit  Anschlussmanschette aus
Elastomerbitumen-Schweißbahn,
mit PE-Anschlussrohr und Schutzgitter aus Polyamid,
Nennweite:  DN 100,

angeb. Fabrikat:
.......................................................
,
nach Herstellervorgaben einbauen und an die Dampfsperre
und die Abdichtungsschicht anschließen.
Menge: 1,000 Stk

#### Abschnitt 02.07 Dachrandprofil als Alternative

*Hinweis: Vortext zum Dachrandprofil*
Als Alternative zur herkömmlichen Attikaabdeckung mit Kantblechen ist ein stranggepresstes Flachdachabschlussprofil vom Typ POLYBIT Combi aus Aluminium ALMg Si 0,5 F22 zu liefern und fachgerecht zu montieren.
Das System ist inklusive Klemmprofil zur Fixierung der Dachabdichtung (Bitumen- oder Kunststoffbahn) sowie aller erforderlichen Verbindungs- und Formteile (z. B. Stoßverbinder, Ecken, Endstücke, Befestigungsmaterial) auszuführen.

Blendenhöhe: 200 mm

Einsatzbereiche Däch 1,1.2,2,3

Oberfläche: [blank (AU) / eloxiert (ATE) / RAL pulverbeschichtet - Auswahl gemäß Bemusterung]

Montage: auf vorhandener Attika, inkl. Ausrichtung, Höhenabgleich und spannungsfreier Einbindung der Abdichtung

Hinweis:
Diese Leistung ist alternativ zur geplanten Ausführung mit Kantblech-Abdeckung anzubieten. Die Entscheidung über die Ausführung erfolgt im Rahmen der Bemusterung und Bauherrenfreigabe.
Die Alternative ist vorgesehen für die Dächer 1 bis 3.

In den Einheitspreisen sind die erforderlichen Abdichtungsarbeiten (Einbindung, Anschlussausbildung etc.) vollständig zu berücksichtigen und als Gesamtleistung einzukalkulieren.

**02.07.0010 POLYBIT Combi, stranggepreßtes Flachdachabschlussprofil**
*** Bedarfsposition ohne GB
POLYBIT Combi, stranggepreßtes Flachdachab- schlussprofil aus Aluminium ALMg Si 0,5 F22, einschließlich Klemmprofil für Schweißbahn/Folie und anteilige Verbinder liefern und montieren.

Blendenhöhe: ‘.200‘ mm

Oberfläche: ‘..........‘ ( AU,ATE,RAL)
Menge: 150,000 m

**02.07.0020 Außenecke für POLYBIT Combi, wie in Vorposition**
*** Bedarfsposition ohne GB
Außenecke für POLYBIT Combi, wie in Vorposition
beschrieben, inkl. aller Befestigungs- und
Verbindungsmaterialien liefern und fachgerecht montieren.
Menge: 16,000 St

**02.07.0030 Innenecke für POLYBIT Combi**
*** Bedarfsposition ohne GB
Innenecke für POLYBIT Combi,  inkl. aller Befestigungs- und Verbindungsmaterialien liefern und fachgerecht montieren.
Menge: 2,000 St

**02.07.0040 Endboden für POLYBIT Combi, liefern und fachgerecht**
*** Bedarfsposition ohne GB
Endboden für POLYBIT Combi, liefern und fachgerecht
montieren.
Menge: 1,000 St

#### Abschnitt 02.08 Alternativen Dämmung wenn einen PV Analge zum Einsatz kommt

*Hinweis: Vortext Verwendung druckfester Wärmedämmung*
Vortext - Verwendung druckfester Wärmedämmung unter PV-Anlage (Dachfläche XX)

Bei Dachflächen, auf denen eine Photovoltaikanlage installiert werden soll, ist anstelle der standardmäßig vorgesehenen Grunddämmplatten eine hochdruckfeste Steinwolle-Dachdämmplatte mit integrierter Zweischichtcharakteristik einzusetzen. Die Verwendung dieser Dämmplatten gewährleistet die erforderliche Lastverteilung, Punktlastaufnahme und mechanische Stabilität für die dauerhafte Aufnahme der PV-Unterkonstruktion sowie die darüber hinausgehenden statischen und brandschutztechnischen Anforderungen.

Die in den folgenden Positionen beschriebene Dämmplatte vom Typ Rockwool Hardrock 038 verfügt über eine verdichtete Oberlage, die durch einen Schriftzug gekennzeichnet ist. Diese Oberseite ist zwingend nach oben auszurichten. Die Ausführung erfolgt gemäß den Angaben des Herstellers sowie den einschlägigen Regelwerken (u. a. DIN 4108-10, EN 13162, Flachdachrichtlinie, FLL-Gründachrichtlinie sofern zutreffend).

Die Dämmung ist auf dem tragfähigen Untergrund (z. B. Dampfsperre) in der vorgesehenen Verlegerichtung einlagig im Verband oder zweilagig fugenversetzt, dicht gestoßen und ggf. quer zur Trapezprofilierung zu verlegen. Die Befestigung erfolgt je nach Anforderung mechanisch, verklebt oder lose mit Auflast. Die Verlegeart ist mit der Bauleitung abzustimmen.

In die Einheitspreise sind sämtliche Nebenleistungen einzurechnen, wie Baustellentransport, Schneidarbeiten, Verschnitt sowie Reservematerialien für Detailanschlüsse und Einpassarbeiten.

Flächenasatz ca 200 qm

**02.08.0010 Alternativ Wärmedämmung Hardrock 038 für den Einsatz PV Anlage**
*** Bedarfsposition ohne GB
Wärmedämmung aus 100 mm dicken, druckbelastbaren Steinwolle-Dachdämmplatten mit integrierter Zweischichtcharakteristik und hoch verdichteter, Last verteilender Oberlage unter der Dachabdichtung angeordnet. Die harte Oberseite ist durch einen Schriftzug gekennzeichnet und muss oben liegen.

Fabrikat: Rockwool Dachdämmplatte Hardrock 038
nach RAL-Gütezeichen Nr. 388

Güteüberwachung: Keymark

Nennwert der Wärmeleitfähigkeit: 0,037 W/(m*K)
nach DIN EN 13162
Bemessungswert der Wärmeleitfähigkeit: 0,038 W/(m*K) nach DIN 4108-4

Nichtbrennbar, Euroklasse A1 nach DIN EN 13501-1

Anwendung: DAA nach DIN 4108-10
Druckspannung bei 10% Stauchung:> = 70 kPa nach DIN EN 826

Punktlast bei 5 mm Stauchung:> = 800 N nach DIN EN 12430

Zugfestigkeit senkrecht zur Plattenebene (Abreißfestigkeit):> = 10 kPa nach DIN EN 1607

Liefern und / auf der Dampfsperre / einlagig im Verband / zweilagig fugenversetzt / dicht gestoßen / quer zu den Trapezprofilen / fachgerecht verlegen.

Befestigung: mechanisch / mechanisch, zusammen mit der Dachabdichtung / verklebt / lose mit Auflast verlegt

In die Preise sind einzurechnen: Baustellentransport, Reservematerialien, Schneidarbeiten und Verschnitt
Menge: 1,000 m²

### Bereich 03 Dach Entwässerung

*Hinweis: Einleitungstext zur Ausschreibung der Dachentwässerung*
Einleitungstext zur Ausschreibung der Dachentwässerung

Im Rahmen der Sanierung des Gebäudes an der Schäferkampsallee 49 erfolgt der Einbau einer neuen Dachentwässerung entsprechend der geltenden technischen Regelwerke. Grundlage für Planung und Ausführung bilden insbesondere:

DIN EN 12056 - Schwerkraftentwässerungsanlagen innerhalb von Gebäuden,

DIN 1986-100 - Entwässerungsanlagen für Gebäude und Grundstücke,

Fachregeln des Deutschen Dachdeckerhandwerks, insbesondere für Flachdächer,

sowie die Systemdatenblätter und Leistungserklärungen des Herstellers LORO-X.

Die Anordnung der Haupt- und Notentwässerungspunkte erfolgt vor Ort in Abstimmung mit der Bauleitung. Die bauteilbedingten Höhenlagen (z. B. Dämmhöhen, Attikahöhen, Gefälleführungen) müssen projektbezogen angepasst und mit dem Ausführenden abgestimmt werden. Die Positionen der Notentwässerungssysteme (z. B. Speier, Notabläufe) werden ebenfalls im Rahmen der örtlichen Gegebenheiten festgelegt.

Die derzeitige Planung entspricht den technischen Vorgaben laut Entwässerungskonzept vom 21.07.2025. Die Auswahl der Entwässerungselemente (z. B. LX1093, LX485, LX621) basiert auf den berechneten Abflusswerten unter Berücksichtigung der Regenspende nach r5,5 = 280 l/s·ha sowie der Anforderungen an den Jahrhundertregen (r5,100 = 506,7 l/s·ha).

In den Angebotspreisen sind folgende Leistungen vollständig einzukalkulieren:

Lieferung der Komponenten gemäß Positionsbeschreibung,

Technische Projektierung entsprechend den örtlichen Vorgaben,

Transport zur Baustelle,

Vollständiger Einbau einschließlich Anschluss an bestehende oder neu zu erstellende Rohrsysteme,

Erstellung einer vollständigen technischen Dokumentation der eingebauten Entwässerungselemente.

Die Dokumentation hat die verbauten Produkte, deren Lage, die hydraulischen Nachweise sowie ggf. Herstellerzertifikate zu enthalten und ist abschließend zur Bauabnahme vorzulegen. Die Erstellung dieser Dokumentation ist Teil der ausgeschriebenen Leistung und mit den Einheitspreisen vollständig abgegolten.

#### Abschnitt 03.01 Dach 1

*Hinweis: LX1093 Flachdachablauf DN 100*

**03.01.0010 LORO-BRANDSCHUTZ HAUBE**
LORO-BRANDSCHUTZ HAUBE F.FREISPIEGELENTW.
WG: 4
HxBxL: 260 x 260 x mm
Menge: 2,000 St

**03.01.0020 LORO-DRAINJET Schnellablauf**
LORO-DRAINJET/LET Flachdach-Schnellablauf
Grundeinheit für Druckströmung mit planmäßiger Vollfüllung
und Freispiegelströmung, nach DIN EN 1253 mit erhöhtem
Qualitätsstandard, mit Klemmflansch, als Los- und
Festflanschkonstruktion, aus Edelstahl, Auslauf senkrecht,
ohne Wärmedämmung, einteilig, bestehend aus Ablauftopf,
Losflansch, einschließlich Kompressionsdichtungen, DN 100
WG: 4
ABM1: 100
HxBxL: 300 x 300 x 296 mm
Menge: 2,000 St

**03.01.0030 LORO-X Brandschutz Unterteil**
LORO-X Brandschutz Unterteil, AbP.-Nr. P-MPA-E-09-010,
nach DIN EN 1253 mit erhöhtem Qualitätsstandard, mit
Klemmflansch als Los- und Festflanschkonstruktion, aus
Edelstahl, Auslauf senkrecht, mit werkseitigem Brandschutz,
bestehend aus Unterteil, Losflansch, einschließlich
Kompressionsdichtungen, Dichtelement, DN 100
WG: 4
ABM1: 100
HxBxL: 0 x 0 x 0 mm
Menge: 2,000 St

*Hinweis: Hinweis*
Hinweis: Anschluss an druckfeste Entwässerungsleitung
innerhalb des Gebäudes.

*Hinweis: LX485 Attika-Notablauf DN 100*

**03.01.0040 LORO-X RAINSTAR Attikaablauf**
LORO-X RAINSTAR Attikaablauf, Serie 79 (RB) mit
tiefgelegtem Rohr für Notentwässerung mit
Freispiegelströmung, aus Edelstahl, DN 100, mit
Klemmflansch, als Los- und Festflanschkonstruktion, 45
Grad Aufkantung für Bitumen-Abdichtungsbahnen,
Eingrifftiefe 106 mm, mit DRAINLET-Haube aus Edelstahl,
nach DIN EN 1253, Abflussleistung 9,0 l/s bei 75 mm
Wasserhöhe auf dem Dach gemäß Systemdatenblatt LX481
mit 4,2m nicht belüfteter Fallleitung, Abflussleistung 6,8 l/s
bei 75 mm Wasserhöhe auf dem Dach gemäß
Systemdatenblatt LX485 als Speier.
WG: 9
ABM1: 100
HxBxL: 270 x 938 x 262 mm
Menge: 2,000 St

**03.01.0050 LORO-Wärmedämmblock**
LORO-Wärmedämmblock für LORO-Rainstar-Attikaabläufe,
aus Styropor B1 (WLG 0,35)
WG: 9
HxBxL: 160 x 310 x 370 mm
Menge: 2,000 St

**03.01.0060 LORO-X VARIO Kant Schiebeflansch**
LORO-X VARIO Kant Schiebeflansch für bauseitig
abkantbarem Klebeflansch, aus Edelstahl, DN 100
WG: 9
ABM1: 100
HxBxL: 400 x 400 x 13 mm
Menge: 2,000 St

#### Abschnitt 03.02 Dach 1.2

**03.02.0010 LORO-X Attikadirektablauf**
LORO-X Attikadirektablauf, Serie 43 für kleinere
Dachflächen, für Hauptentwässerung mit
Freispiegelströmung, Abflussleistung 1,2 l/s bei 35 mm
Wasserhöhe auf dem Dach, mit Klebeflansch, für BitumenAbdichtungsbahnen, Eingrifftiefe 0 mm, nach DIN EN 1253,
Leistungsnachweis mit normgerechtem Prüfsystem mit 4,2m
nicht belüfteter Fallleitung gemäß Systemdatenblatt LX621,
aus Edelstahl, DN 100
WG: 9
ABM1: 100
HxBxL: 390 x 788 x 231 mm
Menge: 1,000 St

**03.02.0020 LORO-X VARIO Kant Schiebeflansch**
LORO-X VARIO Kant Schiebeflansch für bauseitig
abkantbarem Klebeflansch, aus Edelstahl, DN 100
WG: 9
ABM1: 100
HxBxL: 400 x 400 x 13 mm
Menge: 1,000 St

**03.02.0030 LORO-X Verschlussstopfen**
LORO-X Verschlussstopfen, aus Edelstahl, nach DIN EN
1124 mit erhöhtem Qualitätsstandard, Baustoffklasse A1,
formstabil, bruchfest, rückstausicher, DN 100
WG: 1
ABM1: 100
HxBxL: 120 x 120 x 75 mm
Menge: 1,000 St

**03.02.0040 LORO-X Abzweig**
LORO-X Abzweig, aus Stahl, feuerverzinkt, nach DIN EN
1123 mit erhöhtem Qualitätsstandard, mit 2-KammernSteckmuffenverbindung, Baustoffklasse A1, formstabil,
bruchfest, rückstausicher, langlebige Innenbeschichtung
gemäß DIN EN ISO 2178 auf Basis einer 2K-EpoxidKombination, Farbton: Rotbraun, 87 Grad, DN 100
WG: 1
ABM1: 100 ABM2: 100
HxBxL: 118 x 118 x 300 mm
Menge: 1,000 St

**03.02.0050 LORO-X Rohr**
LORO-X Rohr, aus Stahl, feuerverzinkt, nach DIN EN 1123
mit erhöhtem Qualitätsstandard, mit 2-KammernSteckmuffenverbindung, Baustoffklasse A1, formstabil,
bruchfest, rückstausicher, langlebige Innenbeschichtung
gemäß DIN EN ISO 2178 auf Basis einer 2K-EpoxidKombination, Farbton: Rotbraun, 2000 mm, + 1 Muffe, DN
100
WG: 1
ABM1: 100L: 2000 mm
HxBxL: 118 x 118 x 2070 mm
Menge: 1,000 St

**03.02.0060 LORO-X Bogen**
LORO-X Bogen, aus Stahl, feuerverzinkt, nach DIN EN
1123 mit erhöhtem Qualitätsstandard, mit 2-KammernSteckmuffenverbindung, Baustoffklasse A1, formstabil,
bruchfest, rückstausicher, langlebige Innenbeschichtung
gemäß DIN EN ISO 2178 auf Basis einer 2K-EpoxidKombination, Farbton: Rotbraun, 45 Grad, DN 100
WG: 1
ABM1: 100
HxBxL: 118 x 178 x 251 mm
Menge: 1,000 St

**03.02.0070 LORO-X Attikadirektablauf**
LORO-X Attikadirektablauf, Serie 43 ohne Eingriff ins Dach,
für kleinere Dachflächen, für Notentwässerung mit
Freispiegelströmung, Abflussleistung 1,7 l/s bei 75 mm
Wasserhöhe auf dem Dach und 40 mm Wehrhöhe, mit
Klebeflansch, für Bitumen-Abdichtungsbahnen, Eingrifftiefe
0 mm, nach DIN EN 1253, Leistungsnachweis als Speier
ohne Fallleitung gemäß Systemdatenblatt LX1573, aus
Stahl, feuerverzinkt, DN 70
WG: 9
ABM1: 70
HxBxL: 787 x 390 x 224 mm
Menge: 1,000 St

**03.02.0080 LORO-X VARIO Kant Schiebeflansch**
LORO-X VARIO Kant Schiebeflansch für bauseitig
abkantbarem Klebeflansch, aus Edelstahl, DN 70
WG: 9
ABM1: 70
HxBxL: 300 x 300 x 10 mm
Menge: 1,000 St

**03.02.0090 LORO-X Speierrohr**
LORO-X Speierrohr, aus Stahl, feuerverzinkt, nach DIN EN
1123 mit erhöhtem Qualitätsstandard, mit 2-KammernSteckmuffenverbindung (1 Muffe), langlebige
Innenbeschichtung gemäß DIN EN ISO 2178 auf Basis
einer 2K-Epoxid-Kombination, Farbton: Rotbraun, 250 mm,
DN 70
WG: 9
ABM1: 70
HxBxL: 84 x 84 x 300 mm
Menge: 1,000 St

#### Abschnitt 03.03 Dach 2

*Hinweis: LX1093 Flachdachablauf DN 100*

**03.03.0010 LORO-BRANDSCHUTZ HAUBE**
LORO-BRANDSCHUTZ HAUBE F.FREISPIEGELENTW.
WG: 4
HxBxL: 260 x 260 x mm
Menge: 2,000 St

**03.03.0020 LORO-DRAINJET Schnellablauf**
LORO-DRAINJET/LET Flachdach-Schnellablauf
Grundeinheit für Druckströmung mit planmäßiger Vollfüllung
und Freispiegelströmung, nach DIN EN 1253 mit erhöhtem
Qualitätsstandard, mit Klemmflansch, als Los- und
Festflanschkonstruktion, aus Edelstahl, Auslauf senkrecht,
ohne Wärmedämmung, einteilig, bestehend aus Ablauftopf,
Losflansch, einschließlich Kompressionsdichtungen, DN 100
WG: 4
ABM1: 100
HxBxL: 300 x 300 x 296 mm
Menge: 2,000 St

**03.03.0030 LORO-X Brandschutz Unterteil**
LORO-X Brandschutz Unterteil, AbP.-Nr. P-MPA-E-09-010,
nach DIN EN 1253 mit erhöhtem Qualitätsstandard, mit
Klemmflansch als Los- und Festflanschkonstruktion, aus
Edelstahl, Auslauf senkrecht, mit werkseitigem Brandschutz,
bestehend aus Unterteil, Losflansch, einschließlich
Kompressionsdichtungen, Dichtelement, DN 100
WG: 4
ABM1: 100
HxBxL: 0 x 0 x 0 mm
Menge: 2,000 St

*Hinweis: Hinweis*
Hinweis: Anschluss an druckfeste Entwässerungsleitung
innerhalb des Gebäudes.

*Hinweis: LX485 Attika-Notablauf DN 100*

**03.03.0040 LORO-X RAINSTAR Attikaablauf**
LORO-X RAINSTAR Attikaablauf, Serie 79 (RB) mit
tiefgelegtem Rohr für Notentwässerung mit
Freispiegelströmung, aus Edelstahl, DN 100, mit
Klemmflansch, als Los- und Festflanschkonstruktion, 45
Grad Aufkantung für Bitumen-Abdichtungsbahnen,
Eingrifftiefe 106 mm, mit DRAINLET-Haube aus Edelstahl,
nach DIN EN 1253, Abflussleistung 9,0 l/s bei 75 mm
Wasserhöhe auf dem Dach gemäß Systemdatenblatt LX481
mit 4,2m nicht belüfteter Fallleitung, Abflussleistung 6,8 l/s
bei 75 mm Wasserhöhe auf dem Dach gemäß
Systemdatenblatt LX485 als Speier.
WG: 9
ABM1: 100
HxBxL: 270 x 938 x 262 mm
Menge: 2,000 St

**03.03.0050 LORO-Wärmedämmblock**
LORO-Wärmedämmblock für LORO-Rainstar-Attikaabläufe,
aus Styropor B1 (WLG 0,35)
WG: 9
HxBxL: 160 x 310 x 370 mm
Menge: 2,000 St

**03.03.0060 LORO-X VARIO Kant Schiebeflansch**
LORO-X VARIO Kant Schiebeflansch für bauseitig
abkantbarem Klebeflansch, aus Edelstahl, DN 100
WG: 9
ABM1: 100
HxBxL: 400 x 400 x 13 mm
Menge: 2,000 St

#### Abschnitt 03.04 Dach 3

*Hinweis: LX1093 Flachdachablauf DN 100*

**03.04.0010 LORO-BRANDSCHUTZ HAUBE**
LORO-BRANDSCHUTZ HAUBE F.FREISPIEGELENTW.
WG: 4
HxBxL: 260 x 260 x mm
Menge: 2,000 St

**03.04.0020 LORO-DRAINJET Schnellablauf**
LORO-DRAINJET/LET Flachdach-Schnellablauf
Grundeinheit für Druckströmung mit planmäßiger Vollfüllung
und Freispiegelströmung, nach DIN EN 1253 mit erhöhtem
Qualitätsstandard, mit Klemmflansch, als Los- und
Festflanschkonstruktion, aus Edelstahl, Auslauf senkrecht,
ohne Wärmedämmung, einteilig, bestehend aus Ablauftopf,
Losflansch, einschließlich Kompressionsdichtungen, DN 100
WG: 4
ABM1: 100
HxBxL: 300 x 300 x 296 mm
Menge: 2,000 St

**03.04.0030 LORO-X Brandschutz Unterteil**
LORO-X Brandschutz Unterteil, AbP.-Nr. P-MPA-E-09-010,
nach DIN EN 1253 mit erhöhtem Qualitätsstandard, mit
Klemmflansch als Los- und Festflanschkonstruktion, aus
Edelstahl, Auslauf senkrecht, mit werkseitigem Brandschutz,
bestehend aus Unterteil, Losflansch, einschließlich
Kompressionsdichtungen, Dichtelement, DN 100
WG: 4
ABM1: 100
HxBxL: 0 x 0 x 0 mm
Menge: 2,000 St

*Hinweis: Hinweis*
Hinweis: Anschluss an druckfeste Entwässerungsleitung
innerhalb des Gebäudes.

*Hinweis: LX485 Attika-Notablauf DN 100*

**03.04.0040 LORO-X RAINSTAR Attikaablauf**
LORO-X RAINSTAR Attikaablauf, Serie 79 (RB) mit
tiefgelegtem Rohr für Notentwässerung mit
Freispiegelströmung, aus Edelstahl, DN 100, mit
Klemmflansch, als Los- und Festflanschkonstruktion, 45
Grad Aufkantung für Bitumen-Abdichtungsbahnen,
Eingrifftiefe 106 mm, mit DRAINLET-Haube aus Edelstahl,
nach DIN EN 1253, Abflussleistung 9,0 l/s bei 75 mm
Wasserhöhe auf dem Dach gemäß Systemdatenblatt LX481
mit 4,2m nicht belüfteter Fallleitung, Abflussleistung 6,8 l/s
bei 75 mm Wasserhöhe auf dem Dach gemäß
Systemdatenblatt LX485 als Speier.
WG: 9
ABM1: 100
HxBxL: 270 x 938 x 262 mm
Menge: 2,000 St

**03.04.0050 LORO-Wärmedämmblock**
LORO-Wärmedämmblock für LORO-Rainstar-Attikaabläufe,
aus Styropor B1 (WLG 0,35)
WG: 9
HxBxL: 160 x 310 x 370 mm
Menge: 2,000 St

**03.04.0060 LORO-X VARIO Kant Schiebeflansch**
LORO-X VARIO Kant Schiebeflansch für bauseitig
abkantbarem Klebeflansch, aus Edelstahl, DN 100
WG: 9
ABM1: 100
HxBxL: 400 x 400 x 13 mm
Menge: 2,000 St

#### Abschnitt 03.05 Dach 4

*Hinweis: LX1093 Flachdachablauf DN 100*

**03.05.0010 LORO-BRANDSCHUTZ HAUBE**
LORO-BRANDSCHUTZ HAUBE F.FREISPIEGELENTW.
WG: 4
HxBxL: 260 x 260 x mm
Menge: 2,000 St

**03.05.0020 LORO-DRAINJET Schnellablauf**
LORO-DRAINJET/LET Flachdach-Schnellablauf
Grundeinheit für Druckströmung mit planmäßiger Vollfüllung
und Freispiegelströmung, nach DIN EN 1253 mit erhöhtem
Qualitätsstandard, mit Klemmflansch, als Los- und
Festflanschkonstruktion, aus Edelstahl, Auslauf senkrecht,
ohne Wärmedämmung, einteilig, bestehend aus Ablauftopf,
Losflansch, einschließlich Kompressionsdichtungen, DN 100
WG: 4
ABM1: 100
HxBxL: 300 x 300 x 296 mm
Menge: 2,000 St

**03.05.0030 LORO-X Brandschutz Unterteil**
LORO-X Brandschutz Unterteil, AbP.-Nr. P-MPA-E-09-010,
nach DIN EN 1253 mit erhöhtem Qualitätsstandard, mit
Klemmflansch als Los- und Festflanschkonstruktion, aus
Edelstahl, Auslauf senkrecht, mit werkseitigem Brandschutz,
bestehend aus Unterteil, Losflansch, einschließlich
Kompressionsdichtungen, Dichtelement, DN 100
WG: 4
ABM1: 100
HxBxL: 0 x 0 x 0 mm
Menge: 2,000 St

*Hinweis: Hinweis*
Hinweis: Anschluss an druckfeste Entwässerungsleitung
innerhalb des Gebäudes.

*Hinweis: LX485 Attika-Notablauf DN 100*

**03.05.0040 LORO-X RAINSTAR Attikaablauf**
LORO-X RAINSTAR Attikaablauf, Serie 79 (RB) mit
tiefgelegtem Rohr für Notentwässerung mit
Freispiegelströmung, aus Edelstahl, DN 100, mit
Klemmflansch, als Los- und Festflanschkonstruktion, 45
Grad Aufkantung für Bitumen-Abdichtungsbahnen,
Eingrifftiefe 106 mm, mit DRAINLET-Haube aus Edelstahl,
nach DIN EN 1253, Abflussleistung 9,0 l/s bei 75 mm
Wasserhöhe auf dem Dach gemäß Systemdatenblatt LX481
mit 4,2m nicht belüfteter Fallleitung, Abflussleistung 6,8 l/s
bei 75 mm Wasserhöhe auf dem Dach gemäß
Systemdatenblatt LX485 als Speier.
WG: 9
ABM1: 100
HxBxL: 270 x 938 x 262 mm
Menge: 2,000 St

**03.05.0050 LORO-Wärmedämmblock**
LORO-Wärmedämmblock für LORO-Rainstar-Attikaabläufe,
aus Styropor B1 (WLG 0,35)
WG: 9
HxBxL: 160 x 310 x 370 mm
Menge: 2,000 St

**03.05.0060 LORO-X VARIO Kant Schiebeflansch**
LORO-X VARIO Kant Schiebeflansch für bauseitig
abkantbarem Klebeflansch, aus Edelstahl, DN 100
WG: 9
ABM1: 100
HxBxL: 400 x 400 x 13 mm
Menge: 2,000 St

#### Abschnitt 03.06 Linienentwässerung Systeme

**03.06.0010 Liefern und einbauen Längsstabrost aus Edelstahl**
Liefern und einbauen Längsstabrost aus Edelstahl
für Linienentwässerung
Länge 1000 oder 500 mm
mit je 4  höhenverstellbaren Füsse
Menge: 6,000 m

#### Abschnitt 03.07 Klempnerarbeiten

**03.07.0010 Fallrohr, kreisförmig, für Dachentwässerungsanlagen,**
Fallrohr, kreisförmig, für Dachentwässerungsanlagen,
Dachrinnen etc., inkl. der Rohrschellen mit doppeltem
Scharnier, sowie aller Zubehör- und Befestigungsteile.
Befestigungsuntergrund : Verblendstein
Material : Titan-Zinkblech
Blechdicke : 0,65 mm
Nenngröße : DN 100
Nahtausführung : Klasse X
Menge: 8,000 m

**03.07.0020 Fallrohrbogen, einfach, rund, als Teil der Verbindung**
Fallrohrbogen, einfach, rund, als Teil der Verbindung
zwischen der Dachrinne und dem runden Fallrohr, als
Zulage.
Bogenwinkel : 60, 72 oder 85 Grad
Material : Titan-Zinkblech
Menge: 4,000 St

**03.07.0030 Rinneneinhangstutzen für vorgehängte Dachrinnen.**
Rinneneinhangstutzen für vorgehängte Dachrinnen.
Bauteil : Rinneneinhangstutzen
Form d. Dachrinne : halbrund
Ausführung : gerade, konisch, rund
Werkstoff : Titanzink (Zn), vorbewittert
Nenngröße Fallrohr : DN 100
Nenngröße Dachrinne : 333 mm
Menge: 4,000 St

### Bereich 04 Dachsicherungssysteme

*Hinweis: Einleitungstext zur Ausschreibung des Dachgeländersystems*
Einleitung zur Maßnahme:
Lieferung und Montage von freistehenden Dachgeländersystemen
Die nachfolgenden Positionen betreffen die Lieferung und fachgerechte Montage eines freistehenden, ballastierten Absturzsicherungssystems gemäß DIN EN 13374:2019, Klasse A auf den Flachdächern des Objekts Schäferkampsallee 49, 20357 Hamburg.

Die Maßnahme dient der kollektiven Absturzsicherung entlang der Dachränder mehrerer separat ausgewiesener Dachflächen. Jedes Dach wird abschnittsweise betrachtet. Die Montage erfolgt durch ein auflastgehaltenes System (z. B. ABS Guard OnTop Weight), bestehend aus modularen Geländerelementen, Betongewichten und Schutzlagen - ohne Dachdurchdringung. Eine Attika ist bauseits vorhanden, Fußleisten sind daher in der Regel nicht erforderlich.

Wichtiger Hinweis zur Ausführung:

Die tatsächliche Ausführung muss im Rahmen der laufenden Baumaßnahme vor Ort abgestimmt und angepasst werden. Lage, Länge und Verlauf der Geländerelemente sind abhängig von den örtlichen Gegebenheiten sowie dem technischen Ausbauzustand.
Eine Bestellung der Einzelbauteile ist erst nach abschließender Maßaufnahme auf der Baustelle zulässig.

Im Rahmen der Ausschreibung sind folgende Leistungen zu kalkulieren:

01 - Geländermontage:
Fachgerechte Montage sämtlicher Geländerelemente gemäß Systemvorgabe, einschließlich Befestigungsmaterial und Schutzlagen.

02 - Mehrkosten für Eigensicherung:
Aufwendungen für Sicherungsmaßnahmen während der Montage (z. B. temporäre Absperrungen, PSA o. ä.), soweit erforderlich.

03 - Befestigung mit Auflast:
Betongewichte, Lastverteilungselemente und Schutzlagen zur dachschonenden Aufstellung ohne Durchdringung.

04 - TR-S (Sonderfracht / Systemtransport):
Transport- und Logistikkosten für Systembauteile gemäß Herstellerangabe (z. B. Überlängen, Spezialpaletten etc.).

Weitere Rahmenbedingungen:

Gesicherte Zugänge, Hebetechnik und Zwischenlagerflächen auf der Baustelle werden bauseits bereitgestellt.

Die Einweisung und Abnahme der fertigen Geländersysteme ist in der Leistung enthalten.

Die Systemkennzeichnung (z. B. Systemschild) ist vorzusehen.

Die Mengenangaben sind voraussichtlich - die Abrechnung erfolgt nach Aufmaß.

#### Abschnitt 04.01 Dach 1

**04.01.0010 Liefern, Transport und Montage Schutzgeländer**
Liefern, Transport und Montage Schutzgeländer

Auflastvariante Schutzgeländer
aus Aluminium und Edelstahl, geprüft nach
EN 13374:2019!
Geeignet bei Flachdächer bis 10° Neigung.
Durchdringungsfreie Montage mithilfe von
anthrazit-farbenen Betongewichten
(2 Gewichte: 790 x 140 x 120 mm; 2 x 29 kg).
Höhe des Handlaufs: 1100 mm.
Gerade Geländerpfosten.
Inkl. Befestigungsmaterial und Vlies zum Schutz des
Untergrunds.

SG2-GUARD-G-B
Menge: 48,000 m

**04.01.0020 Endbügel**
SG2-ENDBUEGEL-G-B
ABS Guard End
Endbügel
Abschluss aus Aluminium für freistehende Enden.
Inkl. Befestigungsmaterial und Gewichten (aus Beton).
Menge: 2,000 St

**04.01.0030 Kurvenelement**
SG2-ECKE-FIX-G-B
ABS Guard W90
Kurvenelement
Kurvenelement (90°) aus Aluminium für Handlauf
und Knieleiste (ein Paar).
Menge: 3,000 St

**04.01.0040 ABS Systemschild**
SG2-1009 1,00 Stück 28,39 30% 19,87
ABS Systemschild
Vorgeschriebene Kennzeichnung für
Geländersysteme.
Abgewinkelt zur Befestigung an Geländerpfosten.
Hinweis:
Es wird empfohlen, dass die Systeme min. alle 2 Jahre
von einer befähigten Person geprüft werden, wodurch
Servicekosten entstehen.
Bei Montage durch ABS, bestellen Sie die Schilder bitte
erst bei Beauftragung der Montage! Sonst entstehen
leider Mehrkosten!
Menge: 1,000 St

**04.01.0050 SG2 Pfosten für Guard OnTop Weight**
SG2 Pfosten für Guard OnTop Weight https://www.absturzsicherung.de/produkte/abs-guard-ontop-weight.html
Guard OnTop Weight
Inkl. Gewichte (aus Beton):
2 Gewichte: 790 x 280 x 120 mm; 2x28 kg.
SG2-PFOST-G-B
Menge: 23,000 St

#### Abschnitt 04.02 Dach 1.2

**04.02.0010 Liefern, Transport und Montage Schutzgeländer**
Liefern, Transport und Montage Schutzgeländer

Auflastvariante Schutzgeländer
aus Aluminium und Edelstahl, geprüft nach
EN 13374:2019!
Geeignet bei Flachdächer bis 10° Neigung.
Durchdringungsfreie Montage mithilfe von
anthrazit-farbenen Betongewichten
(2 Gewichte: 790 x 140 x 120 mm; 2 x 29 kg).
Höhe des Handlaufs: 1100 mm.
Gerade Geländerpfosten.
Inkl. Befestigungsmaterial und Vlies zum Schutz des
Untergrunds.

SG2-GUARD-G-B
Menge: 19,000 m

**04.02.0020 Variables Winkelelement**
SG2-ECKE-VAR-G-B
ABS Guard Var
Variables Winkelelement
Erstellung von Kurven und zum Ausgleich von
Höhenunterschieden.
Winkel stufenlos einstellbar von 45° bis 180° (ein Paar).
Menge: 2,000 St

**04.02.0030 Kurvenelement**
SG2-ECKE-FIX-G-B
ABS Guard W90
Kurvenelement
Kurvenelement (90°) aus Aluminium für Handlauf
und Knieleiste (ein Paar).
Menge: 2,000 St

**04.02.0040 ABS Systemschild**
SG2-1009 1,00 Stück 28,39 30% 19,87
ABS Systemschild
Vorgeschriebene Kennzeichnung für
Geländersysteme.
Abgewinkelt zur Befestigung an Geländerpfosten.
Hinweis:
Es wird empfohlen, dass die Systeme min. alle 2 Jahre
von einer befähigten Person geprüft werden, wodurch
Servicekosten entstehen.
Bei Montage durch ABS, bestellen Sie die Schilder bitte
erst bei Beauftragung der Montage! Sonst entstehen
leider Mehrkosten!
Menge: 1,000 St

**04.02.0050 SG2 Pfosten für Guard OnTop Weight**
SG2 Pfosten für Guard OnTop Weight https://www.absturzsicherung.de/produkte/abs-guard-ontop-weight.html
Guard OnTop Weight
Inkl. Gewichte (aus Beton):
2 Gewichte: 790 x 280 x 120 mm; 2x28 kg.
SG2-PFOST-G-B
Menge: 11,000 St

#### Abschnitt 04.03 Dach 2

**04.03.0010 Liefern, Transport und Montage Schutzgeländer**
Liefern, Transport und Montage Schutzgeländer

Auflastvariante Schutzgeländer
aus Aluminium und Edelstahl, geprüft nach
EN 13374:2019!
Geeignet bei Flachdächer bis 10° Neigung.
Durchdringungsfreie Montage mithilfe von
anthrazit-farbenen Betongewichten
(2 Gewichte: 790 x 140 x 120 mm; 2 x 29 kg).
Höhe des Handlaufs: 1100 mm.
Gerade Geländerpfosten.
Inkl. Befestigungsmaterial und Vlies zum Schutz des
Untergrunds.

SG2-GUARD-G-B
Menge: 17,000 m

**04.03.0020 Endbügel**
SG2-ENDBUEGEL-G-B
ABS Guard End
Endbügel
Abschluss aus Aluminium für freistehende Enden.
Inkl. Befestigungsmaterial und Gewichten (aus Beton).
Menge: 4,000 St

**04.03.0030 Variables Winkelelement**
SG2-ECKE-VAR-G-B
ABS Guard Var
Variables Winkelelement
Erstellung von Kurven und zum Ausgleich von
Höhenunterschieden.
Winkel stufenlos einstellbar von 45° bis 180° (ein Paar).
Menge: 2,000 St

**04.03.0040 ABS Systemschild**
SG2-1009 1,00 Stück 28,39 30% 19,87
ABS Systemschild
Vorgeschriebene Kennzeichnung für
Geländersysteme.
Abgewinkelt zur Befestigung an Geländerpfosten.
Hinweis:
Es wird empfohlen, dass die Systeme min. alle 2 Jahre
von einer befähigten Person geprüft werden, wodurch
Servicekosten entstehen.
Bei Montage durch ABS, bestellen Sie die Schilder bitte
erst bei Beauftragung der Montage! Sonst entstehen
leider Mehrkosten!
Menge: 1,000 St

**04.03.0050 SG2 Pfosten für Guard OnTop Weight**
SG2 Pfosten für Guard OnTop Weight https://www.absturzsicherung.de/produkte/abs-guard-ontop-weight.html
Guard OnTop Weight
Inkl. Gewichte (aus Beton):
2 Gewichte: 790 x 280 x 120 mm; 2x28 kg.
SG2-PFOST-G-B
Menge: 18,000 St

#### Abschnitt 04.04 Dach 3

**04.04.0010 Liefern, Transport und Montage Schutzgeländer**
Liefern, Transport und Montage Schutzgeländer

Auflastvariante Schutzgeländer
aus Aluminium und Edelstahl, geprüft nach
EN 13374:2019!
Geeignet bei Flachdächer bis 10° Neigung.
Durchdringungsfreie Montage mithilfe von
anthrazit-farbenen Betongewichten
(2 Gewichte: 790 x 140 x 120 mm; 2 x 29 kg).
Höhe des Handlaufs: 1100 mm.
Gerade Geländerpfosten.
Inkl. Befestigungsmaterial und Vlies zum Schutz des
Untergrunds.

SG2-GUARD-G-B
Menge: 26,000 m

**04.04.0020 Endbügel**
SG2-ENDBUEGEL-G-B
ABS Guard End
Endbügel
Abschluss aus Aluminium für freistehende Enden.
Inkl. Befestigungsmaterial und Gewichten (aus Beton).
Menge: 4,000 St

**04.04.0030 Kurvenelement**
SG2-ECKE-FIX-G-B
ABS Guard W90
Kurvenelement
Kurvenelement (90°) aus Aluminium für Handlauf
und Knieleiste (ein Paar).
Menge: 2,000 St

**04.04.0040 ABS Systemschild**
SG2-1009 1,00 Stück 28,39 30% 19,87
ABS Systemschild
Vorgeschriebene Kennzeichnung für
Geländersysteme.
Abgewinkelt zur Befestigung an Geländerpfosten.
Hinweis:
Es wird empfohlen, dass die Systeme min. alle 2 Jahre
von einer befähigten Person geprüft werden, wodurch
Servicekosten entstehen.
Bei Montage durch ABS, bestellen Sie die Schilder bitte
erst bei Beauftragung der Montage! Sonst entstehen
leider Mehrkosten!
Menge: 1,000 St

**04.04.0050 SG2 Pfosten für Guard OnTop Weight**
SG2 Pfosten für Guard OnTop Weight https://www.absturzsicherung.de/produkte/abs-guard-ontop-weight.html
Guard OnTop Weight
Inkl. Gewichte (aus Beton):
2 Gewichte: 790 x 280 x 120 mm; 2x28 kg.
SG2-PFOST-G-B
Menge: 14,000 St

#### Abschnitt 04.05 Dach 4

**04.05.0010 Liefern, Transport und Montage Schutzgeländer**
Liefern, Transport und Montage Schutzgeländer

Auflastvariante Schutzgeländer
aus Aluminium und Edelstahl, geprüft nach
EN 13374:2019!
Geeignet bei Flachdächer bis 10° Neigung.
Durchdringungsfreie Montage mithilfe von
anthrazit-farbenen Betongewichten
(2 Gewichte: 790 x 140 x 120 mm; 2 x 29 kg).
Höhe des Handlaufs: 1100 mm.
Gerade Geländerpfosten.
Inkl. Befestigungsmaterial und Vlies zum Schutz des
Untergrunds.

SG2-GUARD-G-B
Menge: 59,000 m

**04.05.0020 Endbügel**
SG2-ENDBUEGEL-G-B
ABS Guard End
Endbügel
Abschluss aus Aluminium für freistehende Enden.
Inkl. Befestigungsmaterial und Gewichten (aus Beton).
Menge: 4,000 St

**04.05.0030 Variables Winkelelement**
SG2-ECKE-VAR-G-B
ABS Guard Var
Variables Winkelelement
Erstellung von Kurven und zum Ausgleich von
Höhenunterschieden.
Winkel stufenlos einstellbar von 45° bis 180° (ein Paar).
Menge: 4,000 St

**04.05.0040 Kurvenelement**
SG2-ECKE-FIX-G-B
ABS Guard W90
Kurvenelement
Kurvenelement (90°) aus Aluminium für Handlauf
und Knieleiste (ein Paar).
Menge: 3,000 St

**04.05.0050 ABS Systemschild**
SG2-1009 1,00 Stück 28,39 30% 19,87
ABS Systemschild
Vorgeschriebene Kennzeichnung für
Geländersysteme.
Abgewinkelt zur Befestigung an Geländerpfosten.
Hinweis:
Es wird empfohlen, dass die Systeme min. alle 2 Jahre
von einer befähigten Person geprüft werden, wodurch
Servicekosten entstehen.
Bei Montage durch ABS, bestellen Sie die Schilder bitte
erst bei Beauftragung der Montage! Sonst entstehen
leider Mehrkosten!
Menge: 1,000 St

**04.05.0060 SG2 Pfosten für Guard OnTop Weight**
SG2 Pfosten für Guard OnTop Weight https://www.absturzsicherung.de/produkte/abs-guard-ontop-weight.html
Guard OnTop Weight
Inkl. Gewichte (aus Beton):
2 Gewichte: 790 x 280 x 120 mm; 2x28 kg.
SG2-PFOST-G-B
Menge: 31,000 St

#### Abschnitt 04.06 Besondere Leistungen

**04.06.0010 Liefern, Transport und Montage Einzelbefestigung mit Auflast**
Liefern, Transport und Montage Einzelbefestigung mit Auflast
W-OT ABS Weight OnTop https://www.absturzsicherung.de/produkte/abs-weight-ontop.html
zur Befestigung mit Auflast
Anschlagkreuz ohne Dachdurchdringung.
Geprüft nach EN795:2012, Klasse E!
Geeignet für Flachdächer bis max. 5° Dachneigung.
Auflast: 8 Betonplatten (50 X 50 X 5 cm) mit je 28 kg
(Betonplatten sind nicht im Lieferumfang enthalten).
Rahmengröße: 150 X 150 cm.
Gewicht: 245 kg.
Erzeugt eine Dachlast von 108,9 kg pro qm.
Menge: 12,000 St

**04.06.0020 Liefern Transport und Montage Seilsicherungsystem**
Nicht überfahrbares, permanentes Seilsicherungssystem ABS-Lock SYS I (III) oder gleichwertig Geprüft nach DIN EN 795:2012, Typ C und DIN CEN/TS 16415:2017, mit allgemeiner bauaufsichtlicher Zulassung und Ü-Zeichen.
Zugelassen für bis zu 4 Personen gleichzeitig.Komplett aus Edelstahl, inkl. Befestigungsmaterial.Einsetzbar in Bereichen der CRC III.
'Edelstahlseil Ø 8 (6) mm inkl. Systemschild (Edelstahlseil optional auch in der Farbe Rot.)'6' Stück Endhalter'8' Stück Kurvenelement'10' Stück Verbindungslasche
Die Dachkonstruktion zur Aufnahme der eingeleiteten Kräfte ist bauseits zu prüfen.
Montage, Einweisung und Zertifizierung gem. gesonderter Position '.'.Systemstützen gem. gesonderter Position '
Montagedokumentation mit Lock Book Docu zur Übergabe an den Gebäudebetreiber als Nachweis der korrekten Montage und Sicherstellung der langfristigen Nutzbarkeit der Anschlageinrichtung.
Menge: 50,000 m

**04.06.0030 Liefern und montieren mobile Lichtkuppelsicherung**
Mobile Lichtkuppelsicherung ABS DomeWeb
mobile Lichtkuppelsicherung ABS DomeWeb oder gleichwertigGeprüft nach DIN EN 795, Typ B, in

Anlehnung an DIN EN 1263-1:2015, sowie GS-Bau-18
Zugelassen als Absturzsicherung für 1 Person.Inkl. permanenten DataMatrixCode zur (DMC) eindeutigen Identifizierung des Produktes. Netzgröße wahlweise 2x2 m bzw. 3x3 mInkl. Gurtband und RatscheInkl. Aufbewahrungstasche
Menge: 1,000 Stk

**04.06.0040 Liefern und montieren permanete Lichtkuppelsichderung 120 x 120**
Permanente Lichtkuppelsicherung ABS DomeFix2
permanente Lichtkuppelsicherung ABS DomeFix2 oder gleichwertigGeprüft nach GS-Bau-18
Ø 2 bzw. 4mm EdelstahlausführungInkl. permanenten DataMatrixCode zur (DMC) eindeutigen Identifizierung des Produktes. Geeignet für eine Montage in Beton, Holz und Stahl.

Montagedokumentation mit Lock Book Docu zur Übergabe an den Gebäudebetreiber als Nachweis der korrekten Montage und Sicherstellung der langfristigen Nutzbarkeit der Anschlageinrichtung.
Kuppelmasse 120 x 120 cm
Menge: 1,000 Stk

**04.06.0050 Lieferung und Montage eines mobilen Wegleitsystems als Kettenwegführung**
Lieferung und Montage eines mobilen Wegleitsystems auf dem Flachdach zur optischen Kennzeichnung des Wartungs- und Transportwegs zu den Dachgeräten.

Ausführung mit freistehenden Kunststoffpfosten, Höhe ca. 1000 mm, rot-weiß reflektierend, beschwert mit standfestem Sockelfuß (ca. 10-15 kg).

Verbindung mit rot-weißer Kunststoffkette, UV- und witterungsbeständig.

Pfostenabstand max. 2,00 m. Kettenhöhe ca. 800-1000 mm über Oberkante Dachfläche.

Die Aufstellung erfolgt ohne Dachdurchdringung und unter Verwendung einer druckverteilenden Schutzlage.

Lage: Dach 3 und 4
Menge: 40,000 m

### Bereich 05 Gründacharbeiten

#### Abschnitt 05.01 Dachbegrünung Hauptdachfläche Nr 4.

*Hinweis: Vortext zur Gründachausführung*
Um auf der Dachfläche 4 eine Gründachausführung gemäß den aktuellen Anforderungen herzustellen, ist die ursprünglich ausgeschriebene Abdichtungsoberlage durch ein geeignetes Alternativprodukt auszutauschen, das für den Aufbau eines extensiven Gründaches geeignet und gemäß den Flachdachrichtlinien sowie den Anforderungen der FLL-Gründachrichtlinien zugelassen ist.

In den nachfolgenden Positionen wird die vollständige Gründachkonstruktion einschließlich der Abdichtung, Schutz- und Dränschicht sowie Vegetationsschicht beschrieben. Die Ausführung erfolgt unter Beachtung der statischen Erfordernisse sowie der örtlichen Gegebenheiten.

Der gesamte Gründachaufbau ist in sich abgestimmt und bildet eine funktionale Einheit. Die Komponenten sind aufeinander abzustimmen und als systemkonforme Gesamtlösung eines anerkannten Herstellers auszuführen. Es ist sicherzustellen, dass die Anforderungen an Durchwurzelungsschutz, Wasserableitung und Substrataufbau gemäß den geltenden technischen Regeln erfüllt werden.

**05.01.0010 Oberlage wurzelfeste Polymerbitumen-Schweissbahn**
Oberlage:
Lieferung und Verschweißen einer wurzelfesten Polymerbitumen-Schweißbahn gemäß DIN EN 13969 und DIN EN 13707, z. B. Kubigreen WS oder Kubiflor (Hasse), mit geprüfter FLL-Wurzelfestigkeit zur dauerhaften Abdichtung unter extensiver Begrünung.

Die Ausführung erfolgt gemäß den aktuellen Fachregeln des Dachdeckerhandwerks, den Anforderungen der Flachdachrichtlinie sowie der FLL-Dachbegrünungsrichtlinie.
Die Schweißbahn ist überlappend und homogen auf Stoß und Naht zu verarbeiten, die Abdichtung vollständig durchwurzelungssicher auszubilden.

Alle erforderlichen Nebenleistungen wie Nahtausbildung, Durchdringungen, Aufkantungen, Schutzlagen und Anschlussdetails sind im Einheitspreis enthalten.

Hinweis:
Abstimmung der endgültigen Bahnwahl im Rahmen der Bemusterung mit dem Bauherrn. Substrataufbau gemäß Gründachsystemträger.

Kubigreen WS / 2. Abd.lage, wurzelfest, DO/E1 PYE-KTP S5, vollfl.
Abdichtungsschicht, Oberlage / zweite Abdichtungslage.
KUBIGREEN WS,
Premium-Elastomerbitumen-Schweißbahn
gemäß DIN/TS 20000-201 und DIN/TS 20000-202,
als Oberlage für Dachbegrünungen,
Anwendungstyp:  DO / BA, Typ T,
Eigenschaftsklasse:  E1,
Bahnentyp:  PYE-KTP S5,
oberseitig beschiefert, unterseitig mit einer Spezialfolie kaschiert,
mit Prüfzeugnis gemäß den Anforderungen der Forschungsanstalt Landschaftsentwicklung Landschaftsbau e.V. (FLL) und der  DIN 13948,
Farbe:  basaltschwarz,
Länge:  5,0 m,
Breite.  1,0 m Dicke:  5,3 mm,
Trägereinlage:  Kombinationsträger KTP, 300 g/m²,
Brand von außen:  Broof(t1) im Systemaufbau nach Herstellerangaben,
max. Zugkraft:  längs/quer 1200/1100 N/50 mm,
Dehnung:  längs/quer 50/50 %,
Kaltbiegeverhalten:  - 35° C,
Wärmestandfestigkeit:  + 123° C,
auf die Abdichtungslage der Vorposition im Lagenversatz,
mit mind. 8 cm Längs- und 10 cm Quernahtüberdeckung,
vollflächig aufschweißen.

Flächenvorlage ca 260 qm Dach 4
Menge: 300,000 m²

**05.01.0020 sonst wie vor jedoch Kubigreen Oxoflor / 2. Abdichtungslage, wurzelfest, DO/E1 PYP-KTP S5, vollfl.**
*** Bedarfsposition ohne GB
sonst wie vor jedoch Kubigreen Oxoflor / 2. Abdichtungslage, wurzelfest, DO/E1 PYP-KTP S5, vollfl.

Sollte die Anforderung einer Wurzelschutzbahn ohne Zusatz von Wurzelschutzmitteln bestehen, käme folgende Position zur Anwendung:

Flächenvorlage ca 260 qm Dach 4
Menge: 1,000 m²

**05.01.0030 Extensive Dachbegrünung, komplett, 12cm**
Extensive Dachbegrünung, für Flachdächer bis 5° Dachneigung, als Komplettaufbau ab Oberkante Dachdichtung.

Leistungsbestandteile
Schutz- und Speichervlies
Drän- und Speicherelement
Stichkanäle
Kombikontrollschacht über den Dacheinläufen
Filtervlies
Extensivsubstrat als Tragschicht, Dicke 12 cm
Sprossenansaat

Vorleistung:  durchwurzelungsfeste
  Dachabdichtung
Folgeleistung:  endfertig
Schutz-/Speichervlies:  Kunststoff PP/PET, ca. 600 g/m²
Dränagematte:  Drän- u.Speicherelent Kunststoff HDPE, D= 4 cm, ca. 1,8 kg/m²
Kontrollschacht:  Kunststoff, Schachtwände mit
  Einlaufschlitzen, Querschnitt ca.
  37x37 cm
Filtervlies:  Kunststoff PP, ca. 125 g/m²,
  vertikale Wasserdurchlässigkeit
  nach FLL-Richtlinie
Extensivsubstrat:  gem. FLL-Richtlinie, mineral. Schüttstoffgemisch aus Lava, Blähschiefer, Blähton und Bims, mit geringen Anteilen organischer Substanz
Ansaat:  Kräutersaatgut und Sedumsprossen
Volumengewicht:  trocken ca. 790-840 kg/m³
  wassergesättigt ca. 1190-1240 kg/m³
Gesamtaufbauhöhe:  ca. 16 cm
Einbauhöhe:  19 m über OK Gelände

Einbauort:  Hauptdachfläche DE ü. 5. OG
Menge: 300,000 m²

**05.01.0040 Randausbildung, Kies, Fangleiste, B=50cm**
Randausbildung mit Kiesschüttung aus Grobkies auf Schutzlage, Trennung durch Kiesfangleiste.

Zweck:  Trennung Dachbegrünung zu
  Dachrändern, Lichtkuppeln und sonstigen Durchdringungen
Körnung:  16-32 mm
Einbaustärke:  ca. 8 cm
Breite:  50 cm
Kiesfangleiste:  L-Winkel aus verzinktem Stahlblech,
  gelocht, L-Profil, H= 150 mm
Menge: 220,000 m

**05.01.0050 Betonplatten für Wartungwege, 40x40x4cm**
Betonplatten für Wartungswege einschl. Unterbau.

Zweck:  Begehung der Dachfläche zu
  Wartungszwecken bei nicht
  begehbaren Dachflächen
Vorleistung:  ext. Gründachaufbau
Folgeleistung:  endfertig
Plattengröße:  ca. 40 x 40 x 4 cm
Unterbau:  Kies-/Splittbett auf Trennlage
Max. zulässige Nutzlast:  1 KN gem. DIN 1055-3
Menge: 50,000 m²

**05.01.0060 Wartung extensiv begrünte Dachflächen**
*** Bedarfsposition ohne GB
Wartung von extensiv begrünten Flachdachflächen

Leistungsumfang
Sichtprüfung
Beseitigung Verunreinigungen und Laub
Beseitigung Kiesverwehungen
Durcharbeiten Bewuchs, Entfernen nicht erwünschter Aussamungen
Mähen, Düngen, Nachsaat/Nachpflanzung bei Fehlstellen
Reinigung Abläufe und Rinnen
Reinigung von Be- und Entlüftungsöffnungen
Prüfung und ggf. Erneuerung dauerelast. Fugen

Einschl. Wartungsdokumentation zum Erhalt der Gewährleistung.

Wartungszyklen:  1-2-mal jährlich
Abrechnung:  jährlich nach m² Dachfläche
Menge: 300,000 m²

### Bereich 06 Regiearbeiten und ergänzende Leistungen

#### Abschnitt 06.01 Regiearbeiten

*Hinweis: Stundenlohnarbeiten*
Stundenlohnarbeiten sind vor Beginn der Ausführung dem Auftraggeber anzuzeigen.
Stundenlohnnachweise sind am Tag der Durchführung,
spätestens wöchentlich zur Baubesprechung beim AG
vorzulegen. Später und nicht vor Rechnungstellung
vorgelegte Stundenlohnarbeiten werden nicht anerkannt.
Der bauleitende Architekt ist nicht berechtigt,
Stundenlohnarbeiten bzw. deren Anspruch auf Vergütung
anzuerkennen und bestätigt mit seiner Unterschrift
lediglich die sachliche Richtigkeit der Angaben!

**06.01.0010 Vorarbeiterstunde**
Vorarbeiterstunde auf besondere Anordnung durch die
Bauleitung, gegen Stundennachweis.
(Vorlage spätestens nach 3 Arbeitstagen)
Menge: 40,000 Std

**06.01.0020 Facharbeiterstunde**
Facharbeiterstunde auf besondere Anordnung durch die
Bauleitung, gegen Stundennachweis. (Vorlage spätestens
nach 3 Arbeitstagen)
Menge: 80,000 Std

**06.01.0030 Helferstunde**
Helferstunde auf besondere Anordnung durch die
Bauleitung, gegen Stundennachweis. (Vorlage spätestens nach 3 Arbeitstagen)
Menge: 80,000 Std

**06.01.0040 Wasserbeseitigung**
*** Bedarfsposition ohne GB
Beseitigung von auf der Dachkonstruktion bzw. auf den
bereits verlegten Schichten des Dachaufbaues
vorhandenem Oberflächenwasser, Rauhreif oder Schnee vor
dem Beginn der Arbeiten und nach witterungsbedingten Unterbrechungen der
Arbeiten nach witterungsbedingter Erfordernis und auf
Stundennachweis.
Menge: 1,000 Std

**06.01.0050 Wartungsvertrag**
*** Bedarfsposition ohne GB
Als Vertragsbestandteil dieser Leistungsbeschreibung
ist ein Wartungsvertrag abzuschließen.

Herausgeber:  Zentralverband des Deutschen
  Dachdeckerhandwerks
  Fritz-Reuter-Straße 1
  50968 Köln

Eine Wartung durch eine Dachbegehung muß mindestens
einmal im Jahr durchgeführt werden.

Im Angebot ist die Gesamtsumme der 5 Jahres-Pauschale
einzutragen.

Laufzeit des Vertrages: 5 Jahre

Die angedachte Lebensdauer von abgedichteten Dächern
kann nur bei einer lückenlos nachweisbaren Wartung und
Inspektion erreicht und somit eingefordert werden. Eine
nicht durchgeführte oder lückenhafte Wartung und
Inspektion hat den Verlust der Gewährleistung für die
der hieraus ableitbaren Mängel und Schäden zur Folge.
Menge: 1,000 psch

USt %: 19,00
